# Autobahnmeisterei Engen Neubau Werkstatthalle
Angebotsaufforderung (GAEB 90, DA83)
DV-Nummer: 1071
Währung: EUR
Auftraggeber: Bundesrepublik Deutschland, Die Autobahn GmbH Südwest, Augsb

## Elektroinstallation
Datum: 06.05.26
EP-Anteile: Lohn; Material; Gerät; Sonstiges

### Titel 01 Eigenstromversorgungsanlagen

*Hinweis*

**01.0001 Zentrales Stromversorgungssystem LPS 3h Verbraucher-P 300 W Mischbetrieb**
Zentrales Stromversorgungssystem mit
Leistungsbegrenzung
(LPS) DIN EN 50171 (VDE 0558-508) für
Sicherheitsbeleuchtungsanlage, eingebaut in
Kombigehäuse mit
Batteriefach, Bemessungsbetriebsdauer 3 h,
Verbraucherleistung '300' W,
Bereitschafts-Parallelbetrieb,
zum Anschluss der Spannungswächter mit einer
Niederspannungsschleife, Ruhestromprinzip, der Ausfall
der
Schleife muss zum sicheren Einschalten der Stromkreise
führen, als verschlossener ortsfester Akkumulator
einschl.
Kapazitätsreserve für Alterung DIN EN 50171,
Sicherheitsanforderungen DIN EN IEC 62485-2,
Bemessungsbetriebsspannung der Verbraucher 230 V AC/220
V DC, Mischbetrieb innerhalb eines Stromkreises,
mit 4 Stromkreisen frei programmierbar im Mischbetrieb
mit
Dauerlicht, Bereitschaftslicht oder geschaltetes
Dauerlicht,
Gesamtbelastung bis 3 A (entspricht max. 60 % des
Bemessungsbetriebsstromes der
Überstrom-Schutzeinrichtung), mit
Stromkreisüberwachung, mit
automatischer Prüfeinrichtung ATS, DIN EN 62034 (VDE
0711-400) Typ ER, einschl. Datenschnittstelle, mit
Anschluss für
Fernanzeige DIN VDE 0100-560 (VDE 0100-560),
Maße ca. 380 x 600 x 210 mm (B x H x T).
Geprüfter und zugelassener E30 / F30 / I30 Brandschutzschrank.
Hersteller und Typ '
....................................................'
Menge: 1,000 St

**01.0002 Fernanzeige AP**
STLB-Bau 2025-04 059
Fernanzeige DIN VDE 0100-560 (VDE 0100-560), mit
Schlüsselschalter zum Blockieren der Anlage,
Aufputzmontage.
Menge: 1,000 St

**01.0003 Dreiphasen-Wächter Tragschiene**
STLB-Bau 2025-04 059
Dreiphasen-Wächter, Schaltschwellen DIN VDE 0100-560
(VDE
0100-560), für Sicherheitsbeleuchtungsanlage, mit
Ausgang als
systemspezifischer Datenbus, mit Wächtereinzelkennung,
Montage auf Tragschiene DIN EN 60715 (VDE 0660-520).
Menge: 2,000 St

*Hinweis*
Rettungszeichenleuchten

**01.0004 Rettungszeichenleuchte Scheibenleuchte ohne Rahmen Erkennungsweite 20m Dauer-Bereitschaftsschaltung Wand-Deckenanbau IP54 LED 230VAC/220VDC**
STLB-Bau 2025-04 059
Rettungszeichenleuchte DIN EN 1838 und DIN EN
60598-2-22
(VDE 0711-2-22) für zentrale Versorgung,
Rettungszeichen DIN
EN ISO 7010, DIN 4844-1 und DIN ISO 3864-1, als
Scheibenleuchte ohne Rahmen, Rettungszeichen einseitig,
Erkennungsweite mind. 20 m, in
Dauer-/Bereitschaftsschaltung,
umschaltbar, Gehäuse aus Aluminium,
Rettungszeichenträger
aus Kunststoff, für Wand- und Deckenanbau, Schutzart
IP 54
DIN EN 60529 (VDE 0470-1), Umgebungstemperatur 5 bis 35
Grad C, mit Leuchtmittel LED und Betriebsgerät,
Bemessungsbetriebsspannung 230 V AC/220 V DC (+/- 20
%),
Arbeitshöhe des Montageortes bis 3,5 m über der
Standfläche
des hierfür erforderlichen Gerüstes,
Hersteller und Typ '
....................................................'
vom Bieter einzutragen.
Menge: 5,000 St

**01.0005 Rettungszeichenleuchte Scheibenleuchte ohne Rahmen Erkennungsweite 20m Dauer-Bereitschaftsschaltung Wand-Deckenanbau IP54 LED 230VAC/220VDC**
STLB-Bau 2025-04 059
Rettungszeichenleuchte DIN EN 1838 und DIN EN
60598-2-22
(VDE 0711-2-22) für zentrale Versorgung,
Rettungszeichen DIN
EN ISO 7010, DIN 4844-1 und DIN ISO 3864-1, als
Scheibenleuchte ohne Rahmen, Rettungszeichen 2-seitig,
Erkennungsweite mind. 20 m, in
Dauer-/Bereitschaftsschaltung,
umschaltbar, Gehäuse aus Aluminium,
Rettungszeichenträger
aus Kunststoff, für Wand- und Deckenanbau, Schutzart
IP 54
DIN EN 60529 (VDE 0470-1), Umgebungstemperatur 5 bis 35
Grad C, mit Leuchtmittel LED und Betriebsgerät,
Bemessungsbetriebsspannung 230 V AC/220 V DC (+/- 20
%),
Arbeitshöhe des Montageortes bis 3,5 m über der
Standfläche
des hierfür erforderlichen Gerüstes,
Hersteller und Typ '
....................................................'
vom Bieter einzutragen.
Menge: 3,000 St

**01.0006 Rettungszeichenleuchte Kompaktgehäuse Erkennungsweite 20m Dauer-Bereitschaftsschaltung Wand-Deckenanbau IP67 LED 230VAC/220VDC**
STLB-Bau 2025-04 059
Rettungszeichenleuchte DIN EN 1838 und DIN EN
60598-2-22
(VDE 0711-2-22) für zentrale Versorgung,
Rettungszeichen DIN
EN ISO 7010, DIN 4844-1 und DIN ISO 3864-1, im
Kompaktgehäuse, Rettungszeichen einseitig,
Erkennungsweite
mind. 20 m, in Dauer-/Bereitschaftsschaltung,
umschaltbar,
Gehäuse aus Aluminium, Rettungszeichenträger aus
Kunststoff,
für Wand- und Deckenanbau, Schutzart IP 67 DIN EN 60529
(VDE 0470-1), Umgebungstemperatur 5 bis 35 Grad C, mit
Leuchtmittel LED und Betriebsgerät,
Bemessungsbetriebsspannung 230 V AC/220 V DC (+/- 20
%),
Arbeitshöhe des Montageortes bis 3,5 m über der
Standfläche
des hierfür erforderlichen Gerüstes,
Hersteller und Typ '
....................................................'
vom Bieter einzutragen.
Menge: 2,000 St

*Hinweis*
Sicherheitsleuchten

**01.0007 Sicherheitsleuchte Kompaktgehäuse Dauer-Bereitschaftsschaltung Deckenanbau IP54 LED 230VAC/220VDC**
STLB-Bau 2025-04 059
Sicherheitsleuchte DIN EN 1838 und DIN EN 60598-2-22
(VDE
0711-2-22) für zentrale Versorgung, im Kompaktgehäuse,
in
Dauer-/Bereitschaftsschaltung, umschaltbar, zur
Beleuchtung
von Flächen, Beleuchtungsstärke mind. 1 lx,
Lichtpunkthöhe '3' m,
Leuchtenabstand im quadratischen Raster '11' m,
Wartungsfaktor 0,8, Gehäuse aus Kunststoff, für
Deckenanbau,
Schutzart IP 54 DIN EN 60529 (VDE 0470-1),
Umgebungstemperatur 5 bis 35 Grad C, mit Leuchtmittel
LED
und Betriebsgerät, Bemessungsbetriebsspannung 230 V
AC/220 V DC (+/- 20 %), Arbeitshöhe des Montageortes
bis 3,5
m über der Standfläche des hierfür erforderlichen
Gerüstes,
Hersteller und Typ '
....................................................'
vom Bieter einzutragen.
Menge: 7,000 St

**01.0008 Sicherheitsleuchte Kompaktgehäuse Dauer-Bereitschaftsschaltung Deckenanbau IP54 LED 230VAC/220VDC**
STLB-Bau 2025-04 059
Sicherheitsleuchte DIN EN 1838 und DIN EN 60598-2-22
(VDE
0711-2-22) für zentrale Versorgung, im Kompaktgehäuse,
in
Dauer-/Bereitschaftsschaltung, umschaltbar, zur
Beleuchtung
von Flächen, Beleuchtungsstärke mind. 15 lx,
Lichtpunkthöhe '7,5' m,
Leuchtenabstand im quadratischen Raster '6' m,
Wartungsfaktor 0,8, Gehäuse aus Kunststoff, für
Deckenanbau,
Schutzart IP 54 DIN EN 60529 (VDE 0470-1),
Umgebungstemperatur 5 bis 35 Grad C, mit Leuchtmittel
LED
und Betriebsgerät, Bemessungsbetriebsspannung 230 V
AC/220 V DC (+/- 20 %), Arbeitshöhe des Montageortes
bis 7,5
m über der Standfläche des hierfür erforderlichen
Gerüstes,
Gerüst wird gesondert vergütet,
Hersteller und Typ '
....................................................'
vom Bieter einzutragen.
Menge: 13,000 St

**01.0009 Sicherheitsleuchte Kompaktgehäuse Dauer-Bereitschaftsschaltung Deckenanbau IP67 LED 230VAC/220VDC**
STLB-Bau 2025-04 059
Sicherheitsleuchte DIN EN 1838 und DIN EN 60598-2-22
(VDE
0711-2-22) für zentrale Versorgung, im Kompaktgehäuse,
in
Dauer-/Bereitschaftsschaltung, umschaltbar, zur
Beleuchtung
von Flächen, Beleuchtungsstärke mind. 1 lx,
Lichtpunkthöhe '6' m,
Leuchtenabstand im quadratischen Raster '8' m,
Wartungsfaktor 0,8, Gehäuse aus Kunststoff, für
Deckenanbau,
Schutzart IP 67 DIN EN 60529 (VDE 0470-1),
Umgebungstemperatur 5 bis 35 Grad C, mit Leuchtmittel
LED
und Betriebsgerät, Bemessungsbetriebsspannung 230 V
AC/220 V DC (+/- 20 %), Arbeitshöhe des Montageortes
bis 7,5
m über der Standfläche des hierfür erforderlichen
Gerüstes,
Gerüst wird gesondert vergütet,
Hersteller und Typ '
....................................................'
vom Bieter einzutragen.
Menge: 3,000 St

**01.0010 Sicherheitsleuchte Kompaktgehäuse Dauer-Bereitschaftsschaltung Wandanbau IP67 LED 230VAC/220VDC**
STLB-Bau 2025-04 059
Sicherheitsleuchte DIN EN 1838 und DIN EN 60598-2-22
(VDE
0711-2-22) für zentrale Versorgung, im Kompaktgehäuse,
in
Dauer-/Bereitschaftsschaltung, umschaltbar, zur
Beleuchtung
von Flächen, Beleuchtungsstärke mind. 1 lx,
Lichtpunkthöhe '3' m,
Leuchtenabstand im quadratischen Raster '11' m,
Wartungsfaktor 0,8, Gehäuse aus Aluminium, für
Wandanbau,
Schutzart IP 67 DIN EN 60529 (VDE 0470-1),
Umgebungstemperatur 5 bis 35 Grad C, mit Leuchtmittel
LED
und Betriebsgerät, Bemessungsbetriebsspannung 230 V
AC/220 V DC (+/- 20 %), Arbeitshöhe des Montageortes
bis 3,5
m über der Standfläche des hierfür erforderlichen
Gerüstes,
Hersteller und Typ '
....................................................'
vom Bieter einzutragen.
Menge: 4,000 St

**01.0011 Sicherheitsleuchte Kompaktgehäuse Dauer-Bereitschaftsschaltung Deckenanbau IP65 LED 230VAC/220VDC**
STLB-Bau 2025-04 059
Sicherheitsleuchte DIN EN 1838 und DIN EN 60598-2-22
(VDE
0711-2-22) für zentrale Versorgung, im Kompaktgehäuse,
in
Dauer-/Bereitschaftsschaltung, umschaltbar, zur
Beleuchtung
von Flächen, Beleuchtungsstärke mind. 1 lx,
Lichtpunkthöhe '3,5' m,
Leuchtenabstand im quadratischen Raster '11' m,
Wartungsfaktor 0,8, Gehäuse aus Kunststoff, für
Deckenanbau,
Schutzart IP 65 DIN EN 60529 (VDE 0470-1),
Explosionsgruppe
II A, Umgebungstemperatur 5 bis 35 Grad C, mit
Leuchtmittel
LED und Betriebsgerät, Bemessungsbetriebsspannung 230 V
AC/220 V DC (+/- 20 %), Arbeitshöhe des Montageortes
bis 3,5
m über der Standfläche des hierfür erforderlichen
Gerüstes,
Hersteller und Typ '
....................................................'
vom Bieter einzutragen.
Menge: 3,000 St

*Hinweis*
Installationsmaterial

**01.0012 Stromkreisschild PVC-Folie Beschriftung**
STLB-Bau 2025-04 059
Stromkreisbezeichnungsschild mit Angabe von Verteilung,
Stromkreis-Nummer und Leuchten-Nummer, DIN VDE
0100-560 (VDE 0100-560), rund, Schriftart/-größe DIN
1450,
aus PVC-Folie, selbstklebend, mit Beschriftung.
Menge: 40,000 St

**01.0013 Verbindungsdose Brandschutzdose Einführungsstutzen E30 Funktionserhalt Kunststoff 100/100mm T 37mm IP54 5x4mm2 AP Beton**
STLB-Bau 2025-04 053
Verbindungsdose DIN EN IEC 60670-1 (VDE 0606-1) als
Abzweigkasten, als Brandschutzdose, mit
Einführungsstutzen,
Feuerwiderstandsklasse E 30 DIN 4102-12, mit
Funktionserhalt,
aus Kunststoff, Grundfläche mind. 100/100 mm, Tiefe
mind. 37
mm, mit Deckel, Schutzart IP 54 DIN EN 60529 (VDE
0470-1),
mit 5 Klemmen 4 mm2, Aufputz, auf Beton, Arbeitshöhe
des
Montageortes bis 7,5 m über der Standfläche des hierfür
erforderlichen Gerüstes, Gerüst wird gesondert
vergütet.
Menge: 2,000 St

**01.0014 Einweisung**
STLB-Bau 2025-04 059
Einweisung der Benutzer/Teilnehmer zum sachgerechten
Umgang mit der Sicherheitsbeleuchtungsanlage, zur
Erstinbetriebnahme, vor Ort, mit praktischen Übungen.
Menge: 1,000 St

**01.0015 Teilnahme an Sachverständigenabnahme Sicherheitsbeleuchtung**
Abnahme der Sicherheitsbeleuchutngsanlage mit dem
Sachverständigen.
Inkl. Bereitstellung einer Ortskundigen Fachkraft
während der
Abnahme.

Der Sachverständige wird direkt durch den Auftraggeber
beauftragt und separat vergütet.

Nachabnahmen gehen zu Lasten des Auftragnehmers.

Erstellung und Klärung aller benötigten Dokumente.
Rechtzeitige Übergabe der erforderlichen Dokumentation.
Menge: 1,000 psch

**01.0016 Wartung Sicherheitsbeleuchtungsanlage während Gewährleistung**
Kosten für jährliche Wartung der
Sicherheitsbeleuchtungsanlage für die Dauer der
Gewährleistung.

Die Wartung ist auf Basis der AMEV, aktuellster Stand,
anzubieten.
Die Vorgaben (Art, Häufigkeit, usw.) der Hersteller zu
den
Wartungsarbeiten sind zu berücksichtigen.

Einschließlich Anfahrt und benötigte Werzeuge, Geräte
und
Kleinmaterial.

Für die Wartung wird ein separater Vertrag geschlossen.

Es ist für diese Position ein pauschales Angebot pro
Jahr
abzugeben bei einer Vertragslaufzeit von 5 Jahren.
Menge: 5,000 St

### Titel 02 Niederspannungsschaltanlagen

*Hinweis*

*Hinweis*
Hinweis zu 02.01.0001 bis 02.0004

Für nachfolgend aufgeführte Verteilergehäuse sind
folgende
Leistungen in den Einheitspreis einzukalkulieren:
- Liefern
- Montieren
- Tragschienen
- Hutschienen
- Klemmen für Zuleitung, EVU-Steuerleitung,
Potentialausgleich
- Sammelschienensystem
- Abschottungen
- Abdeckungen
- Leitungseinführungen
- erforderliche Innenverkabelung einschließlich
  anteiligem Leitungsführungskanal
- Plantaschen
- Sockel bei Standverteilern
- erforderliches systemspezifisches Zubehör

**02.0001 Wandlerschrank Standschrank IP54 3Einbaufelder 2Zählerplätze H 2000mm**
STLB-Bau 2025-04 054
Wandlerschrank, aus beschichtetem Stahl, mit
Tragschienen
DIN EN 60715 (VDE 0660-520),
Berührungsschutzabdeckungen, Blindabdeckungen für
Reserveplätze, Stromkreiskennzeichnung je Gerät,
einschl.
Kabel-/Leitungseinführungen, Schutzklasse II, als
Standschrank, Schutzart IP 54 DIN EN 60529 (VDE
0470-1),
mit 3 Einbaufeldern, mit 2 Zählerplätzen, für
elektromechanische Elektrizitätszähler, komplett
ausgebaut
nach den Technischen Anschlussbedingungen (TAB) des
zuständigen Netzbetreibers, einschl. Abschlusspunkt
Zählerplatz (APZ) DIN VDE 0603-1 (VDE 0603-1), max.
Höhe
2000 mm, Ausführung gemäß Zeichnung und
Einzelbeschreibung,
Zeichnungs-Nr '
Zeichnung 1 Zähleranlage'

Einzelbeschreibungs-Nr '
01'
.
Menge: 1,000 St

*Hinweis*
Einzelbeschreibungs-Nr 01
Die Wandlerschrankkombination ist mit einer
Gesamtbreite von
1.850 mm auszuführen.
Die Anlage besteht aus zwei Einzelschränken mit
folgenden
Breiten:
1 x 800 mm
1 x 1.050 mm

Die beiden Schränke sind mittels geeigneter,
fabrikatskonformer Kabelbrücke mechanisch und
elektrisch
miteinander zu verbinden.
Der Innenausbau ist so vorzusehen, dass die
ordnungsgemäße
Einführung, Verlegung und Anschlusstechnik von
4-poligen und
5-poligen Kabeln und Leitungen gewährleistet ist.

Dabei sind entsprechende Anschluss- und
Aufteilungsmöglichkeiten für:

PEN-Leiter
PE-Leiter
N-Leiter
vorzusehen.

Der Ausbau hat unter Berücksichtigung ausreichender
Klemmstellen, normgerechter Leiterführung sowie der
erforderlichen Stromtragfähigkeit zu erfolgen. Eine
übersichtliche und berührungssichere Ausführung wird
vorausgesetzt.

Gemäß Zeichnung 1 ist eine entsprechende Ansicht der
Wandlerschrankkombination Bestandteil der
Ausschreibungsunterlagen und bei der Ausführung zu
berücksichtigen.

**02.0002 Energie-Schaltgerätekombination Gehäuse Stahl undurchsichtige Tür an Bedienfront I 250 A IP54 IK05 EMV A Schrank Standmontage ortsfest**
STLB-Bau 2025-04 054
Energie-Schaltgerätekombination DIN EN IEC 61439-2 (VDE
0660-600-2), Bedienung durch Elektrofachkraft, Gehäuse
aus
Stahl, Oberfläche pulverbeschichtet, mit
undurchsichtiger Tür
an Bedienfront, Schutzklasse I (Erdung),
Bemessungsstrom I Index nA tiefgestellt '250' A,
Basisschutz
gegen elektrischen Schlag, Fehlerschutz gegen
elektrischen
Schlag durch Abschaltung, Innenaufstellung, Schutzart
IP 54
DIN EN 60529 (VDE 0470-1), Schutzart IK05 DIN EN 62262
(VDE 0470-100),
min. Umgebungstemperatur '-5' Grad C,
max. Umgebungstemperatur '40' Grad C,
max. Umgebungstemperatur täglicher Mittelwert '35'
Grad C,
max. relative Luftfeuchte bei einer Temperatur von 40
Grad C
'50' %, Verschmutzungsgrad 3 (schwer) DIN EN 61010-1
(VDE
0411-1),
Höhe über NN '2000' m, EMV-Umgebung A Gewerbe
Industrie,
Schrankbauform, Standmontage,
max. zulässige Aufstellmaße H/B/T in mm '
B: 1050mm, H: 1950mm incl. Sockel 100m, T: 400mm'

Aufstellung im elektrischen Betriebsraum DIN VDE
0100-729
(VDE 0100-729), Anlage ortsfest, Ausführung gemäß
Zeichnung,
Zeichnungs-Nr '
02'

Bestückung mit nachstehender Stromkreisausrüstung.
Menge: 1,000 St

**02.0003 Energie-Schaltgerätekombination Gehäuse Stahl undurchsichtige Tür an Bedienfront I 250 A IP54 IK05 EMV A Schrank Wandmontage ortsfest**
STLB-Bau 2025-04 054
Energie-Schaltgerätekombination DIN EN IEC 61439-2 (VDE
0660-600-2), Bedienung durch Elektrofachkraft, Gehäuse
aus
Stahl, Oberfläche pulverbeschichtet, mit
undurchsichtiger Tür
an Bedienfront, Schutzklasse I (Erdung),
Bemessungsstrom I Index nA tiefgestellt '250' A,
Basisschutz
gegen elektrischen Schlag, Fehlerschutz gegen
elektrischen
Schlag durch Abschaltung, Innenaufstellung, Schutzart
IP 54
DIN EN 60529 (VDE 0470-1), Schutzart IK05 DIN EN 62262
(VDE 0470-100),
min. Umgebungstemperatur '-5' Grad C,
max. Umgebungstemperatur '40' Grad C,
max. Umgebungstemperatur täglicher Mittelwert '35'
Grad C,
max. relative Luftfeuchte bei einer Temperatur von 40
Grad C
'50' %, Verschmutzungsgrad 3 (schwer) DIN EN 61010-1
(VDE
0411-1),
Höhe über NN '2000' m, EMV-Umgebung A Gewerbe
Industrie,
Schrankbauform, Wandmontage,
max. zulässige Aufstellmaße H/B/T in mm '
B: 1300mm, H: 1550mm, T: 300mm'

Aufstellung im elektrischen Betriebsraum DIN VDE
0100-729
(VDE 0100-729), Anlage ortsfest, Ausführung gemäß
Zeichnung,
Zeichnungs-Nr '
02'

Bestückung mit nachstehender Stromkreisausrüstung.
Menge: 1,000 St

**02.0004 Klemmenkasten 4Tragschienen Kunststoff B 300mm H 600mm T 120mm**
STLB-Bau 2025-04 054
Klemmenkasten DIN EN IEC 62208 (VDE 0660-511) zur
Aufnahme von Klemmen, mit 4 Tragschienen, mit
Flanschplatte
allseitig, aus Kunststoff, Schutzklasse II, mit
Deckel, Schutzart
IP 66 DIN EN 60529 (VDE 0470-1), zur Aufputzmontage,
Breite
mind. 300 mm, Höhe mind. 600 mm, Tiefe mind. 120 mm,
plombierbar.
Menge: 3,000 St

*Hinweis*

*Hinweis*
Hinweis zu 02.01.0001 bis 02.0004

Für nachfolgend aufgeführte Verteilergehäuse sind
folgende
Leistungen in den Einheitspreis einzukalkulieren:
- Liefern
- Montieren
- Tragschienen
- Hutschienen
- Klemmen für Zuleitung, EVU-Steuerleitung,
Potentialausgleich
- Sammelschienensystem
- Abschottungen
- Abdeckungen
- Leitungseinführungen
- erforderliche Innenverkabelung einschließlich
  anteiligem Leitungsführungskanal
- Plantaschen
- Sockel bei Standverteilern
- erforderliches systemspezifisches Zubehör

**02.0005 Lasttrennschalter Hauptschalter 3polig IP2X 160A**
STLB-Bau 2025-04 054
Lasttrennschalter DIN EN IEC 60947-3 (VDE 0660-107),
als
Hauptschalter, gekapselt, 3-polig, in
Festeinbautechnik, mit
Handantrieb, zur Montage auf Tragschiene DIN EN 60715
(VDE
0660-520), abschließbar, mit Berührungsschutzabdeckung,
Schutzart IP 2X DIN EN 60529 (VDE 0470-1),
Bemessungsbetriebsstrom 160 A, Gehäuse aus Kunststoff.
Menge: 1,000 St

**02.0006 Lasttrennschalter Hauptschalter 3polig IP2X 250A**
STLB-Bau 2025-04 054
Lasttrennschalter DIN EN IEC 60947-3 (VDE 0660-107),
als
Hauptschalter, gekapselt, 3-polig, in
Festeinbautechnik, mit
Handantrieb, zur Montage auf Tragschiene DIN EN 60715
(VDE
0660-520), abschließbar, mit Berührungsschutzabdeckung,
Schutzart IP 2X DIN EN 60529 (VDE 0470-1),
Bemessungsbetriebsstrom 250 A, Gehäuse aus Kunststoff.
Menge: 2,000 St

**02.0007 Lasttrennschalter Hauptschalter 3polig IP2X 400A**
STLB-Bau 2025-04 054
Lasttrennschalter DIN EN IEC 60947-3 (VDE 0660-107),
als
Hauptschalter, gekapselt, 3-polig, in
Festeinbautechnik, mit
Handantrieb, zur Montage auf Tragschiene DIN EN 60715
(VDE
0660-520), abschließbar, mit Berührungsschutzabdeckung,
Schutzart IP 2X DIN EN 60529 (VDE 0470-1),
Bemessungsbetriebsstrom 400 A, Gehäuse aus Kunststoff.
Menge: 1,000 St

**02.0008 Lasttrennschalter Hauptschalter 6polig 690VAC IP2X 160A**
STLB-Bau 2025-04 054
Lasttrennschalter DIN EN IEC 60947-3 (VDE 0660-107),
als
Hauptschalter, gekapselt, 6-polig,
Bemessungsbetriebsspannung 690 V AC, in
Festeinbautechnik,
mit Handantrieb, zur Montage auf Tragschiene DIN EN
60715
(VDE 0660-520), abschließbar, mit
Berührungsschutzabdeckung, Schutzart IP 2X DIN EN 60529
(VDE 0470-1), Bemessungsbetriebsstrom 160 A, als
Lastumschalter mit 3 Stellungen, mit mechanischer
Verriegelung, Gehäuse aus Kunststoff.
Menge: 1,000 St

**02.0009 NH-Sicherungslasttrennschalter LeistenBF 400VAC Gr.00 3polig NH-Sicherungseinsatz 160A**
STLB-Bau 2025-04 054
NH-Sicherungslasttrennschalter in Leistenbauform DIN
EN IEC
60947-3 (VDE 0660-107), bedingter
Bemessungskurzschlussstrom 120 kA, fingersicher DIN EN
50274 (VDE 0660-514), Bemessungsbetriebsspannung 400 V
AC, Baugröße 00, Einfachunterbrechung, 3-polig, 3-polig
schaltbar, zur Montage auf Sammelschiene,
Schienenmittenabstand 185 mm, mit Klemmenanschluss, mit
NH-Sicherungseinsatz, Bemessungsstrom 160 A.
Menge: 8,000 St

**02.0010 NH-Sicherungslasttrennschalter LeistenBF 400VAC Gr.1 3polig NH-Sicherungseinsatz 160A**
STLB-Bau 2025-04 054
NH-Sicherungslasttrennschalter in Leistenbauform DIN
EN IEC
60947-3 (VDE 0660-107), bedingter
Bemessungskurzschlussstrom 120 kA, fingersicher DIN EN
50274 (VDE 0660-514), Bemessungsbetriebsspannung 400 V
AC, Baugröße 1, Einfachunterbrechung, 3-polig, 3-polig
schaltbar, zur Montage auf Sammelschiene,
Schienenmittenabstand 185 mm, mit Klemmenanschluss, mit
NH-Sicherungseinsatz, Bemessungsstrom 160 A.
Menge: 1,000 St

**02.0011 NH-Sicherungslasttrennschalter TrennerBF Gr.00 3polig NH-Sicherungseinsatz 125A**
STLB-Bau 2025-04 054
NH-Sicherungslasttrennschalter in Trennerbauform DIN
EN IEC
60947-3 (VDE 0660-107), fingersicher DIN EN 50274 (VDE
0660-514), Baugröße 00, Einfachunterbrechung, 3-polig,
zur
Montage auf Sammelschiene, Schienenmittenabstand 60 mm,
mit Klemmenanschluss, mit NH-Sicherungseinsatz,
Bemessungsstrom 125 A.
Menge: 3,000 St

**02.0012 NH-Sicherungslasttrennschalter TrennerBF Gr.1 3polig NH-Sicherungseinsatz 250A**
STLB-Bau 2025-04 054
NH-Sicherungslasttrennschalter in Trennerbauform DIN
EN IEC
60947-3 (VDE 0660-107), fingersicher DIN EN 50274 (VDE
0660-514), Baugröße 1, Einfachunterbrechung, 3-polig,
zur
Montage auf Sammelschiene, Schienenmittenabstand 60 mm,
mit Klemmenanschluss, mit NH-Sicherungseinsatz,
Bemessungsstrom 250 A.
Menge: 1,000 St

**02.0013 NH-Sicherungsunterteil einpolig Gr.2 400VAC Sicherungseinsatz 250A**
STLB-Bau 2025-04 054
NH-Sicherungsunterteil DIN 43620-3 und DIN VDE 0636-2
(VDE 0636-2), zur Montage auf Sammelschiene,
Schienenmittenabstand 60 mm, einpolig, mit 2
Trennwänden,
Baugröße 2, Bemessungsbetriebsspannung 400 V AC, mit
Berührungsschutzabdeckungen, mit Sicherungseinsatz,
Bemessungsstrom 250 A, mit Prismenklemmensätzen.
Menge: 1,000 St

**02.0014 Sicherungslasttrennschalter Gr.D02 3polig Sicherungseinsatz 63A**
STLB-Bau 2025-04 054
Sicherungslasttrennschalter DIN EN IEC 60947-3 (VDE
0660-107), als Reiheneinbaugerät, Maße DIN 43880,
einschl.
Passeinsatz, fingersicher DIN EN 50274 (VDE 0660-514),
zur
Montage auf Tragschiene DIN EN 60715 (VDE 0660-520),
Baugröße D 02, 3-polig, mit Sicherungseinsatz,
Bemessungsstrom 63 A.
Menge: 5,000 St

**02.0015 Sicherungslasttrennschalter Gr.D02 3polig Sicherungseinsatz 63A**
STLB-Bau 2025-04 054
Sicherungslasttrennschalter DIN EN IEC 60947-3 (VDE
0660-107), als Reiheneinbaugerät, Maße DIN 43880,
einschl.
Passeinsatz, fingersicher DIN EN 50274 (VDE 0660-514),
zur
Montage auf Sammelschiene, Baugröße D 02, 3-polig, mit
Sicherungseinsatz, Bemessungsstrom 63 A.
Menge: 42,000 St

**02.0016 Fehlerstromschutzschalter RCBO TypA unverzögert Charakter.B 13A Fehlerstrom 30mA einpolig+N 230VAC**
*** Bezugsbeschreibung
STLB-Bau 2025-04 054
Fehlerstromschutzschalter mit Überstromschutz (RCBO)
DIN
EN 61009-1 (VDE 0664-20), als Reiheneinbaugerät, Maße
DIN
43880, fingersicher DIN EN 50274 (VDE 0660-514), Typ A
pulsstromsensitiv, Auslösung unverzögert,
Auslösecharakteristik B, DIN EN 60898-1 (VDE 0641-11),
Bemessungsstrom 13 A, Bemessungsfehlerstrom 30 mA,
einpolig + N, 230 V AC, Kurzschlussfestigkeit 10 kA,
stoßstromfest bis 6000 A, mit Handbetätigung.
Menge: 5,000 St

**02.0017 Wie vor, jedoch Bemessungsstrom 16 A;**
*** wie Position 02.0016
STLB-Bau 2025-04 054
Wie Position 02.0016, jedoch:
Bemessungsstrom 16 A
Menge: 8,000 St

**02.0018 Wie vor, jedoch Bemessungsstrom 20 A;**
*** wie Position 02.0016
STLB-Bau 2025-04 054
Wie Position 02.0016, jedoch:
Bemessungsstrom 20 A
Menge: 2,000 St

**02.0019 Leitungsschutzschalter 230/400VAC Ausschaltvermögen 10kA einpolig Charakter.B 6A**
*** Bezugsbeschreibung
STLB-Bau 2025-04 054
Leitungsschutzschalter DIN EN 60898-1 (VDE 0641-11),
als
Reiheneinbaugerät, Maße DIN 43880, fingersicher DIN EN
50274 (VDE 0660-514),
Bemessungsbetriebsspannung 230/400 V AC,
Bemessungsausschaltvermögen 10 kA, einpolig,
Auslösecharakteristik B, Bemessungsstrom 6 A.
Menge: 3,000 St

**02.0020 Wie vor, jedoch Bemessungsstrom 10 A;**
*** wie Position 02.0019
STLB-Bau 2025-04 054
Wie Position 02.0019, jedoch:
Bemessungsstrom 10 A
Menge: 4,000 St

**02.0021 Wie vor, jedoch Bemessungsstrom 13 A;**
*** wie Position 02.0019
STLB-Bau 2025-04 054
Wie Position 02.0019, jedoch:
Bemessungsstrom 13 A
Menge: 9,000 St

**02.0022 Wie vor, jedoch mit Hilfsschalter 1 W; Bemessungsstrom 13 A;**
*** wie Position 02.0019
STLB-Bau 2025-04 054
Wie Position 02.0019, jedoch:
mit Hilfsschalter 1 W
Bemessungsstrom 13 A
Menge: 9,000 St

**02.0023 Wie vor, jedoch Bemessungsstrom 16 A;**
*** wie Position 02.0019
STLB-Bau 2025-04 054
Wie Position 02.0019, jedoch:
Bemessungsstrom 16 A
Menge: 12,000 St

**02.0024 Wie vor, jedoch Auslösecharakteristik C; Bemessungsstrom 16 A;**
*** wie Position 02.0019
STLB-Bau 2025-04 054
Wie Position 02.0019, jedoch:
Auslösecharakteristik C
Bemessungsstrom 16 A
Menge: 31,000 St

**02.0025 Wie vor, jedoch mit Hilfsschalter 1 W; Auslösecharakteristik C; Bemessungsstrom 16 A;**
*** wie Position 02.0019
STLB-Bau 2025-04 054
Wie Position 02.0019, jedoch:
mit Hilfsschalter 1 W
Auslösecharakteristik C
Bemessungsstrom 16 A
Menge: 11,000 St

**02.0026 Wie vor, jedoch Auslösecharakteristik C; Bemessungsstrom 20 A;**
*** wie Position 02.0019
STLB-Bau 2025-04 054
Wie Position 02.0019, jedoch:
Auslösecharakteristik C
Bemessungsstrom 20 A
Menge: 3,000 St

**02.0027 Leitungsschutzschalter 230/400VAC Ausschaltvermögen 10kA 3polig Charakter.B 13A**
*** Bezugsbeschreibung
STLB-Bau 2025-04 054
Leitungsschutzschalter DIN EN 60947-2 (VDE 0660-101),
als
Reiheneinbaugerät, Maße DIN 43880, fingersicher DIN EN
50274 (VDE 0660-514),
Bemessungsbetriebsspannung 230/400 V AC,
Bemessungsausschaltvermögen 10 kA, 3-polig,
Auslösecharakteristik B, Bemessungsstrom 13 A.
Menge: 2,000 St

**02.0028 Wie vor, jedoch Bemessungsstrom 16 A;**
*** wie Position 02.0027
STLB-Bau 2025-04 054
Wie Position 02.0027, jedoch:
Bemessungsstrom 16 A
Menge: 14,000 St

**02.0029 Wie vor, jedoch Bemessungsstrom 20 A;**
*** wie Position 02.0027
STLB-Bau 2025-04 054
Wie Position 02.0027, jedoch:
Bemessungsstrom 20 A
Menge: 2,000 St

**02.0030 Wie vor, jedoch Bemessungsstrom 25 A;**
*** wie Position 02.0027
STLB-Bau 2025-04 054
Wie Position 02.0027, jedoch:
Bemessungsstrom 25 A
Menge: 1,000 St

**02.0031 Wie vor, jedoch Auslösecharakteristik C; Bemessungsstrom 16 A;**
*** wie Position 02.0027
STLB-Bau 2025-04 054
Wie Position 02.0027, jedoch:
Auslösecharakteristik C
Bemessungsstrom 16 A
Menge: 24,000 St

**02.0032 Wie vor, jedoch mit Hilfsschalter 1 W; Auslösecharakteristik C; Bemessungsstrom 16 A;**
*** wie Position 02.0027
STLB-Bau 2025-04 054
Wie Position 02.0027, jedoch:
mit Hilfsschalter 1 W
Auslösecharakteristik C
Bemessungsstrom 16 A
Menge: 7,000 St

**02.0033 Wie vor, jedoch Auslösecharakteristik C; Bemessungsstrom 32 A;**
*** wie Position 02.0027
STLB-Bau 2025-04 054
Wie Position 02.0027, jedoch:
Auslösecharakteristik C
Bemessungsstrom 32 A
Menge: 8,000 St

**02.0034 Fehlerstromschutzschalter RCCB TypA unverzögert 25A Fehlerstrom 30mA einpolig+N 230VAC**
STLB-Bau 2025-04 054
Fehlerstromschutzschalter (RCCB) DIN EN 61008-1 (VDE
0664-10), als Reiheneinbaugerät, Maße DIN 43880,
fingersicher
DIN EN 50274 (VDE 0660-514), Typ A pulsstromsensitiv,
Auslösung unverzögert, Bemessungsstrom 25 A,
Bemessungsfehlerstrom 30 mA, einpolig + N, 230 V AC,
Kurzschlussfestigkeit 10 kA, stoßstromfest bis 3000 A,
mit
Handbetätigung.
Menge: 2,000 St

**02.0035 Fehlerstromschutzschalter RCCB TypA unverzögert 40A Fehlerstrom 30mA 3polig+N 400VAC**
STLB-Bau 2025-04 054
Fehlerstromschutzschalter (RCCB) DIN EN 61008-1 (VDE
0664-10), als Reiheneinbaugerät, Maße DIN 43880,
fingersicher
DIN EN 50274 (VDE 0660-514), Typ A pulsstromsensitiv,
Auslösung unverzögert, Bemessungsstrom 40 A,
Bemessungsfehlerstrom 30 mA, 3-polig + N, 400 V AC,
Kurzschlussfestigkeit 10 kA, stoßstromfest bis 3000 A,
mit
Handbetätigung.
Menge: 7,000 St

**02.0036 Fehlerstromschutzschalter RCCB TypA unverzögert 40A Fehlerstrom 30mA 3polig+N 400VAC**
Fehlerstromschutzschalter (RCCB) DIN EN 61008-1 (VDE
0664-10), als Reiheneinbaugerät, Maße DIN 43880,
fingersicher
DIN EN 50274 (VDE 0660-514), Typ A pulsstromsensitiv,
Auslösung unverzögert, Bemessungsstrom 40 A,
Bemessungsfehlerstrom 30 mA, 3-polig + N, 400 V AC,
Kurzschlussfestigkeit 10 kA, stoßstromfest bis 3000 A,
mit
Unterspannungsauslöser AC, Ausführung gemäß
Einzelbeschreibung 02.
Menge: 2,000 St

*Hinweis*
Einzelbeschreibung 02
Produkt mit Not-Aus Funktion, NOT-AUS-Zusatzeinrichtung
230V AC, VDE 0664-10, VDE V 0664-120, DIN EN 61008-1.

**02.0037 Fehlerstromschutzschalter RCCB TypB unverzögert 40A Fehlerstrom 30mA 3polig+N 400VAC**
STLB-Bau 2025-04 054
Fehlerstromschutzschalter (RCCB) DIN EN 61008-1 (VDE
0664-10), als Reiheneinbaugerät, Maße DIN 43880,
fingersicher
DIN EN 50274 (VDE 0660-514), Typ B allstromsensitiv,
Auslösung unverzögert, Bemessungsstrom 40 A,
Bemessungsfehlerstrom 30 mA, 3-polig + N, 400 V AC,
Kurzschlussfestigkeit 10 kA, stoßstromfest bis 3000 A,
mit
Handbetätigung.
Menge: 4,000 St

**02.0038 Fehlerstromschutzschalter RCCB TypA unverzögert 63A Fehlerstrom 30mA 3polig+N 400VAC**
STLB-Bau 2025-04 054
Fehlerstromschutzschalter (RCCB) DIN EN 61008-1 (VDE
0664-10), als Reiheneinbaugerät, Maße DIN 43880,
fingersicher
DIN EN 50274 (VDE 0660-514), Typ A pulsstromsensitiv,
Auslösung unverzögert, Bemessungsstrom 63 A,
Bemessungsfehlerstrom 30 mA, 3-polig + N, 400 V AC,
Kurzschlussfestigkeit 10 kA, stoßstromfest bis 3000 A,
mit
Handbetätigung.
Menge: 13,000 St

**02.0039 Fehlerstromschutzschalter RCCB TypA unverzögert 63A Fehlerstrom 30mA 3polig+N 400VAC**
Fehlerstromschutzschalter (RCCB) DIN EN 61008-1 (VDE
0664-10), als Reiheneinbaugerät, Maße DIN 43880,
fingersicher
DIN EN 50274 (VDE 0660-514), Typ A pulsstromsensitiv,
Auslösung unverzögert, Bemessungsstrom 63 A,
Bemessungsfehlerstrom 30 mA, 3-polig + N, 400 V AC,
Kurzschlussfestigkeit 10 kA, stoßstromfest bis 3000 A,
mit
Unterspannungsauslöser AC, Ausführung gemäß
Einzelbeschreibung 03
Menge: 7,000 St

*Hinweis*
Einzelbeschreibung 01
Produkt mit Not-Aus Funktion, NOT-AUS-Zusatzeinrichtung
230V AC, VDE 0664-10, VDE V 0664-120, DIN EN 61008-1.

**02.0040 Fehlerstromschutzschalter RCCB TypB unverzögert 63A Fehlerstrom 30mA 3polig+N 400VAC**
STLB-Bau 2025-04 054
Fehlerstromschutzschalter (RCCB) DIN EN 61008-1 (VDE
0664-10), als Reiheneinbaugerät, Maße DIN 43880,
fingersicher
DIN EN 50274 (VDE 0660-514), Typ B allstromsensitiv,
Auslösung unverzögert, Bemessungsstrom 63 A,
Bemessungsfehlerstrom 30 mA, 3-polig + N, 400 V AC,
Kurzschlussfestigkeit 10 kA, stoßstromfest bis 3000 A,
mit
Handbetätigung.
Menge: 2,000 St

**02.0041 Fernschalter bistabil Reiheneinbau 230VAC Steuerspannung 230VAC Wechselschalter 16A**
STLB-Bau 2025-04 054
Fernschalter DIN EN 60669-2-2 (VDE 0632-2-2), bistabil
(Stromstoßschalter), als Reiheneinbaugerät, Maße DIN
43880,
fingersicher DIN EN 50274 (VDE 0660-514), mit
Handbetätigung und Schaltstellungsanzeige, zur Montage
auf
Tragschiene DIN EN 60715 (VDE 0660-520),
Bemessungsbetriebsspannung 230 V AC,
Bemessungssteuerspannung 230 V AC, als Wechselschalter
mit 1 W, Bemessungsstrom 16 A.
Menge: 4,000 St

**02.0042 Installationsschütz 2polig AC-3 20A 230V Betätigungsspannung 230VAC 2S**
STLB-Bau 2025-04 054
Installationsschütz DIN EN 61095 (VDE 0637-3), als
Reiheneinbaugerät, Maße DIN 43880, fingersicher DIN EN
50274 (VDE 0660-514), 2-polig, zur Montage auf
Tragschiene
DIN EN 60715 (VDE 0660-520), Gebrauchskategorie AC-3,
Bemessungsbetriebsstrom mind. 20 A,
Bemessungsbetriebsspannung 230 V AC,
Bemessungsbetätigungsspannung 230 V AC,
Hilfsschalterbaustein 2-polig, Kontaktausführung 2 S.
Menge: 5,000 St

**02.0043 Installationsschütz 3polig AC-3 40A 230V Betätigungsspannung 230VAC 4S**
STLB-Bau 2025-04 054
Installationsschütz DIN EN 61095 (VDE 0637-3), als
Reiheneinbaugerät, Maße DIN 43880, fingersicher DIN EN
50274 (VDE 0660-514), 3-polig, zur Montage auf
Tragschiene
DIN EN 60715 (VDE 0660-520), Gebrauchskategorie AC-3,
Bemessungsbetriebsstrom mind. 40 A,
Bemessungsbetriebsspannung 230 V AC,
Bemessungsbetätigungsspannung 230 V AC,
Hilfsschalterbaustein 4-polig, Kontaktausführung 4 S.
Menge: 5,000 St

*Hinweis*
Überspannungsschutz

**02.0044 Überspannungsschutzgerät Typ1/2 Reiheneinbau 230/400VAC TN-S-System 25kA/Pol 20kA N-PE Schutzpegel 1,5kV**
STLB-Bau 2025-04 050
Überspannungsschutzgerät DIN EN 61643-11 (VDE
0675-6-11), Typ 1 und 2, mit integrierter
Überstromschutzeinrichtung, Einbauort am oder in der
Nähe
des Speisepunktes der elektrischen Anlage,
Modulbauweise
aus Basis- und Schutzmodul, als Reiheneinbaugerät,
Maße DIN
43880, mit Funktionsanzeige und potentialfreiem
Kontakt für
Fernanzeige, Bemessungsbetriebsspannung 230/400 V AC,
für
TN-S-System mit Schutzschaltung DIN VDE 0100-534,
Blitzstoßstrom (10/350) mind. 25 kA je Pol,
Blitzstoßstrom
(10/350) zwischen N und PE mind. 20 kA,
Folgestromlöschfähigkeit mind. 50 kA effektiv,
Schutzpegel
max. 1,5 kV.
Menge: 2,000 St

**02.0045 Überspannungsschutzgerät Typ2 Reiheneinbau 230/400VAC Nennableitstoßstrom 20kA/Leiter TN-S-System Schutzpegel 1,5kV**
STLB-Bau 2025-04 050
Überspannungsschutzgerät DIN EN 61643-11 (VDE
0675-6-11), Typ 2, Einbauort in
Verteilungsstromkreisen,
Modulbauweise aus Basis- und Schutzmodul, als
Reiheneinbaugerät, Maße DIN 43880, mit Funktionsanzeige
und potentialfreiem Kontakt für Fernanzeige,
Bemessungsbetriebsspannung 230/400 V AC,
Nennableitstoßstrom (8/20) je Leiter mind. 20 kA, für
TN-S-System mit Schutzschaltung DIN VDE 0100-534,
Schutzpegel max. 1,5 kV.
Menge: 3,000 St

**02.0046 Überspannungsschutzgerät Typ2 Reiheneinbau 230VAC Nennableitstoßstrom 20kA/Leiter TN-S-System Schutzpegel 1,5kV**
STLB-Bau 2025-04 050
Überspannungsschutzgerät DIN EN 61643-11 (VDE
0675-6-11), Typ 2, Einbauort in
Verteilungsstromkreisen,
Modulbauweise aus Basis- und Schutzmodul, als
Reiheneinbaugerät, Maße DIN 43880, mit Funktionsanzeige
und potentialfreiem Kontakt für Fernanzeige,
Bemessungsbetriebsspannung 230 V AC,
Nennableitstoßstrom
(8/20) je Leiter mind. 20 kA, für TN-S-System mit
Schutzschaltung DIN VDE 0100-534, Schutzpegel max. 1,5
kV.
Menge: 4,000 St

**02.0047 Überspannungsschutzgerät analog Blitzstrom-Überspannungsableiter Nennableitstoßstrom 5kA/Leiter**
STLB-Bau 2025-04 050
Überspannungsschutzgerät für analoge
Übertragungstechnik,
für Montage auf Hutschiene TH 35 DIN EN 60715 (VDE
0660-520), Feder- oder Schraubanschluss, Modulbauweise
aus
Basis- und Schutzmodul, Blitzstrom- und
Überspannungsableiter Kategorie D1 + C2 + C1 DIN EN
61643-21 (VDE 0845-3-1), erdfreies Potential,
Nennableitstoßstrom (8/20) je Leiter mind. 5 kA,
Blitzstoßstrom
(10/350) je Leiter mind. 1,5 kA, mit Funktionsanzeige
am Gerät
und potentialfreiem Kontakt für Fernanzeige.
Menge: 8,000 St

**02.0048 Überspannungsschutzgerät Vectoring Blitzstrom-Überspannungsableiter Nennableitstoßstrom 5kA/Leiter**
STLB-Bau 2025-04 050
Überspannungsschutzgerät für Vectoring
Übertragungstechnik,
für Montage auf Hutschiene TH 35 DIN EN 60715 (VDE
0660-520), für Steckerverbindung RJ 45, Modulbauweise
aus
Basis- und Schutzmodul, Blitzstrom- und
Überspannungsableiter Kategorie D1 + C2 + C1 DIN EN
61643-21 (VDE 0845-3-1), erdfreies Potential,
Nennableitstoßstrom (8/20) je Leiter mind. 5 kA,
Blitzstoßstrom
(10/350) je Leiter mind. 1,5 kA, mit Funktionsanzeige
am Gerät
und potentialfreiem Kontakt für Fernanzeige.
Menge: 4,000 St

**02.0049 Aufbaugehäuse 12TE**
STLB-Bau 2025-04 050
Aufbaugehäuse aus Isolierstoff, plombierbar, mit
durchsichtigem Deckel, für Einbau von
Überspannungsschutzgeräten, Schutzart IP 54 DIN EN
60529
(VDE 0470-1), Länge 12 TE.
Menge: 5,000 St

**02.0050 Aufbaugehäuse 24TE**
Aufbaugehäuse aus Isolierstoff, plombierbar, mit
durchsichtigem Deckel, für Einbau von
Überspannungsschutzgeräten, Schutzart IP 54 DIN EN
60529
(VDE 0470-1), Länge 24 TE.
Menge: 2,000 St

*Hinweis*

**02.0051 Reihenklemme 3-stöckig bis 4mm2 Tragschiene**
Reihenklemme DIN EN 60947-7-1 (VDE 0611-1),
Isolationsgruppe C, 3-stöckig, für Leiterquerschnitt
bis 4 mm2,
mit schraubenlosen Anschlüssen, Klemmenträger aus
selbstlöschendem oder nichtbrennbarem Isolierstoff, zur
Montage auf Tragschiene DIN EN 60715 (VDE 0660-520),
einschl. systemgebundenem Zubehör mit dauerhafter
Anschlussbezeichnung, Ausführung gemäß
Einzelbeschreibung,
Einzelbeschreibung,
Einschließlich Anschließen von abgehenden Kabeln und
Leitungen an montierte Klemmen, mit Abmanteln,
Abisolieren
der Leiter,einführen in den Verteiler, Herstellen der
Zugentlastung sowie fachgerechtem Anklemmen
.
Menge: 390,000 St

**02.0052 Reihenklemme einstöckig bis 16mm2 Tragschiene**
Reihenklemme DIN EN 60947-7-1 (VDE 0611-1),
Isolationsgruppe C, einstöckig, für Leiterquerschnitt
bis 16
mm2, mit Schraubanschlüssen, Klemmenträger aus
selbstlöschendem oder nichtbrennbarem Isolierstoff, zur
Montage auf Tragschiene DIN EN 60715 (VDE 0660-520),
einschl. systemgebundenem Zubehör mit dauerhafter
Anschlussbezeichnung, Ausführung gemäß
Einzelbeschreibung,
Einzelbeschreibung
Einschließlich Anschließen von abgehenden Kabeln und
Leitungen an montierte Klemmen, mit Abmanteln,
Abisolieren
der Leiter,einführen in den Verteiler, Herstellen der
Zugentlastung sowie fachgerechtem Anklemmen
Menge: 75,000 St

**02.0053 Neutralleiter-Reihenklemme bis 16mm2 Tragschiene**
Neutralleiter-Reihenklemme DIN EN 60947-7-1 (VDE
0611-1),
für Leiterquerschnitt bis 16 mm2, mit
Schraubanschlüssen,
Klemmenträger aus selbstlöschendem oder nichtbrennbarem
Isolierstoff, zur Montage auf Tragschiene DIN EN 60715
(VDE
0660-520), einschl. systemgebundenem Zubehör mit
dauerhafter Anschlussbezeichnung, Ausführung gemäß
Einzelbeschreibung,
Einzelbeschreibung,
Einschließlich Anschließen von abgehenden Kabeln und
Leitungen an montierte Klemmen, mit Abmanteln,
Abisolieren
der Leiter,einführen in den Verteiler, Herstellen der
Zugentlastung sowie fachgerechtem Anklemmen
Menge: 25,000 St

**02.0054 Schutzleiter-Reihenklemme bis 16mm2 Tragschiene**
Schutzleiter-Reihenklemme DIN EN 60947-7-2 (VDE
0611-3),
für Leiterquerschnitt bis 16 mm2, mit
Schraubanschlüssen,
Klemmenträger aus selbstlöschendem oder nichtbrennbarem
Isolierstoff, zur Montage auf Tragschiene DIN EN 60715
(VDE
0660-520), einschl. systemgebundenem Zubehör mit
dauerhafter Anschlussbezeichnung, Ausführung gemäß
Einzelbeschreibung,
Einzelbeschreibung,
Einschließlich Anschließen von abgehenden Kabeln und
Leitungen an montierte Klemmen, mit Abmanteln,
Abisolieren
der Leiter,einführen in den Verteiler, Herstellen der
Zugentlastung sowie fachgerechtem Anklemmen
Menge: 25,000 St

**02.0055 Reihenklemme einstöckig bis 35mm2 Tragschiene**
Reihenklemme DIN EN 60947-7-1 (VDE 0611-1),
Isolationsgruppe C, einstöckig, für Leiterquerschnitt
bis 35
mm2, mit Schraubanschlüssen, Klemmenträger aus
selbstlöschendem oder nichtbrennbarem Isolierstoff, zur
Montage auf Tragschiene DIN EN 60715 (VDE 0660-520),
einschl. systemgebundenem Zubehör mit dauerhafter
Anschlussbezeichnung, Ausführung gemäß
Einzelbeschreibung,
Einzelbeschreibungs,
Einschließlich Anschließen von abgehenden Kabeln und
Leitungen an montierte Klemmen, mit Abmanteln,
Abisolieren
der Leiter,einführen in den Verteiler, Herstellen der
Zugentlastung sowie fachgerechtem Anklemmen
Menge: 15,000 St

**02.0056 Neutralleiter-Reihenklemme bis 35mm2 Tragschiene**
Neutralleiter-Reihenklemme DIN EN 60947-7-1 (VDE
0611-1),
für Leiterquerschnitt bis 35 mm2, mit
Schraubanschlüssen,
Klemmenträger aus selbstlöschendem oder nichtbrennbarem
Isolierstoff, zur Montage auf Tragschiene DIN EN 60715
(VDE
0660-520), einschl. systemgebundenem Zubehör mit
dauerhafter Anschlussbezeichnung, Ausführung gemäß
Einzelbeschreibung,
Einzelbeschreibung,
Einschließlich Anschließen von abgehenden Kabeln und
Leitungen an montierte Klemmen, mit Abmanteln,
Abisolieren
der Leiter,einführen in den Verteiler, Herstellen der
Zugentlastung sowie fachgerechtem Anklemmen
Menge: 3,000 St

**02.0057 Schutzleiter-Reihenklemme bis 35mm2 Tragschiene**
Schutzleiter-Reihenklemme DIN EN 60947-7-2 (VDE
0611-3),
für Leiterquerschnitt bis 35 mm2, mit
Schraubanschlüssen,
Klemmenträger aus selbstlöschendem oder nichtbrennbarem
Isolierstoff, zur Montage auf Tragschiene DIN EN 60715
(VDE
0660-520), einschl. systemgebundenem Zubehör mit
dauerhafter Anschlussbezeichnung, Ausführung gemäß
Einzelbeschreibung,
Einzelbeschreibung,
Einschließlich Anschließen von abgehenden Kabeln und
Leitungen an montierte Klemmen, mit Abmanteln,
Abisolieren
der Leiter,einführen in den Verteiler, Herstellen der
Zugentlastung sowie fachgerechtem Anklemmen
Menge: 3,000 St

**02.0058 Reihenklemme einstöckig bis 120mm2 Tragschiene**
Reihenklemme DIN EN 60947-7-1 (VDE 0611-1),
Isolationsgruppe C, einstöckig, für Leiterquerschnitt
bis 120
mm2, mit Schraubanschlüssen, Klemmenträger aus
selbstlöschendem oder nichtbrennbarem Isolierstoff, zur
Montage auf Tragschiene DIN EN 60715 (VDE 0660-520),
einschl. systemgebundenem Zubehör mit dauerhafter
Anschlussbezeichnung, Ausführung gemäß
Einzelbeschreibung.
Einzelbeschreibung,
Einschließlich Anschließen von abgehenden Kabeln und
Leitungen an montierte Klemmen, mit Abmanteln,
Abisolieren
der Leiter,einführen in den Verteiler, Herstellen der
Zugentlastung sowie fachgerechtem Anklemmen
Menge: 3,000 St

**02.0059 Reihenklemme einstöckig bis 120mm2 Tragschiene**
Reihenklemme DIN EN 60947-7-1 (VDE 0611-1),
Isolationsgruppe C, einstöckig, für Leiterquerschnitt
bis 120
mm2, mit Schraubanschlüssen, Klemmenträger aus
selbstlöschendem oder nichtbrennbarem Isolierstoff, zur
Montage auf Tragschiene DIN EN 60715 (VDE 0660-520),
einschl. systemgebundenem Zubehör mit dauerhafter
Anschlussbezeichnung, Ausführung gemäß
Einzelbeschreibung,
Einzelbeschreibung
Einschließlich Anschließen von abgehenden Kabeln und
Leitungen an montierte Klemmen, mit Abmanteln,
Abisolieren
der Leiter,einführen in den Verteiler, Herstellen der
Zugentlastung sowie fachgerechtem Anklemmen
Menge: 1,000 St

**02.0060 Neutralleiter-Reihenklemme bis 120mm2 Tragschiene**
Neutralleiter-Reihenklemme DIN EN 60947-7-1 (VDE
0611-1),
für Leiterquerschnitt bis 120 mm2, mit
Schraubanschlüssen,
Klemmenträger aus selbstlöschendem oder nichtbrennbarem
Isolierstoff, zur Montage auf Tragschiene DIN EN 60715
(VDE
0660-520), einschl. systemgebundenem Zubehör mit
dauerhafter Anschlussbezeichnung, Ausführung gemäß
Einzelbeschreibung,
Einzelbeschreibung,
Einschließlich Anschließen von abgehenden Kabeln und
Leitungen an montierte Klemmen, mit Abmanteln,
Abisolieren
der Leiter,einführen in den Verteiler, Herstellen der
Zugentlastung sowie fachgerechtem Anklemmen
Menge: 1,000 St

**02.0061 Schutzleiter-Reihenklemme bis 120mm2 Tragschiene**
Schutzleiter-Reihenklemme DIN EN 60947-7-2 (VDE
0611-3),
für Leiterquerschnitt bis 120 mm2, mit
Schraubanschlüssen,
Klemmenträger aus selbstlöschendem oder nichtbrennbarem
Isolierstoff, zur Montage auf Tragschiene DIN EN 60715
(VDE
0660-520), einschl. systemgebundenem Zubehör mit
dauerhafter Anschlussbezeichnung, Ausführung gemäß
Einzelbeschreibung.
Einzelbeschreibung,
Einschließlich Anschließen von abgehenden Kabeln und
Leitungen an montierte Klemmen, mit Abmanteln,
Abisolieren
der Leiter,einführen in den Verteiler, Herstellen der
Zugentlastung sowie fachgerechtem Anklemmen
Menge: 1,000 St

*Hinweis*

**02.0062 Spannungsversorgung 640mA KNX-TP integr.Drossel 120-230VAC**
STLB-Bau 2025-04 057
Spannungsversorgung, 640 mA, Ausgangsspannung 29 V DC
als Schutzkleinspannung, Bussystem KNX-TP, mit
integrierter
Drossel, Bemessungsbetriebsspannung 120 bis 230 V AC,
Busanschluss über Busanschlussklemme, mit LEDs zur
Betriebs-, Statusanzeige, als Reiheneinbaugerät, Maße
DIN
43880, für Montage auf Tragschiene TH35 DIN EN 60715
(VDE
0660-520), Breite bis 4 TE,
Hersteller und Typ '
....................................................'
vom Bieter einzutragen.
Menge: 2,000 St

**02.0063 Linienkoppler KNX-TP Filtertabelle Datenaustausch-Steuerung Meldung Busspannungsausfall**
STLB-Bau 2025-04 057
Linienkoppler, zum Datenaustausch zwischen 2 Buslinien
über
bis zu 64 Byte umfassende Telegramme, Bussystem KNX-TP,
als Linienkoppler, Bereichskoppler oder
Linienverstärker
(Repeater), mit galvanischer Trennung der beiden
Buslinien, mit
3 LEDs zur Anzeige der Betriebsbereitschaft sowie eines
Telegramm-Empfangs je Linie, mit ladbarer
Filtertabelle zur
Steuerung des Datenaustausches zwischen den beiden
Buslinien, mit Erkennen und Melden von
Busspannungsausfall
auf der untergeordneten Linie an die übergeordnete, als
Reiheneinbaugerät, Maße DIN 43880, für Montage auf
Tragschiene TH35 DIN EN 60715 (VDE 0660-520), Breite
bis 1
TE, mit integriertem Busankoppler, Anschluss zur Linie
und zur
Hauptlinie jeweils über Busklemme,
Hersteller und Typ '
....................................................'
vom Bieter einzutragen.
Menge: 2,000 St

**02.0064 Schaltaktor KNX-TP 8fach 16A**
STLB-Bau 2025-04 057
Schaltaktor, Bussystem KNX-TP, 8-fach, mit einem
potentialfreien Relaiskontakt je Ausgang,
Bemessungsbetriebsspannung 230 V AC, Schaltstrom 16 A,
cos phi 1, geeignet zum Schalten kapazitiver Lasten
von 200
myF, mit gleichzeitigem Schalten von 3 Ausgängen
(3-phasiges
Schalten), mit je Ausgang einstellbarer Kontaktart
(Öffner/Schließer), mit Betriebs- und Statusanzeige,
mit
Handbetätigung, mit Vorwahl, ob alle Kanäle gemeinsam
und
identisch parametriert werden oder ob jeder Kanal
individuell
parametrierbar ist, mit Invertierbarkeit der Ausgänge,
mit je
Ausgang einstellbarem Zeitschalterbetrieb, mit je
Ausgang
einstellbarer Ein-/Ausschalt-Verzögerung, mit logischer
Verknüpfung (UND/ODER) zweier Kommunikationsobjekte je
Ausgang und einstellbarem Startwert der Verknüpfung bei
Busspannungswiederkehr, mit je Ausgang einstellbarem
Schaltzustand bei Spannungsausfall und -wiederkehr, mit
Objekt zur Statusmeldung je Ausgang, Versorgung der
Geräteelektronik durch Busspannung, als
Reiheneinbaugerät,
Maße DIN 43880, für Montage auf Tragschiene TH35 DIN EN
60715 (VDE 0660-520), Breite bis 8 TE, mit integriertem
Busankoppler und Busanschluss über Busanschlussklemme,
Schutzart IP 2X DIN EN 60529 (VDE 0470-1),
Hersteller und Typ '
....................................................'
vom Bieter einzutragen.
Menge: 5,000 St

**02.0065 Schaltaktor KNX-TP 4fach 16A**
STLB-Bau 2025-04 057
Schaltaktor, Bussystem KNX-TP, 4-fach, mit einem
potentialfreien Relaiskontakt je Ausgang,
Bemessungsbetriebsspannung 230 V AC, Schaltstrom 16 A,
cos phi 1, geeignet zum Schalten kapazitiver Lasten
von 200
myF, mit gleichzeitigem Schalten von 3 Ausgängen
(3-phasiges
Schalten), mit je Ausgang einstellbarer Kontaktart
(Öffner/Schließer), mit Betriebs- und Statusanzeige,
mit
Handbetätigung, mit Vorwahl, ob alle Kanäle gemeinsam
und
identisch parametriert werden oder ob jeder Kanal
individuell
parametrierbar ist, mit Invertierbarkeit der Ausgänge,
mit je
Ausgang einstellbarem Zeitschalterbetrieb, mit je
Ausgang
einstellbarer Ein-/Ausschalt-Verzögerung, mit logischer
Verknüpfung (UND/ODER) zweier Kommunikationsobjekte je
Ausgang und einstellbarem Startwert der Verknüpfung bei
Busspannungswiederkehr, mit je Ausgang einstellbarem
Schaltzustand bei Spannungsausfall und -wiederkehr, mit
Objekt zur Statusmeldung je Ausgang, Versorgung der
Geräteelektronik durch Busspannung, als
Reiheneinbaugerät,
Maße DIN 43880, für Montage auf Tragschiene TH35 DIN EN
60715 (VDE 0660-520), Breite bis 8 TE, mit integriertem
Busankoppler und Busanschluss über Busanschlussklemme,
Schutzart IP 2X DIN EN 60529 (VDE 0470-1),
Hersteller und Typ '
....................................................'
vom Bieter einzutragen.
Menge: 2,000 St

**02.0066 Binäreingabegerät KNX-TP 4fach**
STLB-Bau 2025-04 057
Binäreingabegerät, Bussystem KNX-TP, 4-fach, für
Eingangsspannungen 12 V bis 230 V AC und DC, mit
Betriebs-
und Statusanzeige je Eingang, mit parametrierbarer
LED-Ansteuerung (ein/aus/blinkend), mit einstellbarer
Kontaktart (Öffner/Schließer), mit einstellbarem
ereignisgesteuerten und/oder zyklischen Senden des
Objektwertes, mit je Eingang parametrierbarer
Statusmeldung
bei Busspannungs-Wiederkehr,
Bemessungsbetriebsspannung:
Busspannung, als Reiheneinbaugerät, Maße DIN 43880, für
Montage auf Tragschiene TH35 DIN EN 60715 (VDE
0660-520), Breite bis 2 TE, mit integriertem
Busankoppler und
Busanschluss über Kontaktsystem zur Datenschiene,
Hersteller und Typ '
....................................................'
vom Bieter einzutragen.
Menge: 4,000 St

**02.0067 KNX-TP Schnittstellen-Umsetzer DALI 2fach**
STLB-Bau 2025-04 057
KNX-TP Schnittstellen-Umsetzer zu DALI, mit 2
DALI-Ausgängen zum Anschluss von je 64
DALI-Vorschaltgeräten, mit Anschluss von bis zu 10
DALI-Sensoren je Ausgang, mit Aufteilung der 64
Vorschaltgeräte auf bis zu 16 Gruppen, die
ausschließlich
gemeinsam schalt- und dimmbar sind, mit einer
Leuchtmittelausfallmeldung je Gruppe, zusätzlich mit
individueller Ansteuerung und
Leuchtmittelausfallmeldung je
Vorschaltgerät, mit Szenensteuerung für bis zu 16
Szenen, mit
ein- und zweistufigem Zeitschalterbetrieb, mit
Umsetzung von
Dimmbefehlen in eine temporäre Sollwertverschiebung bei
Vorschaltgeräten mit Konstantlichtregelung und
angeschlossenem Helligkeitssensor, über Bus-Software
parametrierbar, welche DALI-Vorschaltgeräte welchem
Kanal
zugeordnet werden, LED als Betriebsanzeige, mit
Handbetätigung, mit Umschaltmöglichkeit zwischen Bus-
und
Direktbetrieb, mit Taster zum definierten gemeinsamen
Ein-
bzw. Ausschalten aller über die DALI-Busleitung
schaltbaren
Leuchten, mit LED als Schaltzustandsanzeige aller
Leuchten im
Direktbetrieb sowie eines DALI-Busfehlers, mit
Spannungsversorgung der Elektronik und der
DALI-Ausgänge
über Netzgerät für 230 V AC, mit integriertem
Busankoppler, mit
Busanschluss über Busanschlussklemme, als
Reiheneinbaugerät, Maße DIN 43880, für Montage auf
Tragschiene TH35 DIN EN 60715 (VDE 0660-520), Breite
bis 4
TE,
Hersteller und Typ '
....................................................'
vom Bieter einzutragen.
Menge: 3,000 St

**02.0068 Zeitschaltuhr KNX-TP Tag Woche Jahr 4Kanäle 36Schaltzeiten DCF-77-Empfänger -Antennenanschluss**
STLB-Bau 2025-04 057
Zeitschaltuhr, Bussystem KNX-TP, als Tages-, Wochen-
und
Jahresschaltuhr, mit 4 Kanälen, mit Bedientasten zur
Einstellung von Wochentag, Stunde, Minute, Uhrzeit, zur
Programmeingabe und für Handschaltungen, mit
LCD-Anzeige
für Uhrzeit, Wochentag, Sommer-/Winterzeit,
Ferienprogramm,
Schaltzustand der Kanäle, Handschaltung, mit Speicher
für
mind. 36 Schaltzeiten, mit Erhalt der Einstellungen bei
Spannungsausfall, Zuordnung von 10
prioritätsgesteuerten
Wochenprogrammen je Kanal, automatische
Sommer-/Winterzeitumstellung, Programmierung über PC
unter
Einsatz eines portablen Speicherbausteins, mit
DCF-77-Empfänger und Anschluss für eine DCF-77-Antenne
mit integriertem Busankoppler und Busanschluss über
Busanschlussklemme, Bemessungsbetriebsspannung:
Busspannung, als Reiheneinbaugerät, Maße DIN 43880, für
Montage auf Tragschiene TH35 DIN EN 60715 (VDE
0660-520), Breite bis 2 TE, Schutzart IP 2X DIN EN
60529
(VDE 0470-1),
Hersteller und Typ '
....................................................'
vom Bieter einzutragen.
Menge: 1,000 St

**02.0069 KNX-TP Schnittst.-Umsetzer Ethernet Web-Server KNXnet/IP Schnittstelle ETS**
STLB-Bau 2025-04 057
KNX-TP Schnittstellen-Umsetzer zu Ethernet mit
integriertem
Web-Server, Protokoll KNXnet/IP, als Schnittstelle für
die ETS,
mit Anzeige von Betriebs- und Kommunikationsstatus,
mit RJ
45-Buchse, mit integriertem Busankoppler,
Bemessungsbetriebsspannung 24 V AC/DC, als
Reiheneinbaugerät, Maße DIN 43880, für Montage auf
Tragschiene TH35 DIN EN 60715 (VDE 0660-520), Breite
bis 2
TE,
Hersteller und Typ '
....................................................'
vom Bieter einzutragen.
Menge: 1,000 St

**02.0070 Mehr-Minderpreis Parametr. 1Kanal KNX**
STLB-Bau 2025-04 057
Mehr-/Minderpreis für Parametrierung, Inbetriebnahme
und
Funktionstest eines Ein-/Ausgangs (Kanals),
KNX-Bussystem.
Menge: 1,000 St

**02.0071 Mehr-Minderpreis Parametr. 1Verknüpfung KNX**
STLB-Bau 2025-04 057
Mehr-/Minderpreis für Parametrierung, Inbetriebnahme
und
Funktionstest einer logischen Verknüpfung,
KNX-Bussystem.
Menge: 1,000 St

*Hinweis*
Ansteuerung der Antriebe für Jalousien/Fenster

**02.0072 Jalousie-Rollladenaktor KNX-TP 4fach 230AC 6A Reiheneinbaugerät**
STLB-Bau 2025-04 057
Jalousie-/Rollladenaktor, Bussystem KNX-TP, 4-fach, zur
Ansteuerung von einem Sonnen-/Blendschutzantrieb je
Ausgang, bemessen für 230 V AC, für Antriebe mit 2
elektromechanischen Endlageschaltern (Auf, Ab), mit
gegeneinander verriegelten Relaisausgängen für Rechts-
bzw.
Linkslauf, Verriegelung elektrisch, Relaiskontakte
bemessen für
230 V AC, 6 A, cos phi 1, Umschaltung zwischen
Automatik-
und Handbetrieb mit lokalem Taster und LED sowie über
den
Bus, mit Umschaltmöglichkeit zwischen Bus- und
Direktbetrieb,
mit einem Taster je Kanal zur lokalen Betätigung, mit
Kommunikationsobjekten und Software zum Öffnen und
Schließen von Sonnen-/Blendschutz sowie Stoppen der
Fahrt,
schrittweisen Öffnen und Schließen von Lamellen,
Aufwippen
der Lamellen nach Erreichen der unteren Endlage, Wert
parametrierbar, Wiederhochfahren des Rollladens nach
Erreichen der unteren Endlage, Zeit parametrierbar,
Vorgeben
und automatischen Anfahren einer Zwischenstellung der
Lamellen, mit Aktivierung/Dektivierung der
Sonnennachlaufsteuerung von Jalousie-Lamellen, mit
Funktion
Fahrsperre, Melden bzw. Abfragen der aktuellen
Sonnen-/Blendschutz-Stellung, mit Alarmobjekt zum
Fahren des
Sonnenschutzes bei Windalarm in die parametrierte
Sicherheitsstellung, einschl. Blockieren bis
Alarmende, mit
integrierter Elektronik zum Erkennen des Ansprechens
elektromechanischer Endlageschalter und zur
Autokalibrierung
der Fahrzeiten von einer Endlage bis zur anderen, mit
einstellbarem Schaltzustand bei Spannungswiederkehr,
Bemessungsbetriebsspannung 230 V AC, als
Reiheneinbaugerät, Maße DIN 43880, für Montage auf
Tragschiene TH35 DIN EN 60715 (VDE 0660-520), Breite
bis 4
TE, mit integriertem Busankoppler und Busanschluss über
Busanschlussklemme,
Hersteller und Typ '
....................................................'
vom Bieter einzutragen.
Menge: 2,000 St

**02.0073 Jalousie-Rollladenaktor KNX-TP 2fach 230AC 6A UP**
STLB-Bau 2025-04 057
Jalousie-/Rollladenaktor, Bussystem KNX-TP, 2-fach, zur
Ansteuerung von einem Sonnen-/Blendschutzantrieb je
Ausgang, bemessen für 230 V AC, für Antriebe mit
elektronischer Endlage-Abschaltung (Auf, Ab), mit
gegeneinander verriegelten Relaisausgängen für Rechts-
bzw.
Linkslauf, Verriegelung elektrisch, Relaiskontakte
bemessen für
230 V AC, 6 A, cos phi 1, Umschaltung zwischen
Automatik-
und Handbetrieb mit lokalem Taster und LED sowie über
den
Bus, mit Umschaltmöglichkeit zwischen Bus- und
Direktbetrieb,
mit einem Taster je Kanal zur lokalen Betätigung, mit
Kommunikationsobjekten und Software zum Öffnen und
Schließen von Sonnen-/Blendschutz sowie Stoppen der
Fahrt,
schrittweisen Öffnen und Schließen von Lamellen,
Aufwippen
der Lamellen nach Erreichen der unteren Endlage, Wert
parametrierbar, Wiederhochfahren des Rollladens nach
Erreichen der unteren Endlage, Zeit parametrierbar,
Vorgeben
und automatischen Anfahren einer Zwischenstellung der
Lamellen, mit Aktivierung/Dektivierung der
Sonnennachlaufsteuerung von Jalousie-Lamellen, mit
Funktion
Fahrsperre, Melden bzw. Abfragen der aktuellen
Sonnen-/Blendschutz-Stellung, mit Alarmobjekt zum
Fahren des
Sonnenschutzes bei Windalarm in die parametrierte
Sicherheitsstellung, einschl. Blockieren bis
Alarmende, mit
integrierter Elektronik zum Erkennen des Ansprechens
elektromechanischer Endlageschalter und zur
Autokalibrierung
der Fahrzeiten von einer Endlage bis zur anderen, mit
einstellbarem Schaltzustand bei Spannungswiederkehr,
Bemessungsbetriebsspannung 230 V AC, als
Unterputzgerät,
mit integriertem Busankoppler und Busanschluss über
Busanschlussklemme,
Hersteller und Typ '
....................................................'
vom Bieter einzutragen.
Menge: 1,000 St

**02.0074 Wetterzentrale integr. Sensoren KNX-TP 0-150klx 0-1000lx -30-80GradC**
STLB-Bau 2025-04 057
Wetterzentrale mit Fassadensteuerung und integrierten
Wettersensoren für Wind, Helligkeit, Dämmerung,
Temperatur
und Regen, Bussystem KNX-TP, mit beheiztem Windsensor,
ohne mechanisch bewegte Teile, mit beheiztem
Niederschlagswächter, Helligkeits-Messbereich 0 bis
150 klx,
Dämmerungserkennung 0 bis 1000 lx,
Außentemperatur-Messbereich - 30 bis 80 Grad C, mit
individueller Steuerung von 4 Fassaden, mit Eingabe der
geografischen Lage des Montageortes und der
Fassadenausrichtung, mit Ausfallüberwachung des
Windgeschwindigkeits-Messwertgebers, mit Senden Azimut
und
Elevation über Bus, mit Sonnennachlaufsteuerung für
Sonnen-/Blendschutz mit Horizontal-Lamellen, Überwachen
aller Messwerte (außer Niederschlag) auf jeweils mind.
einen
Grenzwert, Senden eines Sicherheitsalarms zum
Deaktivieren
des Sonnenschutzes bei Windalarm, mit 5
parametrierbaren
Zeitprogrammen (Tages- und Wochenprogramm) und bis zu
50
Zeitaufträgen je Zeitprogramm, einschl. Parametrierung
von 20
Zeitaufträgen, Bemessungsbetriebsspannung 24 V DC,
einschl.
Netzgerät, als Kompaktgerät zur Wandmontage, einschl.
Mast-/Wandhalter, mit integriertem Busankoppler und
Busanschluss über Busanschlussklemme, Schutzart IP 44
DIN
EN 60529 (VDE 0470-1),
Hersteller und Typ '
....................................................'
vom Bieter einzutragen.
Menge: 1,000 St

**02.0075 Netzgerät 230V Ausgang 24VDC Tragschiene**
Netzgerät, Bemessungsbetriebsspannung 230 V AC,
Bemessungsausgangsspannung 24 V DC,
Bemessungsausgangsstrom 5A, für Montage auf Tragschiene
DIN EN 60715 (VDE 0660-520).
Menge: 1,000 St

**02.0076 Überspannungsschutzgerät KNX-TP 1DA Überspannungsableiter C2 Nennableitstoßstrom 5kA/Leiter**
STLB-Bau 2025-04 050
Überspannungsschutzgerat für KNX-TP-Systeme, als
Zwischensteckgerät, für 1 DA, Überspannungsableiter
Kategorie C2 DIN EN 61643-21 (VDE 0845-3-1),
Nennableitstoßstrom (8/20) je Leiter mind. 5 kA.
Menge: 3,000 St

**02.0077 Mehr-Minderpreis Parametr. 1Kanal KNX**
STLB-Bau 2025-04 057
Mehr-/Minderpreis für Parametrierung, Inbetriebnahme
und
Funktionstest eines Ein-/Ausgangs (Kanals),
KNX-Bussystem.
Menge: 1,000 St

**02.0078 Mehr-Minderpreis Parametr. 1Verknüpfung KNX**
STLB-Bau 2025-04 057
Mehr-/Minderpreis für Parametrierung, Inbetriebnahme
und
Funktionstest einer logischen Verknüpfung,
KNX-Bussystem.
Menge: 1,000 St

### Titel 03 Leitungsnetz

*Hinweis*
Starkstromleitungen als Kunststoffmantelleitung NYM-J
In folgenden Dimensionen:

*Hinweis*
Hinweis zu 03.0001 bis 03.0182

In die Einheitspreise der Kabel und Leitungen ist mit
einzukalkulieren:
Der "Zuschlag für Kabel und Leitungen", d.h. die
Lieferung und
Montage aller zur normgerechten Verlegung notwendigen -
Form-, Verbindungs-, Dichtungs- und Befestigungsteile,
sofern diese nicht separat ausgeschrieben sind.
Bei Durchdringung von Brandabschnitten dürfen nur
brandschutztechnisch zugelassene  Bauteile und Materialien verwendet werden.
Kupfernotierung
Sämtliche Leitungen und Kabel sind inkl. Kupferzuschlag
anzubieten.
Schwankungen der Kupfernotierung können nicht
berücksichtigt
werden und sind in die Einheitspreisen mit
einzukalkulieren.

Montagehöhen:
Das Auf- und Abbauen sowie Vorhalten von Gerüsten,
deren Arbeitsbühnen mehr als 2 m (entspricht einer
Montagehöhe von ca. 4,0 m) über dem Gelände oder
Fußboden liegen, ist als besondere Leistung in die Einheitspreise der Positionen einzukalkulieren.
Die Montagehöhen sind in den Positionen angegeben.

*Hinweis*
Montagehöhe bis 3,5m Unterputzinstallation in
Leerrohren

**03.0001 Installationsltg NYM-J 3x1,5 vorh.Rohr/Unterflurkanal**
*** Bezugsbeschreibung
STLB-Bau 2025-04 053
Installationsleitung DIN VDE 0250-204 (VDE 0250-204)
NYM-J
3 x 1,5, Cu-Zahl 43, in vorh. Rohre/Unterflurkanäle,
Arbeitshöhe
des Montageortes bis 3,5 m über der Standfläche des
hierfür
erforderlichen Gerüstes.
Menge: 45,000 m

**03.0002 Wie vor, jedoch 5 x 1,5; Cu-Zahl 72;**
*** wie Position 03.0001
STLB-Bau 2025-04 053
Wie Position 03.0001, jedoch:
5 x 1,5
Cu-Zahl 72
Menge: 55,000 m

**03.0003 Wie vor, jedoch 3 x 2,5; Cu-Zahl 72;**
*** wie Position 03.0001
STLB-Bau 2025-04 053
Wie Position 03.0001, jedoch:
3 x 2,5
Cu-Zahl 72
Menge: 65,000 m

**03.0004 Wie vor, jedoch 5 x 2,5; Cu-Zahl 120;**
*** wie Position 03.0001
STLB-Bau 2025-04 053
Wie Position 03.0001, jedoch:
5 x 2,5
Cu-Zahl 120
Menge: 25,000 m

*Hinweis*
Montagehöhe bis 8,0m Unterputzinstallation in
Leerrohren

**03.0005 Installationsltg NYM-J 3x1,5 vorh.Rohr/Unterflurkanal**
*** Bezugsbeschreibung
STLB-Bau 2025-04 053
Installationsleitung DIN VDE 0250-204 (VDE 0250-204)
NYM-J
3 x 1,5, Cu-Zahl 43, in vorh. Rohre/Unterflurkanäle,
Arbeitshöhe
des Montageortes bis 7,5 m über der Standfläche des
hierfür
erforderlichen Gerüstes, Gerüst wird gesondert
vergütet.
Menge: 20,000 m

**03.0006 Wie vor, jedoch 5 x 1,5; Cu-Zahl 72;**
*** wie Position 03.0005
STLB-Bau 2025-04 053
Wie Position 03.0005, jedoch:
5 x 1,5
Cu-Zahl 72
Menge: 15,000 m

**03.0007 Wie vor, jedoch 3 x 2,5; Cu-Zahl 72;**
*** wie Position 03.0005
STLB-Bau 2025-04 053
Wie Position 03.0005, jedoch:
3 x 2,5
Cu-Zahl 72
Menge: 35,000 m

**03.0008 Wie vor, jedoch 5 x 2,5; Cu-Zahl 120;**
*** wie Position 03.0005
STLB-Bau 2025-04 053
Wie Position 03.0005, jedoch:
5 x 2,5
Cu-Zahl 120
Menge: 28,000 m

*Hinweis*
Montagehöhe bis 3,5m Aufputzinstallation,
in Kabelkanal,auf Kabelrinnen.

**03.0009 Installationsltg NYM-J 3x1,5 vorh.Kabelrinne/Kanal**
*** Bezugsbeschreibung
STLB-Bau 2025-04 053
Installationsleitung DIN VDE 0250-204 (VDE 0250-204)
NYM-J
3 x 1,5, Cu-Zahl 43, auf vorh. Kabelrinnen oder in
offene
Kanäle, Arbeitshöhe des Montageortes bis 3,5 m über der
Standfläche des hierfür erforderlichen Gerüstes.
Menge: 390,000 m

**03.0010 Wie vor, jedoch 5 x 1,5; Cu-Zahl 72;**
*** wie Position 03.0009
STLB-Bau 2025-04 053
Wie Position 03.0009, jedoch:
5 x 1,5
Cu-Zahl 72
Menge: 410,000 m

**03.0011 Wie vor, jedoch 7 x 1,5; Cu-Zahl 101;**
*** wie Position 03.0009
STLB-Bau 2025-04 053
Wie Position 03.0009, jedoch:
7 x 1,5
Cu-Zahl 101
Menge: 65,000 m

**03.0012 Wie vor, jedoch 3 x 2,5; Cu-Zahl 72;**
*** wie Position 03.0009
STLB-Bau 2025-04 053
Wie Position 03.0009, jedoch:
3 x 2,5
Cu-Zahl 72
Menge: 520,000 m

**03.0013 Wie vor, jedoch 5 x 2,5; Cu-Zahl 120;**
*** wie Position 03.0009
STLB-Bau 2025-04 053
Wie Position 03.0009, jedoch:
5 x 2,5
Cu-Zahl 120
Menge: 550,000 m

**03.0014 Wie vor, jedoch 5 x 4; Cu-Zahl 192;**
*** wie Position 03.0009
STLB-Bau 2025-04 053
Wie Position 03.0009, jedoch:
5 x 4
Cu-Zahl 192
Menge: 240,000 m

**03.0015 Wie vor, jedoch 5 x 6; Cu-Zahl 288;**
*** wie Position 03.0009
STLB-Bau 2025-04 053
Wie Position 03.0009, jedoch:
5 x 6
Cu-Zahl 288
Menge: 290,000 m

**03.0016 Wie vor, jedoch 5 x 10; Cu-Zahl 480;**
*** wie Position 03.0009
STLB-Bau 2025-04 053
Wie Position 03.0009, jedoch:
5 x 10
Cu-Zahl 480
Menge: 45,000 m

**03.0017 Wie vor, jedoch 5 x 35; Cu-Zahl 1680;**
*** wie Position 03.0009
STLB-Bau 2025-04 053
Wie Position 03.0009, jedoch:
5 x 35
Cu-Zahl 1680
Menge: 25,000 m

**03.0018 Wie vor, jedoch 1 x 4; Cu-Zahl 38;**
*** wie Position 03.0009
STLB-Bau 2025-04 053
Wie Position 03.0009, jedoch:
1 x 4
Cu-Zahl 38
Menge: 10,000 m

**03.0019 Wie vor, jedoch 1 x 6; Cu-Zahl 58;**
*** wie Position 03.0009
STLB-Bau 2025-04 053
Wie Position 03.0009, jedoch:
1 x 6
Cu-Zahl 58
Menge: 10,000 m

**03.0020 Wie vor, jedoch 1 x 16; Cu-Zahl 154;**
*** wie Position 03.0009
STLB-Bau 2025-04 053
Wie Position 03.0009, jedoch:
1 x 16
Cu-Zahl 154
Menge: 15,000 m

**03.0021 Wie vor, jedoch 1 x 25; Cu-Zahl 240;**
*** wie Position 03.0009
STLB-Bau 2025-04 053
Wie Position 03.0009, jedoch:
1 x 25
Cu-Zahl 240
Menge: 10,000 m

*Hinweis*
Montagehöhe bis 8,0m Aufputzinstallation
in: Kabelkanal, Kabelrinnen.

**03.0022 Installationsltg NYM-J 3x1,5 vorh.Kabelrinne/Kanal**
*** Bezugsbeschreibung
STLB-Bau 2025-04 053
Installationsleitung DIN VDE 0250-204 (VDE 0250-204)
NYM-J
3 x 1,5, Cu-Zahl 43, auf vorh. Kabelrinnen oder in
offene
Kanäle, Arbeitshöhe des Montageortes bis 7,5 m über der
Standfläche des hierfür erforderlichen Gerüstes,
Gerüst wird
gesondert vergütet.
Menge: 370,000 m

**03.0023 Wie vor, jedoch 5 x 1,5; Cu-Zahl 72;**
*** wie Position 03.0022
STLB-Bau 2025-04 053
Wie Position 03.0022, jedoch:
5 x 1,5
Cu-Zahl 72
Menge: 390,000 m

**03.0024 Wie vor, jedoch 7 x 1,5; Cu-Zahl 101;**
*** wie Position 03.0022
STLB-Bau 2025-04 053
Wie Position 03.0022, jedoch:
7 x 1,5
Cu-Zahl 101
Menge: 35,000 m

**03.0025 Wie vor, jedoch 3 x 2,5; Cu-Zahl 72;**
*** wie Position 03.0022
STLB-Bau 2025-04 053
Wie Position 03.0022, jedoch:
3 x 2,5
Cu-Zahl 72
Menge: 420,000 m

**03.0026 Wie vor, jedoch 5 x 2,5; Cu-Zahl 120;**
*** wie Position 03.0022
STLB-Bau 2025-04 053
Wie Position 03.0022, jedoch:
5 x 2,5
Cu-Zahl 120
Menge: 460,000 m

**03.0027 Wie vor, jedoch 5 x 4; Cu-Zahl 192;**
*** wie Position 03.0022
STLB-Bau 2025-04 053
Wie Position 03.0022, jedoch:
5 x 4
Cu-Zahl 192
Menge: 145,000 m

**03.0028 Wie vor, jedoch 5 x 6; Cu-Zahl 288;**
*** wie Position 03.0022
STLB-Bau 2025-04 053
Wie Position 03.0022, jedoch:
5 x 6
Cu-Zahl 288
Menge: 175,000 m

**03.0029 Wie vor, jedoch 5 x 10; Cu-Zahl 480;**
*** wie Position 03.0022
STLB-Bau 2025-04 053
Wie Position 03.0022, jedoch:
5 x 10
Cu-Zahl 480
Menge: 25,000 m

**03.0030 Wie vor, jedoch 5 x 35; Cu-Zahl 1680;**
*** wie Position 03.0022
STLB-Bau 2025-04 053
Wie Position 03.0022, jedoch:
5 x 35
Cu-Zahl 1680
Menge: 35,000 m

**03.0031 Wie vor, jedoch 1 x 4; Cu-Zahl 38;**
*** wie Position 03.0022
STLB-Bau 2025-04 053
Wie Position 03.0022, jedoch:
1 x 4
Cu-Zahl 38
Menge: 12,000 m

**03.0032 Wie vor, jedoch 1 x 6; Cu-Zahl 58;**
*** wie Position 03.0022
STLB-Bau 2025-04 053
Wie Position 03.0022, jedoch:
1 x 6
Cu-Zahl 58
Menge: 10,000 m

**03.0033 Wie vor, jedoch 1 x 16; Cu-Zahl 154;**
*** wie Position 03.0022
STLB-Bau 2025-04 053
Wie Position 03.0022, jedoch:
1 x 16
Cu-Zahl 154
Menge: 10,000 m

**03.0034 Wie vor, jedoch 1 x 25; Cu-Zahl 240;**
*** wie Position 03.0022
STLB-Bau 2025-04 053
Wie Position 03.0022, jedoch:
1 x 25
Cu-Zahl 240
Menge: 8,000 m

*Hinweis*
Montagehöhe bis 3,5m Aufputzinstallation,
auf Kabelleiter mit Bügelschellen

**03.0035 Installationsltg NYM-J 3x1,5 Bügelschellen**
*** Bezugsbeschreibung
STLB-Bau 2025-04 053
Installationsleitung DIN VDE 0250-204 (VDE 0250-204)
NYM-J
3 x 1,5, Cu-Zahl 43, mit Bügelschellen auf vorh.
Ankerschienen
oder Kabelleiter, Arbeitshöhe des Montageortes bis 3,5
m über
der Standfläche des hierfür erforderlichen Gerüstes.
Menge: 110,000 m

**03.0036 Wie vor, jedoch 5 x 1,5; Cu-Zahl 72;**
*** wie Position 03.0035
STLB-Bau 2025-04 053
Wie Position 03.0035, jedoch:
5 x 1,5
Cu-Zahl 72
Menge: 95,000 m

**03.0037 Wie vor, jedoch 7 x 1,5; Cu-Zahl 101;**
*** wie Position 03.0035
STLB-Bau 2025-04 053
Wie Position 03.0035, jedoch:
7 x 1,5
Cu-Zahl 101
Menge: 25,000 m

**03.0038 Wie vor, jedoch 3 x 2,5; Cu-Zahl 72;**
*** wie Position 03.0035
STLB-Bau 2025-04 053
Wie Position 03.0035, jedoch:
3 x 2,5
Cu-Zahl 72
Menge: 270,000 m

**03.0039 Wie vor, jedoch 5 x 2,5; Cu-Zahl 120;**
*** wie Position 03.0035
STLB-Bau 2025-04 053
Wie Position 03.0035, jedoch:
5 x 2,5
Cu-Zahl 120
Menge: 330,000 m

**03.0040 Wie vor, jedoch 5 x 4; Cu-Zahl 192;**
*** wie Position 03.0035
STLB-Bau 2025-04 053
Wie Position 03.0035, jedoch:
5 x 4
Cu-Zahl 192
Menge: 45,000 m

**03.0041 Wie vor, jedoch 5 x 6; Cu-Zahl 288;**
*** wie Position 03.0035
STLB-Bau 2025-04 053
Wie Position 03.0035, jedoch:
5 x 6
Cu-Zahl 288
Menge: 65,000 m

**03.0042 Wie vor, jedoch 5 x 10; Cu-Zahl 480;**
*** wie Position 03.0035
STLB-Bau 2025-04 053
Wie Position 03.0035, jedoch:
5 x 10
Cu-Zahl 480
Menge: 35,000 m

**03.0043 Wie vor, jedoch 5 x 35; Cu-Zahl 1680;**
*** wie Position 03.0035
STLB-Bau 2025-04 053
Wie Position 03.0035, jedoch:
5 x 35
Cu-Zahl 1680
Menge: 5,000 m

**03.0044 Wie vor, jedoch 1 x 4; Cu-Zahl 38;**
*** wie Position 03.0035
STLB-Bau 2025-04 053
Wie Position 03.0035, jedoch:
1 x 4
Cu-Zahl 38
Menge: 7,000 m

**03.0045 Wie vor, jedoch 1 x 6; Cu-Zahl 58;**
*** wie Position 03.0035
STLB-Bau 2025-04 053
Wie Position 03.0035, jedoch:
1 x 6
Cu-Zahl 58
Menge: 7,000 m

**03.0046 Wie vor, jedoch 1 x 16; Cu-Zahl 154;**
*** wie Position 03.0035
STLB-Bau 2025-04 053
Wie Position 03.0035, jedoch:
1 x 16
Cu-Zahl 154
Menge: 9,000 m

**03.0047 Wie vor, jedoch 1 x 25; Cu-Zahl 240;**
*** wie Position 03.0035
STLB-Bau 2025-04 053
Wie Position 03.0035, jedoch:
1 x 25
Cu-Zahl 240
Menge: 3,000 m

*Hinweis*
Montagehöhe bis 8,0m Aufputzinstallation
auf Kabelleiter mit Bügelschellen

**03.0048 Installationsltg NYM-J 3x1,5 Bügelschellen**
*** Bezugsbeschreibung
STLB-Bau 2025-04 053
Installationsleitung DIN VDE 0250-204 (VDE 0250-204)
NYM-J
3 x 1,5, Cu-Zahl 43, mit Bügelschellen auf vorh.
Ankerschienen
oder Kabelleiter, Arbeitshöhe des Montageortes bis 7,5
m über
der Standfläche des hierfür erforderlichen Gerüstes,
Gerüst wird
gesondert vergütet.
Menge: 35,000 m

**03.0049 Wie vor, jedoch 5 x 1,5; Cu-Zahl 72;**
*** wie Position 03.0048
STLB-Bau 2025-04 053
Wie Position 03.0048, jedoch:
5 x 1,5
Cu-Zahl 72
Menge: 45,000 m

**03.0050 Wie vor, jedoch 7 x 1,5; Cu-Zahl 101;**
*** wie Position 03.0048
STLB-Bau 2025-04 053
Wie Position 03.0048, jedoch:
7 x 1,5
Cu-Zahl 101
Menge: 15,000 m

**03.0051 Wie vor, jedoch 3 x 2,5; Cu-Zahl 72;**
*** wie Position 03.0048
STLB-Bau 2025-04 053
Wie Position 03.0048, jedoch:
3 x 2,5
Cu-Zahl 72
Menge: 130,000 m

**03.0052 Wie vor, jedoch 5 x 2,5; Cu-Zahl 120;**
*** wie Position 03.0048
STLB-Bau 2025-04 053
Wie Position 03.0048, jedoch:
5 x 2,5
Cu-Zahl 120
Menge: 230,000 m

**03.0053 Wie vor, jedoch 5 x 4; Cu-Zahl 192;**
*** wie Position 03.0048
STLB-Bau 2025-04 053
Wie Position 03.0048, jedoch:
5 x 4
Cu-Zahl 192
Menge: 45,000 m

**03.0054 Wie vor, jedoch 5 x 6; Cu-Zahl 288;**
*** wie Position 03.0048
STLB-Bau 2025-04 053
Wie Position 03.0048, jedoch:
5 x 6
Cu-Zahl 288
Menge: 65,000 m

**03.0055 Wie vor, jedoch 5 x 10; Cu-Zahl 480;**
*** wie Position 03.0048
STLB-Bau 2025-04 053
Wie Position 03.0048, jedoch:
5 x 10
Cu-Zahl 480
Menge: 35,000 m

**03.0056 Wie vor, jedoch 5 x 35; Cu-Zahl 1680;**
*** wie Position 03.0048
STLB-Bau 2025-04 053
Wie Position 03.0048, jedoch:
5 x 35
Cu-Zahl 1680
Menge: 15,000 m

**03.0057 Wie vor, jedoch 1 x 4; Cu-Zahl 38;**
*** wie Position 03.0048
STLB-Bau 2025-04 053
Wie Position 03.0048, jedoch:
1 x 4
Cu-Zahl 38
Menge: 5,000 m

**03.0058 Wie vor, jedoch 1 x 6; Cu-Zahl 58;**
*** wie Position 03.0048
STLB-Bau 2025-04 053
Wie Position 03.0048, jedoch:
1 x 6
Cu-Zahl 58
Menge: 9,000 m

**03.0059 Wie vor, jedoch 1 x 16; Cu-Zahl 154;**
*** wie Position 03.0048
STLB-Bau 2025-04 053
Wie Position 03.0048, jedoch:
1 x 16
Cu-Zahl 154
Menge: 5,000 m

**03.0060 Wie vor, jedoch 1 x 25; Cu-Zahl 240;**
*** wie Position 03.0048
STLB-Bau 2025-04 053
Wie Position 03.0048, jedoch:
1 x 25
Cu-Zahl 240
Menge: 5,000 m

*Hinweis*
MontagehöhePVC-Erdkabel nach VDE 0276-603 zur
Gebäudeinstallation und Festverlegung im Außenbereich

*Hinweis*
Unterputzinstallation in Leerrohren

**03.0061 Kabel NYY-J 3x1,5RE vorh.Rohr/Unterflurkanal**
*** Bezugsbeschreibung
STLB-Bau 2025-04 053
Kabel DIN VDE 0276-603 (VDE 0276-603) NYY-J 3 x 1,5 RE,
Cu-Zahl 43, in vorh. Rohre/Unterflurkanäle.
Menge: 35,000 m

**03.0062 Wie vor, jedoch 5 x 2,5 RE; Cu-Zahl 120;**
*** wie Position 03.0061
STLB-Bau 2025-04 053
Wie Position 03.0061, jedoch:
5 x 2,5 RE
Cu-Zahl 120
Menge: 45,000 m

**03.0063 Wie vor, jedoch 5 x 6 RE; Cu-Zahl 288;**
*** wie Position 03.0061
STLB-Bau 2025-04 053
Wie Position 03.0061, jedoch:
5 x 6 RE
Cu-Zahl 288
Menge: 120,000 m

**03.0064 Wie vor, jedoch 1 x 16 RE; Cu-Zahl 154;**
*** wie Position 03.0061
STLB-Bau 2025-04 053
Wie Position 03.0061, jedoch:
1 x 16 RE
Cu-Zahl 154
Menge: 120,000 m

*Hinweis*
Montagehöhe bis 8,0m Aufputzinstallation
auf Kabelleiter mit Bügelschellen

**03.0065 Kabel NYY-J 3x1,5RE Bügelschellen**
*** Bezugsbeschreibung
STLB-Bau 2025-04 053
Kabel DIN VDE 0276-603 (VDE 0276-603) NYY-J 3 x 1,5 RE,
Cu-Zahl 43, mit Bügelschellen auf vorh. Ankerschienen
oder
Kabelleiter, Arbeitshöhe des Montageortes bis 7,5 m
über der
Standfläche des hierfür erforderlichen Gerüstes,
Gerüst wird
gesondert vergütet.
Menge: 15,000 m

**03.0066 Wie vor, jedoch 5 x 2,5 RE; Cu-Zahl 120;**
*** wie Position 03.0065
STLB-Bau 2025-04 053
Wie Position 03.0065, jedoch:
5 x 2,5 RE
Cu-Zahl 120
Menge: 16,000 m

**03.0067 Wie vor, jedoch 5 x 6 RE; Cu-Zahl 288;**
*** wie Position 03.0065
STLB-Bau 2025-04 053
Wie Position 03.0065, jedoch:
5 x 6 RE
Cu-Zahl 288
Menge: 12,000 m

**03.0068 Wie vor, jedoch 1 x 16 RE; Cu-Zahl 154;**
*** wie Position 03.0065
STLB-Bau 2025-04 053
Wie Position 03.0065, jedoch:
1 x 16 RE
Cu-Zahl 154
Menge: 15,000 m

*Hinweis*
Montagehöhe bis 3,5m Aufputzinstallation

**03.0069 Kabel NYY-J 3x1,5RE vorh.Kabelrinne/Kanal**
*** Bezugsbeschreibung
STLB-Bau 2025-04 053
Kabel DIN VDE 0276-603 (VDE 0276-603) NYY-J 3 x 1,5 RE,
Cu-Zahl 43, auf vorh. Kabelrinnen oder in offene
Kanäle,
Arbeitshöhe des Montageortes bis 3,5 m über der
Standfläche
des hierfür erforderlichen Gerüstes.
Menge: 15,000 m

**03.0070 Wie vor, jedoch 5 x 1,5 RE; Cu-Zahl 72;**
*** wie Position 03.0069
STLB-Bau 2025-04 053
Wie Position 03.0069, jedoch:
5 x 1,5 RE
Cu-Zahl 72
Menge: 10,000 m

**03.0071 Wie vor, jedoch 7 x 1,5 RE; Cu-Zahl 101;**
*** wie Position 03.0069
STLB-Bau 2025-04 053
Wie Position 03.0069, jedoch:
7 x 1,5 RE
Cu-Zahl 101
Menge: 12,000 m

**03.0072 Wie vor, jedoch 3 x 2,5 RE; Cu-Zahl 72;**
*** wie Position 03.0069
STLB-Bau 2025-04 053
Wie Position 03.0069, jedoch:
3 x 2,5 RE
Cu-Zahl 72
Menge: 25,000 m

**03.0073 Wie vor, jedoch 5 x 2,5 RE; Cu-Zahl 120;**
*** wie Position 03.0069
STLB-Bau 2025-04 053
Wie Position 03.0069, jedoch:
5 x 2,5 RE
Cu-Zahl 120
Menge: 37,000 m

**03.0074 Wie vor, jedoch 5 x 6 RE; Cu-Zahl 288;**
*** wie Position 03.0069
STLB-Bau 2025-04 053
Wie Position 03.0069, jedoch:
5 x 6 RE
Cu-Zahl 288
Menge: 60,000 m

**03.0075 Wie vor, jedoch 1 x 16 RE; Cu-Zahl 154;**
*** wie Position 03.0069
STLB-Bau 2025-04 053
Wie Position 03.0069, jedoch:
1 x 16 RE
Cu-Zahl 154
Menge: 14,000 m

**03.0076 Wie vor, jedoch 5 x 16 RE; Cu-Zahl 768;**
*** wie Position 03.0069
STLB-Bau 2025-04 053
Wie Position 03.0069, jedoch:
5 x 16 RE
Cu-Zahl 768
Menge: 30,000 m

**03.0077 Wie vor, jedoch 5 x 35 SM; Cu-Zahl 1680;**
*** wie Position 03.0069
STLB-Bau 2025-04 053
Wie Position 03.0069, jedoch:
5 x 35 SM
Cu-Zahl 1680
Menge: 24,000 m

*Hinweis*
Montagehöhe bis 8,0m Aufputzinstallation

**03.0078 Kabel NYY-J 3x1,5RE vorh.Kabelrinne/Kanal**
*** Bezugsbeschreibung
STLB-Bau 2025-04 053
Kabel DIN VDE 0276-603 (VDE 0276-603) NYY-J 3 x 1,5 RE,
Cu-Zahl 43, auf vorh. Kabelrinnen oder in offene
Kanäle,
Arbeitshöhe des Montageortes bis 7,5 m über der
Standfläche
des hierfür erforderlichen Gerüstes, Gerüst wird
gesondert
vergütet.
Menge: 10,000 m

**03.0079 Wie vor, jedoch 5 x 1,5 RE; Cu-Zahl 72;**
*** wie Position 03.0078
STLB-Bau 2025-04 053
Wie Position 03.0078, jedoch:
5 x 1,5 RE
Cu-Zahl 72
Menge: 12,000 m

**03.0080 Wie vor, jedoch 3 x 2,5 RE; Cu-Zahl 72;**
*** wie Position 03.0078
STLB-Bau 2025-04 053
Wie Position 03.0078, jedoch:
3 x 2,5 RE
Cu-Zahl 72
Menge: 20,000 m

**03.0081 Wie vor, jedoch 5 x 2,5 RE; Cu-Zahl 120;**
*** wie Position 03.0078
STLB-Bau 2025-04 053
Wie Position 03.0078, jedoch:
5 x 2,5 RE
Cu-Zahl 120
Menge: 20,000 m

**03.0082 Wie vor, jedoch 5 x 6 RE; Cu-Zahl 288;**
*** wie Position 03.0078
STLB-Bau 2025-04 053
Wie Position 03.0078, jedoch:
5 x 6 RE
Cu-Zahl 288
Menge: 25,000 m

**03.0083 Wie vor, jedoch 1 x 16 RE; Cu-Zahl 154;**
*** EP-Aufgliederung gefordert
*** wie Position 03.0078
STLB-Bau 2025-04 053
Wie Position 03.0078, jedoch:
1 x 16 RE
Cu-Zahl 154
Menge: 12,000 m

**03.0084 Wie vor, jedoch 5 x 35 SM; Cu-Zahl 1680;**
*** EP-Aufgliederung gefordert
*** wie Position 03.0078
STLB-Bau 2025-04 053
Wie Position 03.0078, jedoch:
5 x 35 SM
Cu-Zahl 1680
Menge: 10,000 m

*Hinweis*
Starkstromleitungen Typ NYCWY
In folgenden Dimmensionen:

**03.0085 Kabel NYCWY 4x70SM/35 vorh.Rohr/Unterflurkanal**
STLB-Bau 2025-04 053
Kabel DIN VDE 0276-603 (VDE 0276-603) NYCWY 4 x 70
SM/35, Cu-Zahl 3082, in vorh. Rohre/Unterflurkanäle.
Menge: 142,000 m

**03.0086 Kabel NYCWY 4x70SM/35 Bügelschellen**
STLB-Bau 2025-04 053
Kabel DIN VDE 0276-603 (VDE 0276-603) NYCWY 4 x 70
SM/35, Cu-Zahl 3082, mit Bügelschellen auf vorh.
Ankerschienen oder Kabelleiter, Arbeitshöhe des
Montageortes
bis 7,5 m über der Standfläche des hierfür
erforderlichen
Gerüstes, Gerüst wird gesondert vergütet.
Menge: 25,000 m

**03.0087 Kabel NYCWY 4x70SM/35 vorh.Kabelrinne/Kanal**
STLB-Bau 2025-04 053
Kabel DIN VDE 0276-603 (VDE 0276-603) NYCWY 4 x 70
SM/35, Cu-Zahl 3082, auf vorh. Kabelrinnen oder in
offene
Kanäle, Arbeitshöhe des Montageortes bis 7,5 m über der
Standfläche des hierfür erforderlichen Gerüstes,
Gerüst wird
gesondert vergütet.
Menge: 45,000 m

*Hinweis*
Schwere Gummischlauchleitung

**03.0088 Gummischlauchleitung H07RN-F 3G1,5 vorh.Kabelrinne/Kanal**
*** Bezugsbeschreibung
STLB-Bau 2025-04 053
Gummischlauchleitung DIN EN 50525-2-21 (VDE
0285-525-2-21) H07RN-F 3 G 1,5, Cu-Zahl 43, auf vorh.
Kabelrinnen oder in offene Kanäle.
Menge: 18,000 m

**03.0089 Wie vor, jedoch 5 G 1,5; Cu-Zahl 72;**
*** wie Position 03.0088
STLB-Bau 2025-04 053
Wie Position 03.0088, jedoch:
5 G 1,5
Cu-Zahl 72
Menge: 15,000 m

**03.0090 Wie vor, jedoch 3 G 2,5; Cu-Zahl 72;**
*** wie Position 03.0088
STLB-Bau 2025-04 053
Wie Position 03.0088, jedoch:
3 G 2,5
Cu-Zahl 72
Menge: 19,000 m

**03.0091 Wie vor, jedoch 5 G 2,5; Cu-Zahl 120;**
*** wie Position 03.0088
STLB-Bau 2025-04 053
Wie Position 03.0088, jedoch:
5 G 2,5
Cu-Zahl 120
Menge: 12,000 m

*Hinweis*
Schwachstromleitungen für verschiedene Anwendungen
Schwachsstromleitung, geschirmt.

*Hinweis*

**03.0092 Busltg KNX-TP YCYM 2x2x0,8 vorh.Rohr/Unterflurkanal**
STLB-Bau 2025-04 057
Busleitung, Bussystem KNX-TP, Mantelisolation bemessen
für 4
kV Prüfspannung, YCYM 2 x 2 x 0,8, Cu-Zahl 21, in vorh.
Rohre/Unterflurkanäle.
Menge: 35,000 m

*Hinweis*
Montagehöhe bis 3,5m Aufputzinstallation,
in Kabelkanal,auf Kabelrinnen.

**03.0093 Busltg KNX-TP YCYM 2x2x0,8 vorh.Kabelrinne/Kanal**
STLB-Bau 2025-04 057
Busleitung, Bussystem KNX-TP, Mantelisolation bemessen
für 4
kV Prüfspannung, YCYM 2 x 2 x 0,8, Cu-Zahl 21, auf
vorh.
Kabelrinnen oder in offene Kanäle.
Menge: 140,000 m

**03.0094 Installationskabel symmetrisch J-Y(St)Y 2x2x0,6 Bd vorh.Kabelrinne/Kanal**
*** Bezugsbeschreibung
STLB-Bau 2025-04 061
Installationskabel, symmetrisch, J-Y(St)Y, 2 x 2 x 0,6
Bd, auf
vorh. Kabelrinnen oder in offene Kanäle.
Menge: 95,000 m

**03.0095 Wie vor, jedoch 4 x 2 x 0,6 Bd;**
*** wie Position 03.0094
STLB-Bau 2025-04 061
Wie Position 03.0094, jedoch:
4 x 2 x 0,6 Bd
Menge: 70,000 m

**03.0096 Wie vor, jedoch 6 x 2 x 0,6 Bd;**
*** wie Position 03.0094
STLB-Bau 2025-04 061
Wie Position 03.0094, jedoch:
6 x 2 x 0,6 Bd
Menge: 80,000 m

**03.0097 Installationskabel symmetrisch J-Y(St)Y 2x2x0,8 Bd vorh.Kabelrinne/Kanal**
*** Bezugsbeschreibung
STLB-Bau 2025-04 061
Installationskabel, symmetrisch, DIN VDE 0815 (VDE
0815),
J-Y(St)Y, 2 x 2 x 0,8 Bd, auf vorh. Kabelrinnen oder
in offene
Kanäle.
Menge: 35,000 m

**03.0098 Wie vor, jedoch 4 x 2 x 0,8 Bd;**
*** wie Position 03.0097
STLB-Bau 2025-04 061
Wie Position 03.0097, jedoch:
4 x 2 x 0,8 Bd
Menge: 20,000 m

**03.0099 Wie vor, jedoch 6 x 2 x 0,8 Bd;**
*** wie Position 03.0097
STLB-Bau 2025-04 061
Wie Position 03.0097, jedoch:
6 x 2 x 0,8 Bd
Menge: 75,000 m

*Hinweis*
Montagehöhe bis 8,0m Aufputzinstallation
in Kabelkanal,auf Kabelrinnen.

**03.0100 Busltg KNX-TP YCYM 2x2x0,8 vorh.Kabelrinne/Kanal**
STLB-Bau 2025-04 057
Busleitung, Bussystem KNX-TP, Mantelisolation bemessen
für 4
kV Prüfspannung, YCYM 2 x 2 x 0,8, Cu-Zahl 21, auf
vorh.
Kabelrinnen oder in offene Kanäle.
Menge: 55,000 m

**03.0101 Installationskabel symmetrisch J-Y(St)Y 2x2x0,6 Bd vorh.Kabelrinne/Kanal**
*** Bezugsbeschreibung
STLB-Bau 2025-04 061
Installationskabel, symmetrisch, J-Y(St)Y, 2 x 2 x 0,6
Bd, auf
vorh. Kabelrinnen oder in offene Kanäle.
Menge: 130,000 m

**03.0102 Wie vor, jedoch 4 x 2 x 0,6 Bd;**
*** wie Position 03.0101
STLB-Bau 2025-04 061
Wie Position 03.0101, jedoch:
4 x 2 x 0,6 Bd
Menge: 95,000 m

**03.0103 Wie vor, jedoch 6 x 2 x 0,6 Bd;**
*** wie Position 03.0101
STLB-Bau 2025-04 061
Wie Position 03.0101, jedoch:
6 x 2 x 0,6 Bd
Menge: 85,000 m

**03.0104 Installationskabel symmetrisch J-Y(St)Y 2x2x0,8 Bd vorh.Kabelrinne/Kanal**
*** Bezugsbeschreibung
STLB-Bau 2025-04 061
Installationskabel, symmetrisch, DIN VDE 0815 (VDE
0815),
J-Y(St)Y, 2 x 2 x 0,8 Bd, auf vorh. Kabelrinnen oder
in offene
Kanäle.
Menge: 110,000 m

**03.0105 Wie vor, jedoch 4 x 2 x 0,8 Bd;**
*** wie Position 03.0104
STLB-Bau 2025-04 061
Wie Position 03.0104, jedoch:
4 x 2 x 0,8 Bd
Menge: 65,000 m

**03.0106 Wie vor, jedoch 6 x 2 x 0,8 Bd;**
*** wie Position 03.0104
STLB-Bau 2025-04 061
Wie Position 03.0104, jedoch:
6 x 2 x 0,8 Bd
Menge: 80,000 m

*Hinweis*
Montagehöhe bis 3,5m Aufputzinstallation,
auf Kabelleiter mit Bügelschellen

**03.0107 Busltg KNX-TP YCYM 2x2x0,8 Schellen**
STLB-Bau 2025-04 057
Busleitung, Bussystem KNX-TP, Mantelisolation bemessen
für 4
kV Prüfspannung, YCYM 2 x 2 x 0,8, Cu-Zahl 21, mit
Abstands-/Befestigungsschellen.
Menge: 24,000 m

**03.0108 Installationskabel symmetrisch J-Y(St)Y 2x2x0,6 Bd Bügelschellen**
*** Bezugsbeschreibung
STLB-Bau 2025-04 061
Installationskabel, symmetrisch, J-Y(St)Y, 2 x 2 x 0,6
Bd, mit
Bügelschellen.
Menge: 12,000 m

**03.0109 Wie vor, jedoch 4 x 2 x 0,6 Bd;**
*** wie Position 03.0108
STLB-Bau 2025-04 061
Wie Position 03.0108, jedoch:
4 x 2 x 0,6 Bd
Menge: 12,000 m

**03.0110 Wie vor, jedoch 6 x 2 x 0,6 Bd;**
*** wie Position 03.0108
STLB-Bau 2025-04 061
Wie Position 03.0108, jedoch:
6 x 2 x 0,6 Bd
Menge: 12,000 m

**03.0111 Installationskabel symmetrisch J-Y(St)Y 2x2x0,8 Bd Bügelschellen**
*** Bezugsbeschreibung
STLB-Bau 2025-04 061
Installationskabel, symmetrisch, DIN VDE 0815 (VDE
0815),
J-Y(St)Y, 2 x 2 x 0,8 Bd, mit Bügelschellen.
Menge: 12,000 m

**03.0112 Wie vor, jedoch 4 x 2 x 0,8 Bd;**
*** wie Position 03.0111
STLB-Bau 2025-04 061
Wie Position 03.0111, jedoch:
4 x 2 x 0,8 Bd
Menge: 12,000 m

**03.0113 Wie vor, jedoch 6 x 2 x 0,8 Bd;**
*** wie Position 03.0111
STLB-Bau 2025-04 061
Wie Position 03.0111, jedoch:
6 x 2 x 0,8 Bd
Menge: 12,000 m

*Hinweis*
Montagehöhe bis 8,0m Aufputzinstallation
auf Kabelleiter mit Bügelschellen

**03.0114 Busltg KNX-TP YCYM 2x2x0,8 Schellen**
STLB-Bau 2025-04 057
Busleitung, Bussystem KNX-TP, Mantelisolation bemessen
für 4
kV Prüfspannung, YCYM 2 x 2 x 0,8, Cu-Zahl 21, mit
Abstands-/Befestigungsschellen.
Menge: 5,000 m

**03.0115 Installationskabel symmetrisch J-Y(St)Y 2x2x0,6 Bd Bügelschellen**
*** Bezugsbeschreibung
STLB-Bau 2025-04 061
Installationskabel, symmetrisch, J-Y(St)Y, 2 x 2 x 0,6
Bd, mit
Bügelschellen.
Menge: 5,000 m

**03.0116 Wie vor, jedoch 4 x 2 x 0,6 Bd;**
*** wie Position 03.0115
STLB-Bau 2025-04 061
Wie Position 03.0115, jedoch:
4 x 2 x 0,6 Bd
Menge: 5,000 m

**03.0117 Wie vor, jedoch 6 x 2 x 0,6 Bd;**
*** wie Position 03.0115
STLB-Bau 2025-04 061
Wie Position 03.0115, jedoch:
6 x 2 x 0,6 Bd
Menge: 5,000 m

**03.0118 Installationskabel symmetrisch J-Y(St)Y 2x2x0,8 Bd Bügelschellen**
*** Bezugsbeschreibung
STLB-Bau 2025-04 061
Installationskabel, symmetrisch, DIN VDE 0815 (VDE
0815),
J-Y(St)Y, 2 x 2 x 0,8 Bd, mit Bügelschellen.
Menge: 5,000 m

**03.0119 Wie vor, jedoch 4 x 2 x 0,8 Bd;**
*** wie Position 03.0118
STLB-Bau 2025-04 061
Wie Position 03.0118, jedoch:
4 x 2 x 0,8 Bd
Menge: 5,000 m

**03.0120 Wie vor, jedoch 6 x 2 x 0,8 Bd;**
*** wie Position 03.0118
STLB-Bau 2025-04 061
Wie Position 03.0118, jedoch:
6 x 2 x 0,8 Bd
Menge: 5,000 m

*Hinweis*
Steuerleitung, flexibel, feindrähtig, ölbeständig zur
Verwendung
als Anschluss und Verbindungsleitungen bei mittleren
mechanischen Beanspruchungen für gelegentliche, nicht
ständig wiederkehrende Bewegungen und für feste
Verlegung
geeignet.

*Hinweis*

**03.0121 Steuerleitung YSLY-JZ 3x1 vorh.Rohr/Unterflurkanal**
*** Bezugsbeschreibung
STLB-Bau 2025-04 053
Steuerleitung DIN EN 50525-2-51 (VDE 0285-525-2-51)
YSLY-JZ 3 x 1, in vorh. Rohre/Unterflurkanäle.
Menge: 15,000 m

**03.0122 Wie vor, jedoch 4 x 1; Cu-Zahl 76;**
*** wie Position 03.0121
STLB-Bau 2025-04 053
Wie Position 03.0121, jedoch:
4 x 1
Cu-Zahl 76
Menge: 35,000 m

**03.0123 Wie vor, jedoch 3 x 1,5;**
*** wie Position 03.0121
STLB-Bau 2025-04 053
Wie Position 03.0121, jedoch:
3 x 1,5
Menge: 13,000 m

**03.0124 Wie vor, jedoch 4 x 1,5;**
*** wie Position 03.0121
STLB-Bau 2025-04 053
Wie Position 03.0121, jedoch:
4 x 1,5
Menge: 9,000 m

**03.0125 Wie vor, jedoch 5 x 1,5;**
*** wie Position 03.0121
STLB-Bau 2025-04 053
Wie Position 03.0121, jedoch:
5 x 1,5
Menge: 25,000 m

**03.0126 Wie vor, jedoch 7 x 1,5;**
*** wie Position 03.0121
STLB-Bau 2025-04 053
Wie Position 03.0121, jedoch:
7 x 1,5
Menge: 18,000 m

**03.0127 Wie vor, jedoch 3 x 2,5; Cu-Zahl 144;**
*** wie Position 03.0121
STLB-Bau 2025-04 053
Wie Position 03.0121, jedoch:
3 x 2,5
Cu-Zahl 144
Menge: 22,000 m

**03.0128 Wie vor, jedoch 5 x 2,5;**
*** wie Position 03.0121
STLB-Bau 2025-04 053
Wie Position 03.0121, jedoch:
5 x 2,5
Menge: 55,000 m

*Hinweis*
Montagehöhe bis 3,5m Aufputzinstallation,
in Kabelkanal,auf Kabelrinnen.

**03.0129 Steuerleitung YSLY-JZ 3x1 vorh.Kabelrinne/Kanal**
*** Bezugsbeschreibung
STLB-Bau 2025-04 053
Steuerleitung DIN EN 50525-2-51 (VDE 0285-525-2-51)
YSLY-JZ 3 x 1, auf vorh. Kabelrinnen oder in offene
Kanäle,
Arbeitshöhe des Montageortes bis 3,5 m über der
Standfläche
des hierfür erforderlichen Gerüstes.
Menge: 55,000 m

**03.0130 Wie vor, jedoch 4 x 1; Cu-Zahl 76;**
*** wie Position 03.0129
STLB-Bau 2025-04 053
Wie Position 03.0129, jedoch:
4 x 1
Cu-Zahl 76
Menge: 85,000 m

**03.0131 Wie vor, jedoch 5 x 1;**
*** wie Position 03.0129
STLB-Bau 2025-04 053
Wie Position 03.0129, jedoch:
5 x 1
Menge: 15,000 m

**03.0132 Wie vor, jedoch 3 x 1,5;**
*** wie Position 03.0129
STLB-Bau 2025-04 053
Wie Position 03.0129, jedoch:
3 x 1,5
Menge: 25,000 m

**03.0133 Wie vor, jedoch 4 x 1,5;**
*** wie Position 03.0129
STLB-Bau 2025-04 053
Wie Position 03.0129, jedoch:
4 x 1,5
Menge: 16,000 m

**03.0134 Wie vor, jedoch 5 x 1,5;**
*** wie Position 03.0129
STLB-Bau 2025-04 053
Wie Position 03.0129, jedoch:
5 x 1,5
Menge: 32,000 m

**03.0135 Wie vor, jedoch 7 x 1,5;**
*** wie Position 03.0129
STLB-Bau 2025-04 053
Wie Position 03.0129, jedoch:
7 x 1,5
Menge: 27,000 m

**03.0136 Wie vor, jedoch 3 x 2,5; Cu-Zahl 144;**
*** wie Position 03.0129
STLB-Bau 2025-04 053
Wie Position 03.0129, jedoch:
3 x 2,5
Cu-Zahl 144
Menge: 41,000 m

**03.0137 Wie vor, jedoch 5 x 2,5;**
*** wie Position 03.0129
STLB-Bau 2025-04 053
Wie Position 03.0129, jedoch:
5 x 2,5
Menge: 40,000 m

*Hinweis*
Montagehöhe bis 8,0m Aufputzinstallation
in Kabelkanal,auf Kabelrinnen.

**03.0138 Steuerleitung YSLY-JZ 3x1 vorh.Kabelrinne/Kanal**
*** Bezugsbeschreibung
STLB-Bau 2025-04 053
Steuerleitung DIN EN 50525-2-51 (VDE 0285-525-2-51)
YSLY-JZ 3 x 1, auf vorh. Kabelrinnen oder in offene
Kanäle,
Arbeitshöhe des Montageortes bis 7,5 m über der
Standfläche
des hierfür erforderlichen Gerüstes, Gerüst wird
gesondert
vergütet.
Menge: 25,000 m

**03.0139 Wie vor, jedoch 4 x 1; Cu-Zahl 76;**
*** wie Position 03.0138
STLB-Bau 2025-04 053
Wie Position 03.0138, jedoch:
4 x 1
Cu-Zahl 76
Menge: 65,000 m

**03.0140 Wie vor, jedoch 5 x 1;**
*** wie Position 03.0138
STLB-Bau 2025-04 053
Wie Position 03.0138, jedoch:
5 x 1
Menge: 10,000 m

**03.0141 Wie vor, jedoch 3 x 1,5;**
*** wie Position 03.0138
STLB-Bau 2025-04 053
Wie Position 03.0138, jedoch:
3 x 1,5
Menge: 45,000 m

**03.0142 Wie vor, jedoch 4 x 1,5;**
*** wie Position 03.0138
STLB-Bau 2025-04 053
Wie Position 03.0138, jedoch:
4 x 1,5
Menge: 20,000 m

**03.0143 Wie vor, jedoch 5 x 1,5;**
*** wie Position 03.0138
STLB-Bau 2025-04 053
Wie Position 03.0138, jedoch:
5 x 1,5
Menge: 55,000 m

**03.0144 Wie vor, jedoch 7 x 1,5;**
*** wie Position 03.0138
STLB-Bau 2025-04 053
Wie Position 03.0138, jedoch:
7 x 1,5
Menge: 35,000 m

**03.0145 Wie vor, jedoch 3 x 2,5; Cu-Zahl 144;**
*** wie Position 03.0138
STLB-Bau 2025-04 053
Wie Position 03.0138, jedoch:
3 x 2,5
Cu-Zahl 144
Menge: 56,000 m

**03.0146 Wie vor, jedoch 5 x 2,5;**
*** wie Position 03.0138
STLB-Bau 2025-04 053
Wie Position 03.0138, jedoch:
5 x 2,5
Menge: 62,000 m

*Hinweis*
Montagehöhe bis 3,5m Aufputzinstallation,
auf Kabelleiter mit Bügelschellen

**03.0147 Steuerleitung YSLY-JZ 3x1**
*** Bezugsbeschreibung
Steuerleitung DIN EN 50525-2-51 (VDE 0285-525-2-51)
YSLY-JZ 3 x 1, Arbeitshöhe des Montageortes bis 3,5 m
über
der Standfläche des hierfür erforderlichen Gerüstes.
Ausführung gemäß Einzelbeschreibung 04.
Menge: 15,000 m

*Hinweis*
Einzelbeschreibung 04
mit Bügelschellen auf vorh. Ankerschienen oder
Kabelleiter.

**03.0148 Wie vor, jedoch 4 x 1; Cu-Zahl 76;**
*** wie Position 03.0147
STLB-Bau 2025-04 053
Wie Position 03.0147, jedoch:
4 x 1
Cu-Zahl 76
Menge: 20,000 m

**03.0149 Wie vor, jedoch 3 x 1,5;**
*** wie Position 03.0147
STLB-Bau 2025-04 053
Wie Position 03.0147, jedoch:
3 x 1,5
Menge: 9,000 m

**03.0150 Wie vor, jedoch 5 x 1,5;**
*** wie Position 03.0147
STLB-Bau 2025-04 053
Wie Position 03.0147, jedoch:
5 x 1,5
Menge: 5,000 m

**03.0151 Wie vor, jedoch 7 x 1,5;**
*** wie Position 03.0147
STLB-Bau 2025-04 053
Wie Position 03.0147, jedoch:
7 x 1,5
Menge: 5,000 m

**03.0152 Wie vor, jedoch 3 x 2,5; Cu-Zahl 144;**
*** wie Position 03.0147
STLB-Bau 2025-04 053
Wie Position 03.0147, jedoch:
3 x 2,5
Cu-Zahl 144
Menge: 5,000 m

**03.0153 Wie vor, jedoch 5 x 2,5;**
*** wie Position 03.0147
STLB-Bau 2025-04 053
Wie Position 03.0147, jedoch:
5 x 2,5
Menge: 5,000 m

*Hinweis*
Montagehöhe bis 8,0m Aufputzinstallation
auf Kabelleiter mit Bügelschellen

**03.0154 Steuerleitung YSLY-JZ 3x1**
*** Bezugsbeschreibung
Steuerleitung DIN EN 50525-2-51 (VDE 0285-525-2-51)
YSLY-JZ 3 x 1, Arbeitshöhe des Montageortes bis 7,5 m
über
der Standfläche des hierfür erforderlichen Gerüstes,
Gerüst wird
gesondert vergütet.
Ausführung gemäß Einzelbeschreibung.05
Menge: 5,000 m

*Hinweis*
Einzelbeschreibung 05
mit Bügelschellen auf vorh. Ankerschienen oder
Kabelleiter.

**03.0155 Wie vor, jedoch 4 x 1; Cu-Zahl 76;**
*** wie Position 03.0154
STLB-Bau 2025-04 053
Wie Position 03.0154, jedoch:
4 x 1
Cu-Zahl 76
Menge: 6,000 m

**03.0156 Wie vor, jedoch 3 x 1,5;**
*** wie Position 03.0154
STLB-Bau 2025-04 053
Wie Position 03.0154, jedoch:
3 x 1,5
Menge: 3,000 m

**03.0157 Wie vor, jedoch 5 x 1,5;**
*** wie Position 03.0154
STLB-Bau 2025-04 053
Wie Position 03.0154, jedoch:
5 x 1,5
Menge: 3,000 m

**03.0158 Wie vor, jedoch 7 x 1,5;**
*** wie Position 03.0154
STLB-Bau 2025-04 053
Wie Position 03.0154, jedoch:
7 x 1,5
Menge: 6,000 m

**03.0159 Wie vor, jedoch 3 x 2,5; Cu-Zahl 144;**
*** wie Position 03.0154
STLB-Bau 2025-04 053
Wie Position 03.0154, jedoch:
3 x 2,5
Cu-Zahl 144
Menge: 6,000 m

**03.0160 Wie vor, jedoch 5 x 2,5;**
*** wie Position 03.0154
STLB-Bau 2025-04 053
Wie Position 03.0154, jedoch:
5 x 2,5
Menge: 6,000 m

**Ausführungsbeschreibung 0001 LAN Kabel**
*LAN Kabel*
LAN-Kabel gemäß Vorbemerkungen Leitungsnetz liefern und
verlegen.

*Hinweis*
Montagehöhe bis 3,5m Aufputzinstallation,
auf Kabelleiter mit Bügelschellen

**03.0161 Datenkabel Horizontal-Steigbereich Kat.7A geschirmt 4x2xAWG22 vorh.Kabelrinne/Kanal**
*** Bezugsbeschreibung
STLB-Bau 2025-04 061
Datenkabel für den Horizontal- und Steigbereich DIN EN
50288-9-1 (VDE 0819-9-1), Kategorie 7 Index A
tiefgestellt DIN
EN 50173-1 (VDE 0800-173-1), geschirmt, Trennklasse d
DIN
EN 50174-2 (VDE 0800-174-2), für PoE, Typ 4,
Leitungswiderstand 0,065 Ohm/m und Kabeldurchmesser
0,007
m DIN EN 50174-2 (VDE 0800-174-2), Link-Klasse F, DIN
EN
50173-1 (VDE 0800-173-1), 4 x 2 x AWG 22, auf vorh.
Kabelrinnen oder in offene Kanäle.
Menge: 770,000 m

**03.0162 Wie vor, jedoch in vorh. Rohre/Unterflurkanäle;**
*** wie Position 03.0161
STLB-Bau 2025-04 061
Wie Position 03.0161, jedoch:
in vorh. Rohre/Unterflurkanäle
Menge: 35,000 m

**03.0163 Wie vor, jedoch mit Bügelschellen;**
*** wie Position 03.0161
STLB-Bau 2025-04 061
Wie Position 03.0161, jedoch:
mit Bügelschellen
Menge: 65,000 m

**03.0164 Wie vor, jedoch Datenkabel für Außenanwendung;**
*** wie Position 03.0166
STLB-Bau 2025-04 061
Wie Position 03.0166, jedoch:
Datenkabel für Außenanwendung
Menge: 50,000 m

**03.0165 Wie vor, jedoch Datenkabel für Außenanwendung; in vorh. Rohre/Unterflurkanäle;**
*** wie Position 03.0166
STLB-Bau 2025-04 061
Wie Position 03.0166, jedoch:
Datenkabel für Außenanwendung
in vorh. Rohre/Unterflurkanäle
Menge: 210,000 m

*Hinweis*
Montagehöhe bis 8,5m

**03.0166 Datenkabel Horizontal-Steigbereich Kat.7A geschirmt 4x2xAWG22 vorh.Kabelrinne/Kanal**
*** Bezugsbeschreibung
STLB-Bau 2025-04 061
Datenkabel für den Horizontal- und Steigbereich DIN EN
50288-9-1 (VDE 0819-9-1), Kategorie 7 Index A
tiefgestellt DIN
EN 50173-1 (VDE 0800-173-1), geschirmt, Trennklasse d
DIN
EN 50174-2 (VDE 0800-174-2), für PoE, Typ 4,
Leitungswiderstand 0,065 Ohm/m und Kabeldurchmesser
0,007
m DIN EN 50174-2 (VDE 0800-174-2), Link-Klasse F, DIN
EN
50173-1 (VDE 0800-173-1), 4 x 2 x AWG 22, auf vorh.
Kabelrinnen oder in offene Kanäle.
Menge: 465,000 m

**03.0167 Wie vor, jedoch in vorh. Rohre/Unterflurkanäle;**
*** wie Position 03.0166
STLB-Bau 2025-04 061
Wie Position 03.0166, jedoch:
in vorh. Rohre/Unterflurkanäle
Menge: 25,000 m

**03.0168 Wie vor, jedoch mit Bügelschellen;**
*** wie Position 03.0166
STLB-Bau 2025-04 061
Wie Position 03.0166, jedoch:
mit Bügelschellen
Menge: 80,000 m

**Ausführungsbeschreibung 0002 LWL Kabel**
*LWL Kabel*
LWL-Kabel gemäß Vorbemerkungen Leitungsnetz liefern und
verlegen.

**03.0169 LWL-Außenkabel Mehrmodenfaser A-DF(ZN)2Y 6x2G50/125 1200MHz/km vorh.Rohr/Unterflurkanal**
STLB-Bau 2025-04 061
LWL-Außenkabel DIN VDE 0888-3 (VDE 0888-3), als
Mehrmodenfaser, OM 4, typisch 10 Gbps bis 550 m,
metallfrei,
unbewehrt, A-DF(ZN)2Y, 6 x 2 G 50/125, Wellenlänge
1300 nm,
Bandbreite für 1 km 1200 MHz, in vorh.
Rohre/Unterflurkanäle,
mit 2 Kabeln belegt, mechanische Anforderungen DIN EN
60794-1-2 (VDE 0888-100-2), längs- und querwasserdicht.
Menge: 180,000 m

**03.0170 LWL-Außenkabel Mehrmodenfaser A-DF(ZN)2Y 6x2G50/125 1200MHz/km vorh.Kabelrinne/Kanal**
STLB-Bau 2025-04 061
LWL-Außenkabel DIN VDE 0888-3 (VDE 0888-3), als
Mehrmodenfaser, OM 4, typisch 10 Gbps bis 550 m,
metallfrei,
unbewehrt, A-DF(ZN)2Y, 6 x 2 G 50/125, Wellenlänge
1300 nm,
Bandbreite für 1 km 1200 MHz, auf vorh. Kabelrinnen
oder in
offene Kanäle, mechanische Anforderungen DIN EN
60794-1-2
(VDE 0888-100-2), längs- und querwasserdicht.
Menge: 30,000 m

*Hinweis*
Schwachstromleitung, Erdkabel Fernsprechkabel,
geschirmt für
außen

**03.0171 Außenkabel symmetrisch A-2Y(L)2Y 4x2x0,8 STIII BD vorh.Rohr/Unterflurkanal**
STLB-Bau 2025-04 061
Außenkabel, symmetrisch, DIN VDE 0816-1 (VDE 0816-1),
A-2Y(L)2Y, 4 x 2 x 0,8 STIII BD, in vorh.
Rohre/Unterflurkanäle.
Menge: 35,000 m

**03.0172 Außenkabel symmetrisch A-2Y(L)2Y 4x2x0,8 STIII BD vorh.Kabelrinne/Kanal**
STLB-Bau 2025-04 061
Außenkabel, symmetrisch, DIN VDE 0816-1 (VDE 0816-1),
A-2Y(L)2Y, 4 x 2 x 0,8 STIII BD, auf vorh. Kabelrinnen
oder in
offene Kanäle.
Menge: 20,000 m

**03.0173 Außenkabel symmetrisch A-2Y(L)2Y 10x2x0,6 STIII BD vorh.Rohr/Unterflurkanal**
STLB-Bau 2025-04 061
Außenkabel, symmetrisch, DIN VDE 0816-1 (VDE 0816-1),
A-2Y(L)2Y, 10 x 2 x 0,6 STIII BD, in vorh.
Rohre/Unterflurkanäle.
Menge: 45,000 m

**03.0174 Außenkabel symmetrisch A-2Y(L)2Y 10x2x0,8 STIII BD vorh.Kabelrinne/Kanal**
STLB-Bau 2025-04 061
Außenkabel, symmetrisch, DIN VDE 0816-1 (VDE 0816-1),
A-2Y(L)2Y, 10 x 2 x 0,8 STIII BD, auf vorh.
Kabelrinnen oder in
offene Kanäle.
Menge: 20,000 m

*Hinweis*
Hinweis zu 03.0175 bis 03.0182

Sicherheitskabel nach DIN VDE 0266 06/1KV mit
verbessertem
Verhalten im Brandfall und
integriertem Funktionserhalt nach DIN 410 Teil12
E30 oder E90 in folgenden Größen liefern und
verlegen:

Es ist zu beachten, dass nur Kabel angeboten werden
darf, welches in Einheit mit dem angebotenen
Verlegeystemen
das Prüfzeugnis für Funktionserhalt E30 bzw. E90 hat.
Der
Nachweis ist vorzulegen.

Gemäß der Leitungsanlagen-Richtlinie (LAR) des Innenministeriums Baden-Württemberg. Die angebotenen Kabel
und
Leitungen müssen in einer Einheit mit dem Befestigungssystem nach DIN 4102 Teil 12 geprüft sein.

Um den Funktionserhalt zu gewährleisten, muss das Kabel
mit dem im Prüfzeugniss aufgeführten Tragevorrichtungen
oder Befestigungsmitteln installiert werden.

Die Befestigungssysteme sind im Titel Installationssysteme
ausgeschrieben. Der Funktions- erhalt muss mindestens
E30
betragen.

**03.0175 Kabel halogenfrei NHXHX-J-FE180 3x1,5RE vorh.Kabelrinne/Kanal E30 Funktionserhalt**
STLB-Bau 2025-04 053
Halogenfreies Kabel DIN VDE 0266 (VDE 0266) NHXHX-J FE
180 3 x 1,5 RE, Cu-Zahl 43, auf vorh. Kabelrinnen oder
in
offene Kanäle, Feuerwiderstandsklasse E 30 DIN
4102-12, mit
Funktionserhalt, Arbeitshöhe des Montageortes bis 3,5
m über
der Standfläche des hierfür erforderlichen Gerüstes.
Menge: 25,000 m

**03.0176 Kabel halogenfrei NHXHX-J-FE180 3x1,5RE vorh.Rohr/Unterflurkanal E30 Funktionserhalt**
STLB-Bau 2025-04 053
Halogenfreies Kabel DIN VDE 0266 (VDE 0266) NHXHX-J FE
180 3 x 1,5 RE, Cu-Zahl 43, in vorh.
Rohre/Unterflurkanäle,
Feuerwiderstandsklasse E 30 DIN 4102-12, mit
Funktionserhalt,
Arbeitshöhe des Montageortes bis 3,5 m über der
Standfläche
des hierfür erforderlichen Gerüstes.
Menge: 5,000 m

**03.0177 Kabel halogenfrei NHXHX-J-FE180 3x2,5RE vorh.Kabelrinne/Kanal E30 Funktionserhalt**
STLB-Bau 2025-04 053
Halogenfreies Kabel DIN VDE 0266 (VDE 0266) NHXHX-J FE
180 3 x 2,5 RE, Cu-Zahl 72, auf vorh. Kabelrinnen oder
in
offene Kanäle, Feuerwiderstandsklasse E 30 DIN
4102-12, mit
Funktionserhalt, Arbeitshöhe des Montageortes bis 3,5
m über
der Standfläche des hierfür erforderlichen Gerüstes.
Menge: 55,000 m

**03.0178 Kabel halogenfrei NHXHX-J-FE180 3x2,5RE vorh.Rohr/Unterflurkanal E30 Funktionserhalt**
STLB-Bau 2025-04 053
Halogenfreies Kabel DIN VDE 0266 (VDE 0266) NHXHX-J FE
180 3 x 2,5 RE, Cu-Zahl 72, in vorh.
Rohre/Unterflurkanäle,
Feuerwiderstandsklasse E 30 DIN 4102-12, mit
Funktionserhalt,
Arbeitshöhe des Montageortes bis 3,5 m über der
Standfläche
des hierfür erforderlichen Gerüstes.
Menge: 15,000 m

**03.0179 Kabel halogenfrei NHXHX-J-FE180 5x1,5RE vorh.Kabelrinne/Kanal E30 Funktionserhalt**
STLB-Bau 2025-04 053
Halogenfreies Kabel DIN VDE 0266 (VDE 0266) NHXHX-J FE
180 5 x 1,5 RE, Cu-Zahl 72, auf vorh. Kabelrinnen oder
in
offene Kanäle, Feuerwiderstandsklasse E 30 DIN
4102-12, mit
Funktionserhalt, Arbeitshöhe des Montageortes bis 3,5
m über
der Standfläche des hierfür erforderlichen Gerüstes.
Menge: 5,000 m

**03.0180 Kabel halogenfrei NHXHX-J-FE180 5x1,5RE vorh.Rohr/Unterflurkanal E30 Funktionserhalt**
STLB-Bau 2025-04 053
Halogenfreies Kabel DIN VDE 0266 (VDE 0266) NHXHX-J FE
180 5 x 1,5 RE, Cu-Zahl 72, in vorh.
Rohre/Unterflurkanäle,
Feuerwiderstandsklasse E 30 DIN 4102-12, mit
Funktionserhalt,
Arbeitshöhe des Montageortes bis 3,5 m über der
Standfläche
des hierfür erforderlichen Gerüstes.
Menge: 10,000 m

**03.0181 Kabel halogenfrei NHXHX-J-FE180 5x2,5RE vorh.Kabelrinne/Kanal E30 Funktionserhalt**
STLB-Bau 2025-04 053
Halogenfreies Kabel DIN VDE 0266 (VDE 0266) NHXHX-J FE
180 5 x 2,5 RE, Cu-Zahl 120, auf vorh. Kabelrinnen
oder in
offene Kanäle, Feuerwiderstandsklasse E 30 DIN
4102-12, mit
Funktionserhalt, Arbeitshöhe des Montageortes bis 3,5
m über
der Standfläche des hierfür erforderlichen Gerüstes.
Menge: 29,000 m

**03.0182 Kabel halogenfrei NHXHX-J-FE180 5x2,5RE vorh.Rohr/Unterflurkanal E30 Funktionserhalt**
STLB-Bau 2025-04 053
Halogenfreies Kabel DIN VDE 0266 (VDE 0266) NHXHX-J FE
180 5 x 2,5 RE, Cu-Zahl 120, in vorh.
Rohre/Unterflurkanäle,
Feuerwiderstandsklasse E 30 DIN 4102-12, mit
Funktionserhalt,
Arbeitshöhe des Montageortes bis 3,5 m über der
Standfläche
des hierfür erforderlichen Gerüstes.
Menge: 14,000 m

### Titel 04 Installationsysteme, Rohre, Kanäle

*Hinweis*
Hinweis zu 04.0001 bis 04.0077

Kabelrinnen sind komplett zu liefern und an
Betonwänden,
Betondecken, Stahlkonstruktionen oder Mauerwerkswänden
zu
montieren.
Anteilig ist das erforderliche Verbindungs- und
Befestigungszubehör je Meter einzukalkulieren.

Montagehöhen:
Das Auf- und Abbauen sowie Vorhalten von Gerüsten,
deren Arbeitsbühnen mehr als 2 m (entspricht einer
Montagehöhe von ca. 4,0 m) über dem Gelände oder
Fußboden liegen, ist als besondere Leistung in die Einheitspreise der Positionen einzukalkulieren.
Die Montagehöhen sind in den Positionen angegeben.

*Hinweis*
Montagehöhe bis 3,5m

**04.0001 Kabelrinne gelocht Stahl verz H 60mm B 100mm**
*** Bezugsbeschreibung
STLB-Bau 2025-04 053
Kabelrinne für Kabelträgersystem DIN EN 61537 (VDE
0639),
gelocht, mit einem Trennsteg, aus feuerverzinktem
Stahl DIN
EN ISO 1461, Seitenhöhe mind. 60 mm, Breite mind. 100
mm,
Arbeitshöhe des Montageortes bis 3,5 m über der
Standfläche
des hierfür erforderlichen Gerüstes.
Menge: 12,000 m

**04.0002 Wie vor, jedoch Breite mind. 200 mm;**
*** wie Position 04.0001
STLB-Bau 2025-04 053
Wie Position 04.0001, jedoch:
Breite mind. 200 mm
Menge: 21,000 m

**04.0003 Wie vor, jedoch Breite mind. 300 mm;**
*** wie Position 04.0001
STLB-Bau 2025-04 053
Wie Position 04.0001, jedoch:
Breite mind. 300 mm
Menge: 26,000 m

**04.0004 Wie vor, jedoch Breite mind. 400 mm;**
*** wie Position 04.0001
STLB-Bau 2025-04 053
Wie Position 04.0001, jedoch:
Breite mind. 400 mm
Menge: 54,000 m

*Hinweis*
Formteile

**04.0005 Bogen Kabelrinne 90Grad waager. Stahl verz H 60mm B 100mm**
*** Bezugsbeschreibung
STLB-Bau 2025-04 053
Bogen, für Kabelrinne, 90 Grad, waagerecht, aus
feuerverzinktem Stahl DIN EN ISO 1461, Seitenhöhe
mind. 60
mm, Breite mind. 100 mm, Arbeitshöhe des Montageortes
bis
3,5 m über der Standfläche des hierfür erforderlichen
Gerüstes.
Menge: 1,000 St

**04.0006 Wie vor, jedoch Breite mind. 200 mm;**
*** wie Position 04.0005
STLB-Bau 2025-04 053
Wie Position 04.0005, jedoch:
Breite mind. 200 mm
Menge: 2,000 St

**04.0007 Wie vor, jedoch Breite mind. 300 mm;**
*** wie Position 04.0005
STLB-Bau 2025-04 053
Wie Position 04.0005, jedoch:
Breite mind. 300 mm
Menge: 1,000 St

**04.0008 Wie vor, jedoch Breite mind. 400 mm;**
*** wie Position 04.0005
STLB-Bau 2025-04 053
Wie Position 04.0005, jedoch:
Breite mind. 400 mm
Menge: 7,000 St

**04.0009 T-Abzweig Kabelrinne Stahl verz H 60mm B 100mm**
*** Bezugsbeschreibung
STLB-Bau 2025-04 053
T-Abzweig, für Kabelrinne, aus feuerverzinktem Stahl
DIN EN
ISO 1461, Seitenhöhe mind. 60 mm, Breite mind. 100 mm,
Arbeitshöhe des Montageortes bis 3,5 m über der
Standfläche
des hierfür erforderlichen Gerüstes.
Menge: 1,000 St

**04.0010 Wie vor, jedoch Breite mind. 200 mm;**
*** wie Position 04.0009
STLB-Bau 2025-04 053
Wie Position 04.0009, jedoch:
Breite mind. 200 mm
Menge: 1,000 St

**04.0011 Wie vor, jedoch Breite mind. 300 mm;**
*** wie Position 04.0009
STLB-Bau 2025-04 053
Wie Position 04.0009, jedoch:
Breite mind. 300 mm
Menge: 2,000 St

**04.0012 Wie vor, jedoch Breite mind. 400 mm;**
*** wie Position 04.0009
STLB-Bau 2025-04 053
Wie Position 04.0009, jedoch:
Breite mind. 400 mm
Menge: 4,000 St

**04.0013 Reduzierstück Kabelrinne Stahl verz H 60mm B 200mm Reduzierung 100mm**
*** Bezugsbeschreibung
STLB-Bau 2025-04 053
Reduzierstück, für Kabelrinne, aus feuerverzinktem
Stahl DIN
EN ISO 1461, Seitenhöhe mind. 60 mm, Breite mind. 200
mm,
Reduzierung um 100 mm.
Menge: 1,000 St

**04.0014 Wie vor, jedoch Breite mind. 300 mm; Reduzierung um 200 mm;**
*** wie Position 04.0013
STLB-Bau 2025-04 053
Wie Position 04.0013, jedoch:
Breite mind. 300 mm
Reduzierung um 200 mm
Menge: 1,000 St

**04.0015 Wie vor, jedoch Breite mind. 400 mm; Reduzierung um 200 mm;**
*** wie Position 04.0013
STLB-Bau 2025-04 053
Wie Position 04.0013, jedoch:
Breite mind. 400 mm
Reduzierung um 200 mm
Menge: 2,000 St

*Hinweis*
Befestigung Ausleger / Hängestiele

**04.0016 Stiel Ausleger Stahl verz U-Profil bis 5kN Deckenbefestigung L bis 200mm**
*** Bezugsbeschreibung
STLB-Bau 2025-04 053
Stiel für Ausleger aus feuerverzinktem Stahl DIN EN
ISO 1461,
als U-Profil, Tragfähigkeit bis 5 kN, an Decke
befestigen mit
bauaufsichtlich zugelassenen Dübeln, mit angeschweißter
Kopfplatte, Stiellänge bis 200 mm.
Menge: 9,000 St

**04.0017 Wie vor, jedoch Stiellänge bis 400 mm;**
*** wie Position 04.0016
STLB-Bau 2025-04 053
Wie Position 04.0016, jedoch:
Stiellänge bis 400 mm
Menge: 11,000 St

**04.0018 Ausleger Stahl verz bis 1,5kN L 100mm an Stielen**
*** Bezugsbeschreibung
STLB-Bau 2025-04 053
Ausleger aus feuerverzinktem Stahl DIN EN ISO 1461,
Tragfähigkeit bis 1,5 kN, Länge 100 mm, an Stielen,
einseitig,
Stiele werden gesondert vergütet.
Menge: 4,000 St

**04.0019 Wie vor, jedoch Länge 200 mm;**
*** wie Position 04.0018
STLB-Bau 2025-04 053
Wie Position 04.0018, jedoch:
Länge 200 mm
Menge: 5,000 St

**04.0020 Wie vor, jedoch Länge 300 mm;**
*** wie Position 04.0018
STLB-Bau 2025-04 053
Wie Position 04.0018, jedoch:
Länge 300 mm
Menge: 3,000 St

**04.0021 Wie vor, jedoch Länge 400 mm;**
*** wie Position 04.0018
STLB-Bau 2025-04 053
Wie Position 04.0018, jedoch:
Länge 400 mm
Menge: 8,000 St

**04.0022 Ausleger Stahl verz bis 1,5kN L 100mm Wandbefestigung**
*** Bezugsbeschreibung
STLB-Bau 2025-04 053
Ausleger aus feuerverzinktem Stahl DIN EN ISO 1461,
Tragfähigkeit bis 1,5 kN, Länge 100 mm, an der Wand aus
Beton, befestigen mit bauaufsichtlich zugelassenen
Dübeln.
Menge: 8,000 St

**04.0023 Wie vor, jedoch Länge 200 mm;**
*** wie Position 04.0022
STLB-Bau 2025-04 053
Wie Position 04.0022, jedoch:
Länge 200 mm
Menge: 8,000 St

**04.0024 Wie vor, jedoch Länge 300 mm;**
*** wie Position 04.0022
STLB-Bau 2025-04 053
Wie Position 04.0022, jedoch:
Länge 300 mm
Menge: 18,000 St

**04.0025 Wie vor, jedoch Länge 400 mm;**
*** wie Position 04.0022
STLB-Bau 2025-04 053
Wie Position 04.0022, jedoch:
Länge 400 mm
Menge: 28,000 St

**04.0026 Wie vor, jedoch Länge 500 mm;**
*** wie Position 04.0022
STLB-Bau 2025-04 053
Wie Position 04.0022, jedoch:
Länge 500 mm
Menge: 8,000 St

*Hinweis*
Montagehöhe bis 8,0m.

**04.0027 Kabelrinne Weitspannrinne gelocht Stahl verz H 100mm B 300mm**
*** Bezugsbeschreibung
STLB-Bau 2025-04 053
Kabelrinne für Kabelträgersystem DIN EN 61537 (VDE
0639),
als Weitspannrinne, gelocht, mit einem Trennsteg, aus
feuerverzinktem Stahl DIN EN ISO 1461, Seitenhöhe
mind. 100
mm, Breite mind. 300 mm.
Menge: 13,000 m

**04.0028 Wie vor, jedoch Breite mind. 400 mm;**
*** wie Position 04.0027
STLB-Bau 2025-04 053
Wie Position 04.0027, jedoch:
Breite mind. 400 mm
Menge: 87,000 m

*Hinweis*
Formteile Bögen

**04.0029 Bogen 90Grad waager. Stahl verz H 100mm B 300mm**
*** Bezugsbeschreibung
STLB-Bau 2025-04 053
Bogen, 90 Grad, waagerecht, aus feuerverzinktem Stahl
DIN
EN ISO 1461, Seitenhöhe mind. 100 mm, Breite mind. 300
mm,
Arbeitshöhe des Montageortes bis 7,5 m über der
Standfläche
des hierfür erforderlichen Gerüstes, Gerüst wird
gesondert
vergütet, Ausführung gemäß Einzelbeschreibung.
Menge: 2,000 St

**04.0030 Wie vor, jedoch Breite mind. 400 mm;**
*** wie Position 04.0029
STLB-Bau 2025-04 053
Wie Position 04.0029, jedoch:
Breite mind. 400 mm
Menge: 4,000 St

*Hinweis*
Befestigung Ausleger / Hängestiele

**04.0031 Ausleger Kabelleiter Stahl verz bis 8,5kN L 300mm an Stahlkonstruktion**
*** Bezugsbeschreibung
Ausleger für Kabelleiter, aus feuerverzinktem Stahl
DIN EN ISO
1461, Tragfähigkeit bis 8,5 kN, Länge 300 mm, an
Stahlkonstruktion befestigen, Arbeitshöhe des
Montageortes bis
7,5 m über der Standfläche des hierfür erforderlichen
Gerüstes,
Gerüst wird gesondert vergütet, Ausführung gemäß
Einzelbeschreibung 01.
Menge: 5,000 St

*Hinweis*
Einzelbeschreibung 01
Wandausleger für Weitspannkabelrinne.

**04.0032 Wie vor, jedoch Länge 400 mm;**
*** wie Position 04.0031
STLB-Bau 2025-04 053
Wie Position 04.0031, jedoch:
Länge 400 mm
Menge: 35,000 St

*Hinweis*
Kabelrinnen sind komplett zu liefern und zu montieren.

*Hinweis*
Montagehöhe bis 3,5m

**04.0033 Kabelrinne gelocht E90 Funktionserhalt Stahl verz H 60mm B 100mm**
*** Bezugsbeschreibung
STLB-Bau 2025-04 053
Kabelrinne für Kabelträgersystem DIN EN 61537 (VDE
0639),
gelocht, Feuerwiderstandsklasse E 90 DIN 4102-12, mit
Funktionserhalt, aus feuerverzinktem Stahl DIN EN ISO
1461,
Seitenhöhe mind. 60 mm, Breite mind. 100 mm,
Arbeitshöhe
des Montageortes bis 3,5 m über der Standfläche des
hierfür
erforderlichen Gerüstes, Vorhaltung des Gerüsts für
Arbeiten
anderer AN wird gesondert vergütet.
Menge: 6,000 m

**04.0034 Wie vor, jedoch Breite mind. 200 mm;**
*** wie Position 04.0033
STLB-Bau 2025-04 053
Wie Position 04.0033, jedoch:
Breite mind. 200 mm
Menge: 3,000 m

*Hinweis*
Montagehöhe bis 8,0m

**04.0035 Kabelrinne gelocht E90 Funktionserhalt Stahl verz H 60mm B 100mm**
*** Bezugsbeschreibung
STLB-Bau 2025-04 053
Kabelrinne für Kabelträgersystem DIN EN 61537 (VDE
0639),
gelocht, Feuerwiderstandsklasse E 90 DIN 4102-12, mit
Funktionserhalt, aus feuerverzinktem Stahl DIN EN ISO
1461,
Seitenhöhe mind. 60 mm, Breite mind. 100 mm,
Arbeitshöhe
des Montageortes bis 7,5 m über der Standfläche des
hierfür
erforderlichen Gerüstes, Gerüst wird gesondert
vergütet.
Menge: 3,000 m

**04.0036 Wie vor, jedoch Breite mind. 200 mm;**
*** wie Position 04.0035
STLB-Bau 2025-04 053
Wie Position 04.0035, jedoch:
Breite mind. 200 mm
Menge: 4,000 m

*Hinweis*
Befestigung Ausleger / Hängestiele

*Hinweis*
Montagehöhe bis 3,5m

**04.0037 Ausleger Kabelrinne E90 Funktionserhalt Stahl verz bis 1,5kN L 100mm Wandbefestigung**
*** Bezugsbeschreibung
STLB-Bau 2025-04 053
Ausleger für Kabelrinne, Feuerwiderstandsklasse E 90
DIN
4102-12, mit Funktionserhalt, aus feuerverzinktem
Stahl DIN
EN ISO 1461, Tragfähigkeit bis 1,5 kN, Länge 100 mm,
an der
Wand aus Beton, befestigen mit bauaufsichtlich
zugelassenen
Dübeln, Arbeitshöhe des Montageortes bis 3,5 m über der
Standfläche des hierfür erforderlichen Gerüstes.
Menge: 5,000 St

**04.0038 Wie vor, jedoch Länge 200 mm;**
*** wie Position 04.0037
STLB-Bau 2025-04 053
Wie Position 04.0037, jedoch:
Länge 200 mm
Menge: 3,000 St

*Hinweis*
Montagehöhe bis 8,0m

**04.0039 Ausleger Kabelrinne E90 Funktionserhalt Stahl verz bis 1,5kN L 100mm Wandbefestigung**
*** Bezugsbeschreibung
STLB-Bau 2025-04 053
Ausleger für Kabelrinne, Feuerwiderstandsklasse E 90
DIN
4102-12, mit Funktionserhalt, aus feuerverzinktem
Stahl DIN
EN ISO 1461, Tragfähigkeit bis 1,5 kN, Länge 100 mm,
an der
Wand aus Beton, befestigen mit bauaufsichtlich
zugelassenen
Dübeln, Arbeitshöhe des Montageortes bis 7,5 m über der
Standfläche des hierfür erforderlichen Gerüstes,
Gerüst wird
gesondert vergütet.
Menge: 3,000 St

**04.0040 Wie vor, jedoch Länge 200 mm;**
*** wie Position 04.0039
STLB-Bau 2025-04 053
Wie Position 04.0039, jedoch:
Länge 200 mm
Menge: 3,000 St

*Hinweis*

**04.0041 Steigleiter Stahl verz H 60mm B 200mm**
*** Bezugsbeschreibung
STLB-Bau 2025-04 053
Steigleiter als Kabelleiter, Sprossenabstand 600 mm,
einschl.
aller systembedingten Form- und Verbindungsstücke, aus
feuerverzinktem Stahl DIN EN ISO 1461, Seitenhöhe
mind. 60
mm, Breite mind. 200 mm, Arbeitshöhe des Montageortes
bis
3,5 m über der Standfläche des hierfür erforderlichen
Gerüstes.
Menge: 8,000 m

**04.0042 Wie vor, jedoch Breite mind. 300 mm;**
*** wie Position 04.0041
STLB-Bau 2025-04 053
Wie Position 04.0041, jedoch:
Breite mind. 300 mm
Menge: 4,000 m

**04.0043 Wie vor, jedoch Breite mind. 400 mm;**
*** wie Position 04.0041
STLB-Bau 2025-04 053
Wie Position 04.0041, jedoch:
Breite mind. 400 mm
Menge: 8,000 m

*Hinweis*

**04.0044 Steigleiter E90 Funktionserhalt Stahl verz B 100mm**
*** Bezugsbeschreibung
STLB-Bau 2025-04 053
Steigleiter als Kabelleiter, Feuerwiderstandsklasse E
90 DIN
4102-12, mit Funktionserhalt, aus feuerverzinktem
Stahl DIN
EN ISO 1461, Breite mind. 100 mm, Arbeitshöhe des
Montageortes bis 3,5 m über der Standfläche des hierfür
erforderlichen Gerüstes.
Menge: 2,000 m

**04.0045 Wie vor, jedoch Breite mind. 200 mm;**
*** wie Position 04.0044
STLB-Bau 2025-04 053
Wie Position 04.0044, jedoch:
Breite mind. 200 mm
Menge: 2,000 m

*Hinweis*
Sammelhalter aus verzinktem Stahlblech

**04.0046 Sammelhalter M30**
Sammelhalter M30

Sammelhalter aus Metall für hohe mechanische Standfestigkeit, auch im Brandfall. Zur sicheren Montage
oberhalb
von Brandschutz- decken geeignet. Auch als
kabelspezifische
Variante für den elektrischen Funktionserhalt nach DIN
4102
Teil 12 zugelassen. Für Wand- und Deckenmontage.
Verschluss ohne Werkzeuge zu öffnen. Inkl.
Brandschutzschraubanker.

Entsprechend der zugelassenen Verlegevarianten sind die
entsprechenden Prüfdokumentenvorzulegen.
Menge: 25,000 St

**04.0047 Sammelhalter M70**
Sammelhalter M70

Sammelhalter aus Metall für hohe mechanische Standfestigkeit, auch im Brandfall. Zur sicheren Montage
oberhalb
von Brandschutzdecken geeignet. Auch als
kabelspezifische
Variante für den elektrischen Funktionserhalt nach DIN
4102
Teil 12 zugelassen.

Für Wand- und Deckenmontage.
Verschluss ohne Werkzeuge zu öffnen.
Inkl. Brandschutzschraubanker.

Entsprechend der zugelassenen Verlegevarianten sind die
entsprechenden Prüfdokumentenvorzulegen.
Menge: 15,000 St

*Hinweis*
Sammelhalter E30/ E90 aus verzinktem Stahlblech

**04.0048 Sammelhalter E30/E90**
Sammelhalter E30/E90

Sammelhalter aus Metall für hohe mechanische Standfestigkeit, auch im Brandfall. Zur sicheren Montage
oberhalb
von Brandschutz- decken geeignet. Auch als
kabelspezifische
Variante für den elektrischen Funktionserhalt nach DIN
4102
Teil 12 zugelassen. Für Wand- und Deckenmontage.
Verschluss ohne Werkzeuge zu öffnen. Inkl.
Brandschutzschraubanker.

Entsprechend der zugelassenen Verlegevarianten sind die
entsprechenden Prüfdokumentenvorzulegen.
Menge: 15,000 St

*Hinweis*
Elektro-Installationskanal aus Kunststoff

**04.0049 Elektroinstallationskanal Geräteeinbau H/B 20/30mm PVC-U Mauerwerk**
*** Bezugsbeschreibung
STLB-Bau 2025-04 053
Elektroinstallationskanal DIN EN 50085-2-1 (VDE
0604-2-1) als
Geräteeinbaukanal, mit innenliegendem Oberteil, Breite
100
mm, Außenmaße H/B mind. 20/30 mm, aus PVC-U, Oberteil
aus PVC, auf Mauerwerk, Arbeitshöhe des Montageortes
bis
3,5 m über der Standfläche des hierfür erforderlichen
Gerüstes.
Menge: 8,000 m

**04.0050 Wie vor, jedoch Außenmaße H/B mind. 40/60 mm;**
*** wie Position 04.0049
STLB-Bau 2025-04 053
Wie Position 04.0049, jedoch:
Außenmaße H/B mind. 40/60 mm
Menge: 12,000 m

**04.0051 Wie vor, jedoch Außenmaße H/B mind. 60/100 mm; mit einem Trennsteg; aus Kunststoff;**
*** wie Position 04.0049
STLB-Bau 2025-04 053
Wie Position 04.0049, jedoch:
Außenmaße H/B mind. 60/100 mm
mit einem Trennsteg
aus Kunststoff
Menge: 22,000 m

*Hinweis*
Brüstungskanal aus Kunststoff

**04.0052 Elektroinstallationskanal Geräteeinbau H/B 70/130mm PVC-U Beton**
*** Bezugsbeschreibung
STLB-Bau 2025-04 053
Elektroinstallationskanal DIN EN 50085-2-1 (VDE
0604-2-1) als
Geräteeinbaukanal, mit übergreifendem Oberteil,
Außenmaße
H/B mind. 70/130 mm, aus PVC-U, Oberteil aus PVC,
einschl.
aller systembedingten Form- und Verbindungsstücke, auf
Beton, bis 3,5 m über der Standfläche des hierfür
erforderlichen
Gerüstes.
Menge: 26,000 m

**04.0053 Wie vor, jedoch bis 7,5 m über der Standfläche des hierfür erforderlichen Gerüstes; Gerüst wird gesondert vergütet;**
*** wie Position 04.0052
STLB-Bau 2025-04 053
Wie Position 04.0052, jedoch:
bis 7,5 m über der Standfläche des hierfür
erforderlichen
Gerüstes
Gerüst wird gesondert vergütet
Menge: 12,000 m

**04.0054 Innenecke Geräteeinbau H/B 70/130mm PVC-U Beton**
STLB-Bau 2025-04 053
Innenecke für Geräteeinbaukanal, mit übergreifendem
Oberteil,
Außenmaße H/B mind. 70/130 mm, aus PVC-U, Oberteil aus
PVC, auf Beton.
Menge: 2,000 St

**04.0055 Endstück Geräteeinbau H/B 70/130mm PVC-U Beton**
STLB-Bau 2025-04 053
Endstück für Geräteeinbaukanal, mit übergreifendem
Oberteil,
Außenmaße H/B mind. 70/130 mm, aus PVC-U, Oberteil aus
PVC, auf Beton.
Menge: 8,000 St

**04.0056 Gerätedose Kunststoff ID 70mm T 50-55mm Installationskanal**
STLB-Bau 2025-04 053
Gerätedose DIN EN IEC 60670-1 (VDE 0606-1) und DIN
49073,
aus Kunststoff, Innendurchmesser 70 mm, Tiefe über 50
bis 55
mm, in Installationskanal.
Menge: 16,000 St

**04.0057 Verbindungsdose Kunststoff B 80mm T 70mm Installationskanal**
Verbindungsdose DIN EN IEC 60670-1 (VDE 0606-1) aus
Kunststoff, B 80 mm, Tiefe mind. 70 mm, in
Installationskanal.
Zur Aufnahme von CEE-Geräten bis 32A
Menge: 7,000 St

*Hinweis*
Brüstungskanal aus Stahlblech

**04.0058 Elektroinstallationskanal Geräteeinbau H/B 70/170mm Stahl verz besch Beton**
*** Bezugsbeschreibung
STLB-Bau 2025-04 053
Elektroinstallationskanal DIN EN 50085-2-1 (VDE
0604-2-1) als
Geräteeinbaukanal, mit übergreifendem Oberteil,
Außenmaße
H/B mind. 70/170 mm, aus verzinktem Stahl, beschichtet,
einschl. elektrisch dauerhaft leitfähiger Verbindung,
Oberteil aus
verzinktem Stahl, beschichtet, einschl. aller
systembedingten
Form- und Verbindungsstücke, auf Beton, bis 3,5 m über
der
Standfläche des hierfür erforderlichen Gerüstes.
Menge: 49,000 m

**04.0059 Wie vor, jedoch bis 7,5 m über der Standfläche des hierfür erforderlichen Gerüstes; Gerüst wird gesondert vergütet;**
*** wie Position 04.0058
STLB-Bau 2025-04 053
Wie Position 04.0058, jedoch:
bis 7,5 m über der Standfläche des hierfür
erforderlichen
Gerüstes
Gerüst wird gesondert vergütet
Menge: 25,000 m

**04.0060 Innenecke Geräteeinbau H/B 70/170mm Stahl verz besch Mauerwerk**
STLB-Bau 2025-04 053
Innenecke für Geräteeinbaukanal, mit übergreifendem
Oberteil,
Außenmaße H/B mind. 70/170 mm, aus verzinktem Stahl,
beschichtet, einschl. elektrisch dauerhaft leitfähiger
Verbindung,
Oberteil aus verzinktem Stahl, beschichtet, auf
Mauerwerk.
Menge: 2,000 St

**04.0061 Endstück Geräteeinbau H/B 70/170mm Stahl verz besch Mauerwerk**
STLB-Bau 2025-04 053
Endstück für Geräteeinbaukanal, mit übergreifendem
Oberteil,
Außenmaße H/B mind. 70/170 mm, aus verzinktem Stahl,
beschichtet, einschl. elektrisch dauerhaft leitfähiger
Verbindung,
Oberteil aus verzinktem Stahl, beschichtet, auf
Mauerwerk.
Menge: 18,000 St

**04.0062 Gerätedose Kunststoff Installationskanal**
STLB-Bau 2025-04 053
Gerätedose DIN EN IEC 60670-1 (VDE 0606-1) und DIN
49073,
aus Kunststoff, in Installationskanal.
Menge: 42,000 St

**04.0063 Verbindungsdose Kunststoff B 80mm T 70mm Installationskanal**
Verbindungsdose DIN EN IEC 60670-1 (VDE 0606-1) aus
Kunststoff, B 80 mm, Tiefe mind. 70 mm, in
Installationskanal.
Zur Aufnahme von CEE-Geräten bis 32A
Menge: 18,000 St

*Hinweis*
Flexibles Kunststoffisolierrohr

**04.0064 Elektroinstallationsrohr PVC-U AD 20mm UP Fräsen**
*** Bezugsbeschreibung
STLB-Bau 2025-04 053
Elektroinstallationsrohr DIN EN 61386 (VDE 0605), Maße
DIN
EN 60423, aus PVC-U, einwandig, gewellt, flexibel,
Außendurchmesser 20 mm, Druckfestigkeit Klasse 3 -
mittel
(750 N) DIN EN 61386-1 (VDE 0605-1), Klasse
Schlagbeanspruchung 3 - mittel DIN EN 61386-1 (VDE
0605-1),
Verlegung unter Putz, einschl. Fräsen in Beton.
Menge: 19,000 m

**04.0065 Wie vor, jedoch Außendurchmesser 25 mm;**
*** wie Position 04.0064
STLB-Bau 2025-04 053
Wie Position 04.0064, jedoch:
Außendurchmesser 25 mm
Menge: 25,000 m

**04.0066 Wie vor, jedoch Außendurchmesser 32 mm;**
*** wie Position 04.0064
STLB-Bau 2025-04 053
Wie Position 04.0064, jedoch:
Außendurchmesser 32 mm
Menge: 12,000 m

*Hinweis*
Starres Kunststoff-Stangenrohr

**04.0067 Elektroinstallationsrohr PVC-U AD 20mm AP Abstandsschellen**
*** Bezugsbeschreibung
STLB-Bau 2025-04 053
Elektroinstallationsrohr DIN EN 61386 (VDE 0605), Maße
DIN
EN 60423, aus PVC-U, einwandig, glatt, starr,
Außendurchmesser 20 mm, Druckfestigkeit Klasse 2 -
leicht
(320 N) DIN EN 61386-1 (VDE 0605-1), Klasse
Schlagbeanspruchung 3 - mittel DIN EN 61386-1 (VDE
0605-1),
max. Gebrauchstemperatur Klasse 1 (60 Grad C) DIN EN
61386-1 (VDE 0605-1), Verlegung offen, auf Putz, mit
Abstandsschellen, Arbeitshöhe des Montageortes bis 7,5
m
über der Standfläche des hierfür erforderlichen
Gerüstes,
Gerüst wird gesondert vergütet.
Menge: 45,000 m

**04.0068 Wie vor, jedoch Außendurchmesser 25 mm;**
*** wie Position 04.0067
STLB-Bau 2025-04 053
Wie Position 04.0067, jedoch:
Außendurchmesser 25 mm
Menge: 65,000 m

**04.0069 Wie vor, jedoch Außendurchmesser 32 mm;**
*** wie Position 04.0067
STLB-Bau 2025-04 053
Wie Position 04.0067, jedoch:
Außendurchmesser 32 mm
Menge: 36,000 m

**04.0070 Wie vor, jedoch Außendurchmesser 40 mm;**
*** wie Position 04.0067
STLB-Bau 2025-04 053
Wie Position 04.0067, jedoch:
Außendurchmesser 40 mm
Menge: 25,000 m

*Hinweis*
Starres Edelstahl V4A (Stecksystem)

**04.0071 Elektroinstallationsrohr Stahl niro AD 20mm AP Abstandsschellen**
*** Bezugsbeschreibung
STLB-Bau 2025-04 053
Elektroinstallationsrohr DIN EN 61386 (VDE 0605), Maße
DIN
EN 60423, aus nichtrostendem Stahl, Werkstoff-Nr
1.4401,
einwandig, glatt, starr, Außendurchmesser 20 mm,
Druckfestigkeit Klasse 3 - mittel (750 N) DIN EN
61386-1 (VDE
0605-1), Klasse Schlagbeanspruchung 3 - mittel DIN EN
61386-1 (VDE 0605-1), max. Gebrauchstemperatur Klasse 1
(60 Grad C) DIN EN 61386-1 (VDE 0605-1), Verlegung
offen,
auf Putz, mit Abstandsschellen, Arbeitshöhe des
Montageortes
bis 7,5 m über der Standfläche des hierfür
erforderlichen
Gerüstes, Gerüst wird gesondert vergütet.
Menge: 9,000 m

**04.0072 Wie vor, jedoch Außendurchmesser 25 mm;**
*** wie Position 04.0071
STLB-Bau 2025-04 053
Wie Position 04.0071, jedoch:
Außendurchmesser 25 mm
Menge: 15,000 m

**04.0073 Wie vor, jedoch Außendurchmesser 32 mm;**
*** wie Position 04.0071
STLB-Bau 2025-04 053
Wie Position 04.0071, jedoch:
Außendurchmesser 32 mm
Menge: 6,000 m

*Hinweis*
Stahlpanzerrohr

**04.0074 Elektroinstallationsrohr Stahl verz AD 20mm AP Abstandsschellen**
*** Bezugsbeschreibung
STLB-Bau 2025-04 053
Elektroinstallationsrohr DIN EN 61386 (VDE 0605), Maße
DIN
EN 60423, aus verzinktem Stahl, einwandig, glatt,
starr,
Außendurchmesser 20 mm, Druckfestigkeit Klasse 3 -
mittel
(750 N) DIN EN 61386-1 (VDE 0605-1), Klasse
Schlagbeanspruchung 3 - mittel DIN EN 61386-1 (VDE
0605-1),
max. Gebrauchstemperatur Klasse 1 (60 Grad C) DIN EN
61386-1 (VDE 0605-1), Verlegung offen, auf Putz, mit
Abstandsschellen, Arbeitshöhe des Montageortes bis 7,5
m
über der Standfläche des hierfür erforderlichen
Gerüstes,
Gerüst wird gesondert vergütet.
Menge: 23,000 m

**04.0075 Wie vor, jedoch Außendurchmesser 25 mm;**
*** wie Position 04.0074
STLB-Bau 2025-04 053
Wie Position 04.0074, jedoch:
Außendurchmesser 25 mm
Menge: 36,000 m

**04.0076 Wie vor, jedoch Außendurchmesser 32 mm;**
*** wie Position 04.0074
STLB-Bau 2025-04 053
Wie Position 04.0074, jedoch:
Außendurchmesser 32 mm
Menge: 32,000 m

**04.0077 Wie vor, jedoch Außendurchmesser 40 mm;**
*** wie Position 04.0074
STLB-Bau 2025-04 053
Wie Position 04.0074, jedoch:
Außendurchmesser 40 mm
Menge: 22,000 m

*Hinweis*
Montageschienen

**04.0078 C-Profilschiene B 30mm H 15mm gelocht Stahl verz Wandbefestigung**
STLB-Bau 2025-04 053
C-Profilschiene, Breite 30 mm, Höhe 15 mm, gelocht, aus
feuerverzinktem Stahl DIN EN ISO 1461, an der Wand aus
Beton, befestigen mit bauaufsichtlich zugelassenen
Dübeln,
Arbeitshöhe des Montageortes bis 3,5 m über der
Standfläche
des hierfür erforderlichen Gerüstes, Vorhaltung des
Gerüsts für
Arbeiten anderer AN wird gesondert vergütet.
Menge: 15,000 m

### Titel 05 Installationszubehör, Schalt- u. Steckge

*Hinweis*

**05.0001 Geräteverbindungsdose Einführungen Kunststoff ID 60mm T 55-60mm UP Beton**
STLB-Bau 2025-04 053
Geräteverbindungsdose DIN EN IEC 60670-1 (VDE 0606-1)
und DIN 49073, mit Einführungen für glatte oder
gewellte
Elektroinstallationsrohre, aus Kunststoff,
Innendurchmesser 60
mm, Tiefe über 55 bis 60 mm, Unterputz, in Beton,
Arbeitshöhe
des Montageortes bis 3,5 m über der Standfläche des
hierfür
erforderlichen Gerüstes.
Menge: 3,000 St

**05.0002 Putzausgleichring Kunststoff ID 60mm H 12mm UP**
STLB-Bau 2025-04 053
Ausgleichring für Gerätedose DIN 49073, aus Kunststoff,
Innendurchmesser 60 mm, Höhe 12 mm, mit
Befestigungsschrauben, Unterputz, Arbeitshöhe des
Montageortes bis 3,5 m über der Standfläche des hierfür
erforderlichen Gerüstes.
Menge: 3,000 St

*Hinweis*
UP Geräte

**05.0003 Wippschalter einpolig Aus/Wechsel 10A 250V reinweiß Gerätedose IP44**
STLB-Bau 2025-04 053
Wippschalter DIN EN 60669-1 (VDE 0632-1) einpolig,
Aus/Wechsel, 10 A, 250 V AC, Farbton reinweiß, RAL
9010, in
Gerätedose, einschl. Bedienelement, Schutzart IP 44
DIN EN
60529 (VDE 0470-1), Einsatz mit Schrauben befestigen.
Menge: 3,000 St

**05.0004 Wipptaster einpolig Aus/Wechsel 10A 250V reinweiß Gerätedose IP44**
STLB-Bau 2025-04 053
Wipptaster DIN EN 60669-1 (VDE 0632-1) einpolig,
Aus/Wechsel, 10 A, 250 V AC, Farbton reinweiß, RAL
9010, in
Gerätedose, einschl. Bedienelement, Schutzart IP 44
DIN EN
60529 (VDE 0470-1), Einsatz mit Schrauben befestigen.
Menge: 4,000 St

**05.0005 Schlüsselschalter einpolig Aus/Wechsel 10A 250V reinweiß Gerätedose**
STLB-Bau 2025-04 053
Schlüsselschalter DIN EN 60669-1 (VDE 0632-1) mit
Profilhalbzylinder einpolig, mit 2 Schalterstellungen,
Schlüssel
abziehbar bei 0-Stellung, Aus/Wechsel, 10 A, 250 V AC,
Farbton reinweiß, RAL 9010, in Gerätedose, einschl.
Bedienelement, Einsatz mit Schrauben befestigen.
Menge: 2,000 St

**05.0006 Schutzkontaktsteckdose 250V 16A reinweiß Gerätedose**
*** Bezugsbeschreibung
STLB-Bau 2025-04 053
Schutzkontaktsteckdose DIN VDE 0620-1 (VDE 0620-1),
250 V
AC, 16 A, Farbton reinweiß, RAL 9010, in Gerätedose,
einschl.
Zentralplatte, Einsatz mit Schrauben befestigen.
Menge: 14,000 St

**05.0007 Wie vor, jedoch 2-fach;**
*** wie Position 05.0006
STLB-Bau 2025-04 053
Wie Position 05.0006, jedoch:
2-fach
Menge: 5,000 St

**05.0008 Wie vor, jedoch 3-fach;**
*** wie Position 05.0006
STLB-Bau 2025-04 053
Wie Position 05.0006, jedoch:
3-fach
Menge: 12,000 St

**05.0009 Abdeckrahmen 1fach reinweiß Beschriftungsfeld**
STLB-Bau 2025-04 053
Abdeckrahmen für Installationsgeräte, einfach, Farbton
reinweiß, RAL 9010, mit Beschriftungsfeld.
Menge: 23,000 St

**05.0010 Abdeckrahmen 2fach reinweiß Beschriftungsfeld**
STLB-Bau 2025-04 053
Abdeckrahmen für Installationsgeräte, 2-fach, Farbton
reinweiß,
RAL 9010, mit Beschriftungsfeld.
Menge: 8,000 St

**05.0011 Abdeckrahmen 3fach reinweiß Beschriftungsfeld**
STLB-Bau 2025-04 053
Abdeckrahmen für Installationsgeräte, 3-fach, Farbton
reinweiß,
RAL 9010, mit Beschriftungsfeld.
Menge: 12,000 St

**05.0012 CEE-Steckdose Klappdeckel 5polig 230/400VAC 16A Geräteeinbaukanal Beschriftungsfeld IP44**
STLB-Bau 2025-04 053
CEE-Steckdose DIN EN 60309-2 (VDE 0623-2), mit
Klappdeckel, 5-polig, Bemessungsbetriebsspannung
230/400 V
AC, 16 A, in Geräteeinbaukanal, einschl.
Zentralplatte, mit
Beschriftungsfeld, Schutzart IP 44 DIN EN 60529 (VDE
0470-1),
Einsatz mit Schrauben befestigen.
Menge: 14,000 St

**05.0013 CEE-Steckdose Klappdeckel 5polig 230/400VAC 32A Geräteeinbaukanal Beschriftungsfeld IP44**
STLB-Bau 2025-04 053
CEE-Steckdose DIN EN 60309-2 (VDE 0623-2), mit
Klappdeckel, 5-polig, Bemessungsbetriebsspannung
230/400 V
AC, 32 A, in Geräteeinbaukanal, einschl.
Zentralplatte, mit
Beschriftungsfeld, Schutzart IP 44 DIN EN 60529 (VDE
0470-1),
Einsatz mit Schrauben befestigen.
Menge: 2,000 St

**05.0014 Befehlsgerät NOT-AUS-Taster 6A 1S 1Ö AC-15 IP65**
Befehlsgerät in Komplettbauform,
Bemessungsisolationsspannung 250 V AC, als
NOT-AUS-Taster mit gelber Unterlage,
überlistungssicher DIN
EN ISO 13850, Betätigung durch Pilztaste mit
Schlüsselentsperrung, mit Kontaktelement 6 A, 1 S und
1 Ö,
Gebrauchskategorie AC-15, Frontbefestigung,
Einbaudurchmesser 22,5 mm, in Geräteeinbaukanal,
Schutzart
IP 65 DIN EN 60529 (VDE 0470-1), Frontausführung
quadratisch mit systembedingtem Bezeichnungsschild.
Menge: 2,000 St

**05.0015 Geräteanschlussdose reinweiß UP IP2X bis 5x2,5mm2**
STLB-Bau 2025-04 053
Geräteanschlussdose DIN EN IEC 60670-1 (VDE 0606-1)
Farbton reinweiß, RAL 9010, in Unterputzausführung,
Schutzart
IP 2X DIN EN 60529 (VDE 0470-1), mit Verbindungsklemmen
bis 2,5 mm2, 5-polig 400 V AC, mit Schrauben
befestigen.
Menge: 3,000 St

**05.0016 Geräteanschlussdose reinweiß UP IP2X bis 5x6mm2**
STLB-Bau 2025-04 053
Geräteanschlussdose DIN EN IEC 60670-1 (VDE 0606-1)
Farbton reinweiß, RAL 9010, in Unterputzausführung,
Schutzart
IP 2X DIN EN 60529 (VDE 0470-1), mit Verbindungsklemmen
bis 6 mm2, 5-polig 400 V AC, mit Schrauben befestigen.
Menge: 2,000 St

*Hinweis*
AP-Schaltgeräte

*Hinweis*
Spritzwassergeschützt mindestens IP44, kompl. mit
Gehäuse,
Abdeckungen, Wippen,
Einführungen, Distanzstücke und Verbindungsstücke.
Beschriftungsfeld einschließlich Beschriftung.

**05.0017 Wippschalter einpolig Aus/Wechsel 10A 250V AP IP44**
Wippschalter DIN EN 60669-1 (VDE 0632-1) einpolig,
Aus/Wechsel, 10 A, 250 V AC, in Aufputzausführung,
Schutzart
IP 44 DIN EN 60529 (VDE 0470-1), auf Beton.
Menge: 5,000 St

**05.0018 Schutzkontaktsteckdose 250V 16A Klappdeckel AP Beschriftungsfeld IP44**
Schutzkontaktsteckdose DIN VDE 0620-1 (VDE 0620-1),
250 V
AC, 16 A, mit Klappdeckel, in Aufputzausführung, mit
Beschriftungsfeld, Schutzart IP 44 DIN EN 60529 (VDE
0470-1),
auf Beton.
Menge: 4,000 St

**05.0019 Schutzkontaktsteckdose 250V 16A 2fach Klappdeckel AP Beschriftungsfeld IP44**
Schutzkontaktsteckdose DIN VDE 0620-1 (VDE 0620-1),
250 V
AC, 16 A, 2-fach, mit Klappdeckel, in
Aufputzausführung, mit
Beschriftungsfeld, Schutzart IP 44 DIN EN 60529 (VDE
0470-1).
auf Beton.
Menge: 4,000 St

**05.0020 Schutzkontaktsteckdose 250V 16A 3fach Klappdeckel AP Beschriftungsfeld IP44**
Schutzkontaktsteckdose DIN VDE 0620-1 (VDE 0620-1),
250 V
AC, 16 A, 3-fach, mit Klappdeckel, in
Aufputzausführung, mit
Beschriftungsfeld, Schutzart IP 44 DIN EN 60529 (VDE
0470-1).
auf Beton.
Menge: 3,000 St

**05.0021 Schutzkontaktsteckdose 250V 16A Wechselschalter Klappdeckel AP Beschriftungsfeld IP44**
Schutzkontaktsteckdose DIN VDE 0620-1 (VDE 0620-1),
250 V
AC, 16 A, in Kombination montiert mit Taster Aufputz,
mit
Klappdeckel, in Aufputzausführung, mit
Beschriftungsfeld,
Schutzart IP 44 DIN EN 60529 (VDE 0470-1), auf Beton,
Ausführung gemäß Einzelbeschreibung 06
Menge: 5,000 St

*Hinweis*
Einzelbeschreibung 06
Montage erfolgt in Kombination zu einem KNX AP Taster

**05.0022 CEE-Steckdose Klappdeckel 5polig 230/400VAC 16A AP Beschriftungsfeld IP44**
CEE-Steckdose DIN EN 60309-2 (VDE 0623-2), mit
Klappdeckel, 5-polig, Bemessungsbetriebsspannung
230/400 V
AC, 16 A, in Aufputzausführung, auf Beton, mit
Beschriftungsfeld, Schutzart IP 44 DIN EN 60529 (VDE
0470-1),
Menge: 4,000 St

**05.0023 CEE-Steckdose Klappdeckel 5polig 230/400VAC 32A AP Beschriftungsfeld IP44**
CEE-Steckdose DIN EN 60309-2 (VDE 0623-2), mit
Klappdeckel, 5-polig, Bemessungsbetriebsspannung
230/400 V
AC, 32 A, in Aufputzausführung,auf Beton, mit
Beschriftungsfeld, Schutzart IP 44 DIN EN 60529 (VDE
0470-1),
Menge: 2,000 St

**05.0024 CEE-Steckdose Klappdeckel 5polig 230/400VAC 16A AP Beschriftungsfeld IP67**
CEE-Steckdose DIN EN 60309-2 (VDE 0623-2), mit
Klappdeckel, 5-polig, Bemessungsbetriebsspannung
230/400 V
AC, 16 A, in Aufputzausführung, auf Beton, mit
Beschriftungsfeld, Schutzart IP 67 DIN EN 60529 (VDE
0470-1),
Menge: 2,000 St

**05.0025 CEE-Steckdose Klappdeckel 5polig 230/400VAC 32A AP Beschriftungsfeld IP67**
CEE-Steckdose DIN EN 60309-2 (VDE 0623-2), mit
Klappdeckel, 5-polig, Bemessungsbetriebsspannung
230/400 V
AC, 32 A, in Aufputzausführung,auf Beton, mit
Beschriftungsfeld, Schutzart IP 67 DIN EN 60529 (VDE
0470-1),
Menge: 1,000 St

**05.0026 Befehlsgerät NOT-AUS-Taster 6A 1S 1Ö AC-15 IP65**
STLB-Bau 2025-04 054
Befehlsgerät in Komplettbauform,
Bemessungsisolationsspannung 250 V AC, als
NOT-AUS-Taster mit gelber Unterlage,
überlistungssicher DIN
EN ISO 13850, Betätigung durch Pilztaste mit
Schlüsselentsperrung, mit Kontaktelement 6 A, 1 S und
1 Ö,
Gebrauchskategorie AC-15, mit Aufbaugehäuse, Schutzart
IP
65 DIN EN 60529 (VDE 0470-1), Frontausführung
quadratisch
mit systembedingtem Bezeichnungsschild.
Menge: 2,000 St

**05.0027 Geräteanschlussdose reinweiß AP IP2X bis 5x2,5mm2**
STLB-Bau 2025-04 053
Geräteanschlussdose DIN EN IEC 60670-1 (VDE 0606-1)
Farbton reinweiß, RAL 9010, in Aufputzausführung,
Schutzart IP
2X DIN EN 60529 (VDE 0470-1), mit Verbindungsklemmen
bis
2,5 mm2, 5-polig 400 V AC, mit Schrauben befestigen.
Menge: 5,000 St

**05.0028 Geräteanschlussdose reinweiß AP IP2X bis 5x6mm2**
STLB-Bau 2025-04 053
Geräteanschlussdose DIN EN IEC 60670-1 (VDE 0606-1)
Farbton reinweiß, RAL 9010, in Aufputzausführung,
Schutzart IP
2X DIN EN 60529 (VDE 0470-1), mit Verbindungsklemmen
bis
6 mm2, 5-polig 400 V AC, mit Schrauben befestigen.
Menge: 5,000 St

*Hinweis*
Vor Bestellung der Steckdosenkombinationen sind die
Verschaltungen der Sicherungen und FIs mit der
Bauleitung /
Bauherr abzustimmen.

**05.0029 AP-Steckdosen-Kombination**
AP-Steckdosen-Kombination IP 44
Wandmontage Gehäuse Polycarbonat ca. 540x225mm,
Absicherungen unter transparenter Betätigungsklappe.

Bestückung:
1x FI-Schutzschalter 63A 4p IFN= 0,03A Typ B
1x CEE-Steckdose 32A 5p 400V
 Absicherung 1x LS-Schalter 32A 3p C
1x CEE-Steckdose 16A 5p 400V
 Absicherung 1x LS-Schalter 16A 3p C
4x Schutzkontaktsteckdose 16A 2p 230V
 Absicherung 2x LS-Schalter 16A C
1x Datensteckdose RJ45, 2-fach Cat.6

Leitungseinführung
2x M 50 oben und unten
2x M 20 oben und unten

inkl. Durchgangsverdrahtung liefern, montieren und
betriebsfertig anschließen.
Hersteller und Typ '
....................................................'
vom Bieter einzutragen.
Menge: 6,000 St

*Hinweis*
Aufputz-Abzweigkästen

**05.0030 Verbindungsdose Einführungsstutzen Kunststoff grau 80/80mm T 37mm IP54 5x4mm2 AP Beton**
STLB-Bau 2025-04 053
Verbindungsdose DIN EN IEC 60670-1 (VDE 0606-1) als
Abzweigkasten, mit Einführungsstutzen, aus Kunststoff,
Farbton
grau, Grundfläche mind. 80/80 mm, Tiefe mind. 37 mm,
mit
Deckel, Schutzart IP 54 DIN EN 60529 (VDE 0470-1), mit
5
Klemmen 4 mm2, Aufputz, auf Beton, Arbeitshöhe des
Montageortes bis 3,5 m über der Standfläche des hierfür
erforderlichen Gerüstes, Vorhaltung des Gerüsts für
Arbeiten
anderer AN wird gesondert vergütet.
Menge: 15,000 St

**05.0031 Verbindungsdose Einführungsstutzen Kunststoff grau 100/100mm T 37mm IP54 5x4mm2 AP Beton**
STLB-Bau 2025-04 053
Verbindungsdose DIN EN IEC 60670-1 (VDE 0606-1) als
Abzweigkasten, mit Einführungsstutzen, aus Kunststoff,
Farbton
grau, Grundfläche mind. 100/100 mm, Tiefe mind. 37 mm,
mit
Deckel, Schutzart IP 54 DIN EN 60529 (VDE 0470-1), mit
5
Klemmen 4 mm2, Aufputz, auf Beton, Arbeitshöhe des
Montageortes bis 3,5 m über der Standfläche des hierfür
erforderlichen Gerüstes, Vorhaltung des Gerüsts für
Arbeiten
anderer AN wird gesondert vergütet.
Menge: 12,000 St

**05.0032 Verbindungsdose Einführungsstutzen Kunststoff grau 150/150mm T 37mm IP54 5x4mm2 AP Beton**
STLB-Bau 2025-04 053
Verbindungsdose DIN EN IEC 60670-1 (VDE 0606-1) als
Abzweigkasten, mit Einführungsstutzen, aus Kunststoff,
Farbton
grau, Grundfläche mind. 150/150 mm, Tiefe mind. 37 mm,
mit
Deckel, Schutzart IP 54 DIN EN 60529 (VDE 0470-1), mit
5
Klemmen 4 mm2, Aufputz, auf Beton, Arbeitshöhe des
Montageortes bis 3,5 m über der Standfläche des hierfür
erforderlichen Gerüstes, Vorhaltung des Gerüsts für
Arbeiten
anderer AN wird gesondert vergütet.
Menge: 5,000 St

**05.0033 Verbindungsdose Einführungsstutzen Kunststoff grau 80/80mm T 37mm IP54 AP Beton**
STLB-Bau 2025-04 053
Verbindungsdose DIN EN IEC 60670-1 (VDE 0606-1) als
Abzweigkasten, mit Einführungsstutzen, aus Kunststoff,
Farbton
grau, Grundfläche mind. 80/80 mm, Tiefe mind. 37 mm,
mit
Deckel, Schutzart IP 54 DIN EN 60529 (VDE 0470-1),
Aufputz,
auf Beton, Arbeitshöhe des Montageortes bis 3,5 m über
der
Standfläche des hierfür erforderlichen Gerüstes,
Vorhaltung des
Gerüsts für Arbeiten anderer AN wird gesondert
vergütet.
Menge: 6,000 St

**05.0034 Verbindungsdose Einführungsstutzen Kunststoff grau 100/100mm T 37mm IP54 AP Beton**
STLB-Bau 2025-04 053
Verbindungsdose DIN EN IEC 60670-1 (VDE 0606-1) als
Abzweigkasten, mit Einführungsstutzen, aus Kunststoff,
Farbton
grau, Grundfläche mind. 100/100 mm, Tiefe mind. 37 mm,
mit
Deckel, Schutzart IP 54 DIN EN 60529 (VDE 0470-1),
Aufputz,
auf Beton, Arbeitshöhe des Montageortes bis 3,5 m über
der
Standfläche des hierfür erforderlichen Gerüstes,
Vorhaltung des
Gerüsts für Arbeiten anderer AN wird gesondert
vergütet.
Menge: 4,000 St

*Hinweis*
KNX-Schaltgeräte

**05.0035 Taster KNX-TP 4fach Montage auf UP-Busankoppler**
STLB-Bau 2025-04 057
Taster, Bussystem KNX-TP, 4-fach, mit horizontaler
Bedienung,
zur Montage auf Unterputz-Busankoppler, mit
Beschriftungsfeld,
Tasterbeschriftung mit I/O-Symbolen, mit je
Betätigungsstelle
zuordenbaren Funktionen, Umschalten, Ein-/Ausschalten,
Dimmen, Jalousie, mit Ein-Taster-Steuerung für Dimmen,
mit 2. Funktionsebene, zeitverzögert, Umschalten,
Ein-/Ausschalten, Dimmen, Jalousie,
Hersteller und Typ '
....................................................'
vom Bieter einzutragen.
Menge: 4,000 St

**05.0036 Busankoppler KNX-TP BCU 1.x Einbautiefe 26mm**
STLB-Bau 2025-04 057
Busankoppler, Bussystem KNX-TP, für Geräte auf Basis
BCU
1.x, Einbautiefe 26 mm, Schraubbefestigung,
Bemessungsbetriebsspannung: Busspannung, als
Unterputzgerät zum Einbau in Gerätedose, Durchmesser 60
mm,
Hersteller und Typ '
....................................................'
vom Bieter einzutragen.
Menge: 4,000 St

**05.0037 Taster KNX-TP einfach Tasterstellung integr.Busankoppler**
STLB-Bau 2025-04 057
Taster, Bussystem KNX-TP, einfach, mit vertikaler
Bedienung,
mit Bedienoberfläche mit Tasterstellung, mit
integriertem
Busankoppler, mit je Betätigungsstelle zuordenbaren
Funktionen, Umschalten, Ein-/Ausschalten, Dimmen, mit
Betriebs-/Statusanzeige über eine LED, als
Unterputzgerät,
einschl. aufsteckbarer Bedienoberfläche,
Hersteller und Typ '
....................................................'
vom Bieter einzutragen.
Menge: 9,000 St

**05.0038 Taster KNX-TP 2fach Tasterstellung integr.Busankoppler**
STLB-Bau 2025-04 057
Taster, Bussystem KNX-TP, 2-fach, mit vertikaler
Bedienung,
mit Bedienoberfläche mit Tasterstellung, mit
integriertem
Busankoppler, mit je Betätigungsstelle zuordenbaren
Funktionen, Umschalten, Ein-/Ausschalten, Dimmen,
Jalousie,
mit Betriebs-/Statusanzeige über 2 LEDs, als
Unterputzgerät,
einschl. aufsteckbarer Bedienoberfläche,
Hersteller und Typ '
....................................................'
vom Bieter einzutragen.
Menge: 15,000 St

**05.0039 Präsenzmelder Konstantlichtregelung KNX-TP**
STLB-Bau 2025-04 057
Präsenzmelder mit Konstantlichtregelung, für
Innenbereich,
Bussystem KNX-TP, Erfassungswinkel senkrecht 120 Grad,
Erfassungswinkel waagerecht 360 Grad,
Erfassungsbereich 6
bis 11 m, mit integrierter 2-Punkt-Lichtregelung, mit
Präsenzerkennung für 3 Funktionsblöcke (Präsenzmelder,
Bewegungsmelder und HLK-Melder), mit 2 je
Funktionsblock
wählbaren Funktionen, mit Schaltobjekt für
Beleuchtung, mit
Schaltobjekt für Präsenz, mit Schaltobjekt für
Bewegung, mit
Infrarot-Empfänger/-Dekoder, mit wahlweise zuordenbaren
Funktionen, Umschalten, Ein-/Ausschalten, Dimmen,
Jalousie,
Wert senden, mit Helligkeitssensor, mit Übertragung des
Helligkeitsmesswertes in lx, mit einstellbarem
Helligkeitsgrenzwert für Tag-/Energiesparbetrieb, mit
Parametrierung über die ETS, Parallelbetrieb mehrerer
Melder
ohne Logikbausteine möglich, mit integriertem
Busankoppler
und Busanschluss über Busanschlussklemme,
Bemessungsbetriebsspannung: Busspannung, für
Deckenmontage in UP-Dose, Schutzart IP 44 DIN EN 60529
(VDE 0470-1),
Hersteller und Typ '
....................................................'
vom Bieter einzutragen,
bis 3,5 m über der Standfläche des hierfür
erforderlichen
Gerüstes, Vorhaltung des Gerüsts für Arbeiten anderer
AN wird
gesondert vergütet.
Menge: 19,000 St

**05.0040 AP-Gehäuse für Präsenzmelder wie vor**
AP-Gehäuse für Präsenzmelder IP44

Liefern, montieren und Systemzubehör
Menge: 6,000 St

**05.0041 Bewegungsmelder KNX-TP**
STLB-Bau 2025-04 057
Bewegungsmelder, für Außenbereich, Bussystem KNX-TP,
Erfassungsbereich 220 Grad, Erfassungsbereich 6 bis 11
m,
Nennmontagehöhe 2 bis 4 m, einstellbare Nachlaufzeit,
mit
Infrarot-Empfänger/-Dekoder, mit wahlweise zuordenbaren
Funktionen, mit Helligkeitssensor, mit einstellbarem
Helligkeitsgrenzwert für Tag-/Energiesparbetrieb,
Bewegungsmeldung abhängig von der Helligkeit,
einstellbare
Totzeit nach Bewegungserfassung, mit Parametrierung
über die
ETS, mit integriertem Busankoppler und Busanschluss
über
Busanschlussklemme, Bemessungsbetriebsspannung:
Busspannung, für Wandmontage, Schutzart IP 54 DIN EN
60529 (VDE 0470-1),
Hersteller und Typ '
....................................................'
vom Bieter einzutragen,
Arbeitshöhe des Montageortes, bis 3,5 m über der
Standfläche
des hierfür erforderlichen Gerüstes.
Menge: 4,000 St

**05.0042 Taster KNX-TP einfach Tasterstellung integr.Busankoppler Feuchtraum**
Taster, Bussystem KNX-TP, einfach, mit vertikaler
Bedienung,
mit Bedienoberfläche mit Tasterstellung, mit
integriertem
Busankoppler, mit je Betätigungsstelle zuordenbaren
Funktionen, Umschalten, Ein-/Ausschalten, Dimmen, mit
Betriebs-/Statusanzeige über eine LED, als
Aufputzgerät,auf
Beto, für Feuchtraumeinbau, Schutzart IP 44 DIN EN
60529
(VDE 0470-1),
Hersteller und Typ '
....................................................'
vom Bieter einzutragen.
Menge: 9,000 St

**05.0043 Taster KNX-TP 2fach Tasterstellung integr.Busankoppler Feuchtraum**
Taster, Bussystem KNX-TP, 2-fach, mit vertikaler
Bedienung,
mit Bedienoberfläche mit Tasterstellung, mit
integriertem
Busankoppler, mit je Betätigungsstelle zuordenbaren
Funktionen, Umschalten, Ein-/Ausschalten, Dimmen,
Jalousie,
mit Betriebs-/Statusanzeige über 2 LEDs, als
Aufputzgerät,auf
Beton.,für Feuchtraumeinbau, Schutzart IP 44 DIN EN
60529
(VDE 0470-1),
Hersteller und Typ '
....................................................'
vom Bieter einzutragen.
Menge: 4,000 St

### Titel 06 Leuchten

*Hinweis*
Hinweis zu 06.0001 bis 06.0020

Der Einheitspreis beinhaltet eine Anschluss- und
betriebsfertige
Leuchte, einschließlich Anschlussklemmen, Dichtungen,
Montagezubehör, Leuchtmittel, Lieferung frei
Baustelle, Fracht-
und Transportkosten, Befestigungsmaterial, Klemmen und
sonstige Nebenkosten.

*Hinweis*
Lichtbandsystem

**06.0001 Stromschienensystem 5-Leiter 230/400VAC 3x16A DALI abgehängt Alu besch eckig**
*** Bezugsbeschreibung
Stromschienensystem DIN EN 60570 (VDE 0711-300), in
5-Leiterausführung, 230/400 V AC, 3 x 16 A, mit
DALI-Schnittstelle, Schutzklasse I, Schutzart IP67, für
abgehängte Montage, einschl. systemgebundenen Zubehörs
für
Befestigung und Einspeisung sowie aller
Verbindungsteile,
Länge der Stromschiene 2000 mm, aus Aluminium, weiß
beschichtet, Bauform eckig, Ausführung gemäß
Einzelbeschreibung 07.
Hersteller und Typ '
....................................................'
vom Bieter einzutragen,
Menge: 21,000 St

*Hinweis*
Einzelbeschreibung 07.

Material Stahl, weiß beschichtet,
12-Leiterausführung,
5 Adern für 230/400 V AC, 3 x 16 A Spannungsversorgung,
2 Adern DALI,
3 Adern 230V Sicherheitsbeleuchtung
2 Adern KNX

**06.0002 Wie Position 06.1 jedoch: Länge der Stromschiene 3000 mm,**
*** wie Position 06.0001
Länge der Stromschiene 3000 mm,
Menge: 10,000 St

**06.0003 Wie Position 06.1 jedoch: Länge der Stromschiene 4000 mm,**
*** wie Position 06.0001
Länge der Stromschiene 4000 mm,
Menge: 20,000 St

**06.0004 Zubehör Stromschienensystem Endstück eckig**
STLB-Bau 2025-04 058
Zubehör für Stromschienensystem, Endstück, Bauform
eckig.
Menge: 10,000 St

**06.0005 Zubehör Stromschienensystem Verbinder**
STLB-Bau 2025-04 058
Zubehör für Stromschienensystem, Verbinder, Farbton
weiß.
Menge: 36,000 St

**06.0006 Zubehör Stromschienensystem Deckenhaken**
Zubehör für Stromschienensystem, Deckenhaken, mit
Kettenabhänger Länge ca. 3m, Belastung mind. 10 kg, zur
Montage an Trpetzblechdach und T-Stahlträger,
Arbeitshöhe
des Montageortes bis 7,5 m über der Standfläche des
hierfür
erforderlichen Gerüstes, Gerüst wird gesondert
vergütet.
Menge: 60,000 St

**06.0007 Zubehör Stromschienensystem Endeinspeisung eckig**
Zubehör für Stromschienensystem, Endeinspeisung,
Bauform
eckig, Ausführung gemäß Einzelbeschreibung 08.
Menge: 20,000 St

*Hinweis*
Einzelbeschreibung 08.

12-Leiterausführung,
Anschluss von 4 Leitungen bis 5x2,5mm²

**06.0008 Zubehör für Stromschienensystem, Blindabdeckung**
Zubehör für Stromschienensystem, Blindabdeckung
für oben genannte Stromschiene
flexibel Kürzbar, gesamtlänge 1500mm, zum unteren
Verschluss des Stromschinensystems.
Menge: 24,000 St

**06.0009 Zubehör für Stromschienensystem, Schieneneinsatz für die Aufnahme von KNX Sensoren**
Zubehör für Stromschienensystem, Schieneneinsatz für
die
Aufnahme von KNX Sensoren, Arbeitshöhe des Montageortes
bis 7,5 m über der Standfläche des hierfür
erforderlichen
Gerüstes, Gerüst wird gesondert vergütet.
Menge: 8,000 St

**06.0010 Zubehör für Stromschienensystem, Schieneneinsatz für die**
Zubehör für Stromschienensystem, Schieneneinsatz für
die
Aufnahme von Sicherheitsleuchten, Arbeitshöhe des
Montageortes bis 7,5 m über der Standfläche des hierfür
erforderlichen Gerüstes, Gerüst wird gesondert
vergütet.
Menge: 12,000 St

**06.0011 Lichtbandleuchte mindB 85 mm maxB 110 mm mindL 625 mm maxL 1550 mm LED mindLichtstrom 8000 lm maxAnschluss-P 54 W Abdeck. opal IP54 IK06 Gehäuse Stahlblech besch Abdeckscheibe Einzelleuchte Lichtband**
STLB-Bau 2025-04 058
Lichtbandleuchte,
Breite mind. '85' mm,
max. Breite '110' mm,
Länge mind. '625' mm,
max. Länge '1550' mm, mit LED-Leuchtmittel,
Farbwiedergabeeigenschaften Ra 80 DIN EN 12665,
Farbtemperatur fest,
Farbtemperatur '4000' K,
Farbtemperaturtoleranz '50' K,
Lichtstrom Leuchte mind. '8000' lm,
max. Anschlussleistung '54' W, Lebensdauer mind. 70000
h,
Abdeckung opal, Schutzart IP 54 DIN EN 60529 (VDE
0470-1),
Schutzart IK06 DIN EN 62262 (VDE 0470-100), mit Gehäuse
aus beschichtetem Stahlblech, Farbton weiß, max.
Temperatur
Gehäuse 50 Grad C, für Trageschiene, anschlussfertig,
einschl.
der elektrischen und mechanischen Verbindungselemente
für
werkzeuglose Befestigung am Tragschienensystem,
Abdeckscheibe aus Sicherheitsglas, mit integriertem
Betriebsgerät, elektronisch dimmbar mit DALI
Schnittstelle, als
Einzelleuchte, geeignet für Lichtbandanordnung mit
Durchgangsverdrahtung, Schutzklasse I,
Hersteller und Typ '
....................................................'
vom Bieter einzutragen,
Arbeitshöhe des Montageortes bis 7,5 m über der
Standfläche
des hierfür erforderlichen Gerüstes, Gerüst wird
gesondert
vergütet.
Menge: 23,000 St

**06.0012 Lichtbandleuchte mindB 85 mm maxB 110 mm mindL 625 mm maxL 1550 mm LED mindLichtstrom 13000 lm maxAnschluss-P 54 W Abdeck. opal IP54 IK06 Gehäuse Stahlblech besch Abdeckscheibe Einzelleuchte Lichtband**
STLB-Bau 2025-04 058
Lichtbandleuchte,
Breite mind. '85' mm,
max. Breite '110' mm,
Länge mind. '625' mm,
max. Länge '1550' mm, mit LED-Leuchtmittel,
Farbwiedergabeeigenschaften Ra 80 DIN EN 12665,
Farbtemperatur fest,
Farbtemperatur '4000' K,
Farbtemperaturtoleranz '50' K,
Lichtstrom Leuchte mind. '13000' lm,
max. Anschlussleistung '54' W, Lebensdauer mind. 70000
h,
Abdeckung opal, Schutzart IP 54 DIN EN 60529 (VDE
0470-1),
Schutzart IK06 DIN EN 62262 (VDE 0470-100), mit Gehäuse
aus beschichtetem Stahlblech, Farbton weiß, max.
Temperatur
Gehäuse 50 Grad C, für Trageschiene, anschlussfertig,
einschl.
der elektrischen und mechanischen Verbindungselemente
für
werkzeuglose Befestigung am Tragschienensystem,
Abdeckscheibe aus Sicherheitsglas, mit integriertem
Betriebsgerät, elektronisch dimmbar mit DALI
Schnittstelle, als
Einzelleuchte, geeignet für Lichtbandanordnung mit
Durchgangsverdrahtung, Schutzklasse I,
Hersteller und Typ '
....................................................'
vom Bieter einzutragen,
Arbeitshöhe des Montageortes bis 7,5 m über der
Standfläche
des hierfür erforderlichen Gerüstes, Gerüst wird
gesondert
vergütet.
Menge: 63,000 St

*Hinweis*

**06.0013 Anbauleuchte maxH 100 mm LED mindLichtstrom 6000 lm maxAnschluss-P 55 W IP65 IK08 Gehäuse GFK Abdeckwanne Lichtstärkeverteil.sym. Einzelleuchte**
*** Bezugsbeschreibung
STLB-Bau 2025-04 058
Anbauleuchte,
Maße '
Breite: 90mm
Länge: 1550mm
Höhe: 100mm'

max. Höhe '100' mm, mit LED-Leuchtmittel,
Farbtemperatur
fest,
Farbtemperatur '4000' K,
Farbtemperaturtoleranz '100' K,
Lichtstrom Leuchte mind. '6000' lm,
max. Anschlussleistung '55' W, Schutzart IP 65 DIN EN
60529
(VDE 0470-1), Schutzart IK08 DIN EN 62262 (VDE
0470-100),
mit Gehäuse aus GFK, symmetrisch strahlend, für Decke
und
Wand, anschlussfertig, Abdeckwanne aus Kunststoff,
Lichtstärkeverteilung symmetrisch, UGR-Wert 19 DIN EN
12464-1, funkentstört DIN EN IEC 55015 (VDE
0875-15-1), mit
integriertem Betriebsgerät, als Einzelleuchte,
Schutzklasse I,
Hersteller und Typ '
....................................................'
vom Bieter einzutragen,
Arbeitshöhe des Montageortes bis 3,5 m über der
Standfläche
des hierfür erforderlichen Gerüstes.
Menge: 9,000 St

**06.0014 Wie vor, jedoch Ex-geschützt**
*** wie Position 06.0013
Ex-geschützt, Explosionsklasse: Zone 1,21.
Hersteller und Typ '
....................................................'
vom Bieter einzutragen,
Menge: 7,000 St

**06.0015 Anbauleuchte rund mindDurchm 210 mm maxDurchm 240 mm maxH 70 mm LED mindLichtstrom 1500 lm maxAnschluss-P 100 W Abdeck. opal IP44 Gehäuse Alu-Druckguss Abdeckscheibe Einzelleuchte**
STLB-Bau 2025-04 058
Anbauleuchte, Bauform rund,
Durchmesser mind. '210' mm,
max. Durchmesser '240' mm,
max. Höhe '70' mm, mit LED-Leuchtmittel,
Farbwiedergabeeigenschaften Ra 80 DIN EN 12665,
Farbtemperatur fest,
Farbtemperatur '4000' K,
Farbtemperaturtoleranz '50' K,
Lichtstrom Leuchte mind. '1500' lm,
max. Anschlussleistung '100' W, Lebensdauer mind.
25000 h,
Abdeckung opal, Schutzart IP 44 DIN EN 60529 (VDE
0470-1),
mit Gehäuse aus Aluminiumdruckguss, Farbton weiß,
symmetrisch strahlend, für Decke, anschlussfertig,
Abdeckscheibe aus Kunststoff, funkentstört DIN EN IEC
55015
(VDE 0875-15-1), mit integriertem Betriebsgerät, als
Einzelleuchte, Schutzklasse I,
Hersteller und Typ '
....................................................'
vom Bieter einzutragen,
Arbeitshöhe des Montageortes bis 3,5 m über der
Standfläche
des hierfür erforderlichen Gerüstes.
Menge: 1,000 St

**06.0016 Anbauleuchte rechteckig mindB 40 mm maxB 55 mm mindL 550 mm maxL 650 mm maxH 60 mm LED mindLichtstrom 990 lm maxAnschluss-P 15 W Abdeck. opal IP44 IK07 Gehäuse Alu besch Abdeckwanne Einzelleuchte**
STLB-Bau 2025-04 058
Anbauleuchte, Bauform rechteckig, Betriebsgerät in der
Leuchte,
Breite mind. '40' mm,
max. Breite '55' mm,
Länge mind. '550' mm,
max. Länge '650' mm,
max. Höhe '60' mm, mit LED-Leuchtmittel,
Farbwiedergabeeigenschaften Ra 90 DIN EN 12665,
Lichtstrom Leuchte mind. '990' lm,
max. Anschlussleistung '15' W, Lebensdauer mind. 50000
h,
Abdeckung opal, Schutzart IP 44 DIN EN 60529 (VDE
0470-1),
Schutzart IK07 DIN EN 62262 (VDE 0470-100), mit Gehäuse
aus beschichtetem Aluminium, weiß lackiert, symmetrisch
strahlend, für Wand, anschlussfertig, einschl. der
elektrischen
und mechanischen Verbindungselemente für werkzeuglose
Befestigung am Tragschienensystem, Abdeckwanne aus
Kunststoff, funkentstört DIN EN IEC 55015 (VDE
0875-15-1),
mit integriertem Betriebsgerät, als Einzelleuchte,
Schutzklasse I,
Hersteller und Typ '
....................................................'
vom Bieter einzutragen,
Arbeitshöhe des Montageortes bis 3,5 m über der
Standfläche
des hierfür erforderlichen Gerüstes.
Menge: 1,000 St

**06.0017 Hängeleuchte LED warmweiß mindLichtstrom 7000 lm maxAnschluss-P 55 W Abdeck. klar Prismen IP2X Gehäuse Alu besch Abdeckscheibe Einzelleuchte**
STLB-Bau 2025-04 058
Hängeleuchte,
Maße '
Breite: 55mm
Länge 1550mm
Höhe: 55mm'

mit LED-Leuchtmittel, Lichtfarbe warmweiß,
Farbwiedergabeeigenschaften Ra 90 DIN EN 12665,
Lichtstrom Leuchte mind. '7000' lm,
max. Anschlussleistung '55' W, Lebensdauer mind. 25000
h,
Abdeckung klar, mit Prismen, Schutzart IP 2X DIN EN
60529
(VDE 0470-1), mit Gehäuse aus beschichtetem Aluminium,
weiß lackiert, direkt/indirekt strahlend, für
Aufhängung mit Seil,
anschlussfertig, Abdeckscheibe aus Kunststoff,
UGR-Wert 19
DIN EN 12464-1, funkentstört DIN EN IEC 55015 (VDE
0875-15-1), mit integriertem Betriebsgerät,
elektronisch
dimmbar mit DALI Schnittstelle, als Einzelleuchte,
Schutzklasse
I,
Hersteller und Typ '
....................................................'
vom Bieter einzutragen,
Arbeitshöhe des Montageortes bis 3,5 m über der
Standfläche
des hierfür erforderlichen Gerüstes.
Menge: 3,000 St

**06.0018 Lichtbandleuchte LED mindLichtstrom 6500 lm maxAnschluss-P 45 W Abdeck. opal IP67 IK07 Gehäuse GFK schwenkbar maxSchwenk 30 Grad Abdeckscheibe Einzelleuchte**
STLB-Bau 2025-04 058
Lichtbandleuchte,
Maße '
Rohrleuchte,
Durchmesser min. 70mm bis max. 85mm,'

mit LED-Leuchtmittel, Farbwiedergabeeigenschaften Ra
90 DIN
EN 12665, Farbtemperatur fest,
Farbtemperatur '4000' K,
Farbtemperaturtoleranz '100' K,
Lichtstrom Leuchte mind. '6500' lm,
max. Anschlussleistung '45' W, Lebensdauer mind. 50000
h,
Abdeckung opal, Schutzart IP 67 DIN EN 60529 (VDE
0470-1),
Schutzart IK07 DIN EN 62262 (VDE 0470-100), mit Gehäuse
aus GFK, für Wand, anschlussfertig, Leuchte schwenkbar,
min. Schwenkwinkel '15' Grad,
max. Schwenkwinkel '30' Grad, Abdeckscheibe aus
Sicherheitsglas, funkentstört DIN EN IEC 55015 (VDE
0875-15-1), mit integriertem Betriebsgerät, als
Einzelleuchte,
Schutzklasse I,
Hersteller und Typ '
....................................................'
vom Bieter einzutragen,
Arbeitshöhe des Montageortes bis 3,5 m über der
Standfläche
des hierfür erforderlichen Gerüstes.
Menge: 24,000 St

*Hinweis*

**06.0019 Anbauleuchte rechteckig mindB 225 mm maxB 230 mm mindL 480 mm maxL 485 mm maxH 130 mm LED mindLichtstrom 6500 lm maxAnschluss-P 45 W Abdeck. klar IP65 IK10 Gehäuse Alu-Druckguss schwenkbar maxSchwenk 90 Grad Abdeckscheibe Einzelleuchte**
STLB-Bau 2025-04 058
Anbauleuchte, Bauform rechteckig, Betriebsgerät in der
Leuchte,
Breite mind. '225' mm,
max. Breite '230' mm,
Länge mind. '480' mm,
max. Länge '485' mm,
max. Höhe '130' mm, mit LED-Leuchtmittel,
Farbwiedergabeeigenschaften Ra 80 DIN EN 12665,
Farbtemperatur fest,
Farbtemperatur '3000' K,
Farbtemperaturtoleranz '100' K,
Lichtstrom Leuchte mind. '6500' lm,
max. Anschlussleistung '45' W, Lebensdauer mind. 25000
h,
Abdeckung klar, Schutzart IP 65 DIN EN 60529 (VDE
0470-1),
Schutzart IK10 DIN EN 62262 (VDE 0470-100), mit Gehäuse
aus Aluminiumdruckguss, Farbton anthrazit, max.
Temperatur
Gehäuse 40 Grad C, asymmetrisch strahlend, für Wand,
anschlussfertig, Leuchte schwenkbar,
min. Schwenkwinkel '80' Grad,
max. Schwenkwinkel '90' Grad, Abdeckscheibe aus
Sicherheitsglas, funkentstört DIN EN IEC 55015 (VDE
0875-15-1), mit integriertem Betriebsgerät,
elektronisch
dimmbar mit DALI Schnittstelle, als Einzelleuchte,
Schutzklasse
I,
Hersteller und Typ '
....................................................'
vom Bieter einzutragen,
Arbeitshöhe des Montageortes bis 3,5 m über der
Standfläche
des hierfür erforderlichen Gerüstes.
Menge: 14,000 St

*Hinweis*

**06.0020 Probebeleuchtung**
Probebeleuchtung der Leuchten, inkl. betriebsfertiger
Ausführung, d.h. mit Leuchtmittel, Stecker und
Anschlussleitung
max.5m.
Menge: 7,000 St

### Titel 07 EDV- und Informationstechnik

**07.0001 Verteiler Wandschrank Einbau 19Zoll-Komponenten Stahlblech besch IP2X H 1,2m B 0,8m T 0,8m**
STLB-Bau 2025-04 061
Verteiler als Wandschrank für Fernmeldetechnik,
Türanschlag
wahlweise links/rechts, zum Einbau von
19-Zoll-Komponenten,
aus Stahlblech, beschichtet, Farbton grau, Schutzart
IP 2X DIN
EN 60529 (VDE 0470-1), Potentialausgleich DIN EN 50310
(VDE 0800-2-310), mit einer Fronttür, aus belüftetem
Stahlblech, mit Schwenkgriff, und einer Rücktür aus
Stahlblech,
mit Schwenkgriff, mit Seitenwänden, Seitenwände
abnehmbar,
mit Dachplatte mit Kabeleinführung, mit geschlossener
Bodenplatte, mit 19-Zoll-Einbaugestell und
Kabelführungsbügel,
Höhe 1,2 m, Breite 0,8 m, Tiefe 0,8 m.
Menge: 1,000 St

**07.0002 Rangierpanel 2HE**
STLB-Bau 2025-04 061
Rangierpanel, waagerecht, 2 Höheneinheiten.
Menge: 3,000 St

**07.0003 Potentialausgleichsschiene**
STLB-Bau 2025-04 061
Potentialausgleichsschiene DIN EN 50310 (VDE
0800-2-310).
Menge: 1,000 St

**07.0004 Kabelabfangschiene**
STLB-Bau 2025-04 061
Kabelabfangschiene.
Menge: 1,000 St

**07.0005 19Zoll-Patchfeld symm. 1HE 24x8 modular Kat.6A**
STLB-Bau 2025-04 061
19 Zoll Patchfeld, symmetrisch, eine Höheneinheit, 24
x 8,
modular, Kategorie 6 Index A tiefgestellt DIN EN
50173-1 (VDE
0800-173-1), Link-Klasse E Index A tiefgestellt, DIN
EN 50173-1
(VDE 0800-173-1), Potentialausgleich DIN EN 50310 (VDE
0800-2-310), RJ45-Buchse DIN EN 60603-7-51.
Menge: 2,000 St

**07.0006 Steckdosenleiste 230V Abzweigd. Überspannungsschutz 6Steckdosen**
STLB-Bau 2025-04 061
Steckdosenleiste, 230 V mit Abzweigdose, mit
Überspannungsschutz, mit 6 Steckdosen, als
19-Zoll-Bauteil.
Menge: 1,000 St

*Hinweis*

**07.0007 Patchfeld Spleißkassette LWL 1HE ausziehbar OM 4 SC 12Ausbrüche 12Kupplungen AnzPigtails 12 St**
STLB-Bau 2025-04 061
Patchfeld mit Spleißkassette und allem systembedingten
Zubehör, LWL, eine Höheneinheit, ausziehbar,
Mehrmodenfaser OM 4, typisch 10 Gbps bis 550 m, mit
Steckgesicht SC-Durchführungskupplungen, Ferrulen aus
Zirkonia Keramik, Kontakte mit PC, Anzahl Ausbrüche 12
St,
Anzahl Kupplungen 12 St,
Anzahl Pigtails '12' St, Anzahl Fusionsspleiße wie
Anzahl
Pigtails.
Menge: 2,000 St

*Hinweis*
Hinweis zu 07.0008 bis 07.0013

Im Gerätepreis der Datendosen muss enthalten sein:

Liefern und Montieren, anteiligen Kosten für die
Abdeckrahmen und Abdeckplatten für AP und
UP-Schaltgeräte.
Liefern und Montieren der Datendose inkl. Anschluss der
Datenleitungen

Alle Datendosen dauerhaft maschinell zu beschriften.
Dies ist in
Einheitspreise einzukalkulieren.

**07.0008 Datenanschlussdose symm. Kat.6A 1Ausbruch 1Port UP**
STLB-Bau 2025-04 061
Datenanschlussdose, symmetrisch, Kategorie 6 Index A
tiefgestellt DIN EN 50173-1 (VDE 0800-173-1),
Link-Klasse E
Index A tiefgestellt, DIN EN 50173-1 (VDE 0800-173-1),
Potentialausgleich DIN EN 50310 (VDE 0800-2-310),
modular,
Anzahl Ausbrüche 1 St, 1 Port, RJ45-Buchse DIN EN
60603-7-81, einschl. Gehäuse aus Kunststoff,
lebensmittelecht,
in Schneidklemmtechnik, Unterputzausführung, mit
Zentralplatte
DIN 49075-2 und Abdeckung, Steckrichtung 45 Grad, mit
Beschriftungsfeld und Fenster.
Menge: 3,000 St

**07.0009 Datenanschlussdose symm. Kat.6A 2Ausbrüche 2Ports UP**
STLB-Bau 2025-04 061
Datenanschlussdose, symmetrisch, Kategorie 6 Index A
tiefgestellt DIN EN 50173-1 (VDE 0800-173-1),
Link-Klasse E
Index A tiefgestellt, DIN EN 50173-1 (VDE 0800-173-1),
Potentialausgleich DIN EN 50310 (VDE 0800-2-310),
modular,
Anzahl Ausbrüche 2 St, 2 Ports, RJ45-Buchse DIN EN
60603-7-81, einschl. Gehäuse aus Kunststoff,
lebensmittelecht,
in Schneidklemmtechnik, Unterputzausführung, mit
Zentralplatte
DIN 49075-2 und Abdeckung, Steckrichtung 45 Grad, mit
Beschriftungsfeld und Fenster, Arbeitshöhe des
Montageortes
bis 3,5 m über der Standfläche des hierfür
erforderlichen
Gerüstes.
Menge: 6,000 St

**07.0010 Datenanschlussdose symm. Kat.6A 1Ausbruch 1Port IP44 AP**
Datenanschlussdose, symmetrisch, Kategorie 6 Index A
tiefgestellt DIN EN 50173-1 (VDE 0800-173-1),
Link-Klasse E
Index A tiefgestellt, DIN EN 50173-1 (VDE 0800-173-1),
Potentialausgleich DIN EN 50310 (VDE 0800-2-310),
modular,
Anzahl Ausbrüche 1 St, 1 Port, RJ45-Buchse DIN EN
60603-7-51, Schutzart IP 44 DIN EN 60529 (VDE 0470-1),
einschl. Gehäuse aus Kunststoff, lebensmittelecht, in
Schneidklemmtechnik, Aufputzausführung, Steckrichtung
45
Grad, mit Beschriftungsfeld, Arbeitshöhe des
Montageortes bis
3,5 m über der Standfläche des hierfür erforderlichen
Gerüstes.
Menge: 2,000 St

**07.0011 Datenanschlussdose symm. Kat.6A 2Ausbrüche 2Ports IP44 AP**
STLB-Bau 2025-04 061
Datenanschlussdose, symmetrisch, Kategorie 6 Index A
tiefgestellt DIN EN 50173-1 (VDE 0800-173-1),
Link-Klasse E
Index A tiefgestellt, DIN EN 50173-1 (VDE 0800-173-1),
Potentialausgleich DIN EN 50310 (VDE 0800-2-310),
modular,
Anzahl Ausbrüche 2 St, 2 Ports, RJ45-Buchse DIN EN
60603-7-51, Schutzart IP 44 DIN EN 60529 (VDE 0470-1),
einschl. Gehäuse aus Kunststoff, lebensmittelecht, in
Schneidklemmtechnik, Aufputzausführung, Steckrichtung
45
Grad, mit Beschriftungsfeld, Arbeitshöhe des
Montageortes bis
3,5 m über der Standfläche des hierfür erforderlichen
Gerüstes.
Menge: 4,000 St

**07.0012 Datenanschlussdose symm. Kat.6A 1Ausbruch 1Port IP44 AP**
Datenanschlussdose, symmetrisch, Kategorie 6 Index A
tiefgestellt DIN EN 50173-1 (VDE 0800-173-1),
Link-Klasse E
Index A tiefgestellt, DIN EN 50173-1 (VDE 0800-173-1),
Potentialausgleich DIN EN 50310 (VDE 0800-2-310),
modular,
Anzahl Ausbrüche 1 St, 1 Port, RJ45-Buchse DIN EN
60603-7-51, Schutzart IP 44 DIN EN 60529 (VDE 0470-1),
einschl. Gehäuse aus Kunststoff, lebensmittelecht, in
Schneidklemmtechnik, Aufputzausführung, Steckrichtung
45
Grad, mit Beschriftungsfeld, Arbeitshöhe des
Montageortes bis
7,5 m über der Standfläche des hierfür erforderlichen
Gerüstes,
Gerüst wird gesondert vergütet.
Menge: 3,000 St

**07.0013 Datenanschlussdose symm. Kat.6A 1Ausbruch 1Port IP2X REG**
STLB-Bau 2025-04 061
Datenanschlussdose, symmetrisch, Kategorie 6 Index A
tiefgestellt DIN EN 50173-1 (VDE 0800-173-1),
Link-Klasse E
Index A tiefgestellt, DIN EN 50173-1 (VDE 0800-173-1),
Potentialausgleich DIN EN 50310 (VDE 0800-2-310),
modular,
Anzahl Ausbrüche 1 St, 1 Port, RJ45-Buchse DIN EN
60603-7-51, Schutzart IP 2X DIN EN 60529 (VDE 0470-1),
einschl. Gehäuse aus Kunststoff, lebensmittelecht, in
Schneidklemmtechnik, als Reiheneinbaugerät (REG),
Steckrichtung 45 Grad, mit Beschriftungsfeld und
Fenster.
Menge: 5,000 St

*Hinweis*

**07.0014 Messung Cu PL Link Ea**
STLB-Bau 2025-04 061
Messung Kupferkabel PL (Permanent Link) -
Installationsstrecke, DIN EN 50173-1 (VDE 0800-173-1),
Link
Klasse E Index A tiefgestellt, Darstellung der Messung
als
Tabelle und als Grafik, Dokumentation vorab digital
zur Prüfung
und nach Freigabe als Ausdruck und auf Datenträger, im
PDF-Format und mit Originaldateien, als
Standard-Report, in
3-facher Ausfertigung.
Menge: 33,000 St

**07.0015 Messung LWL OM4**
STLB-Bau 2025-04 061
Messung LWL-Faser, DIN VDE 0800-173-100 (VDE
0800-173-100), Mehrmodenfaser OM 4, Nachweis der
Laufzeit
DIN EN 50173-1 (VDE 0800-173-1) bezogen auf die
Netzanwendung und OTDR-Messung, beidseitig, Optische
Klasse OME-4, Wellenlänge 850 und 1300 nm, mit Vor- und
Nachlauffaser, Darstellung der Messung als Tabelle und
als
Grafik, Dokumentation vorab digital zur Prüfung und
nach
Freigabe als Ausdruck und auf Datenträger, im
PDF-Format
und mit Originaldateien, als Standard-Report, in
3-facher
Ausfertigung.
Menge: 12,000 St

*Hinweis*

**07.0016 Konf. Datenkabel Stecker Stecker Kat.6A L 1 m AWG24 PoE**
*** Bezugsbeschreibung
STLB-Bau 2025-04 061
Konfektioniertes Datenkabel/Twisted Pair,
Stecker/Stecker, DIN
EN 50173-1 (VDE 0800-173-1), Kategorie 6 Index A
tiefgestellt
geprüft DIN EN 61935-2 (VDE 0819-935-2),
Länge Kabel '1' m, Kabelenden bestückt mit
Steckerverbindung
RJ45 DIN EN 60603-7-51, mit Zugentlastung,
Adernquerschnitt
AWG 24, geeignet für PoE, Typ 4, Leitungswiderstand
0,075
Ohm/m und Kabeldurchmesser 0,007 m DIN EN 50174-2 (VDE
0800-174-2), Farbton grau.
Menge: 2,000 St

**07.0017 Wie vor, jedoch Länge Kabel: '2' m**
*** wie Position 07.0016
STLB-Bau 2025-04 061
Wie Position 07.0016, jedoch:
Länge Kabel: '2' m
Menge: 3,000 St

**07.0018 Wie vor, jedoch Länge Kabel: '3' m**
*** wie Position 07.0016
STLB-Bau 2025-04 061
Wie Position 07.0016, jedoch:
Länge Kabel: '3' m
Menge: 2,000 St

**07.0019 Wie vor, jedoch Länge Kabel: '4' m**
*** wie Position 07.0016
STLB-Bau 2025-04 061
Wie Position 07.0016, jedoch:
Länge Kabel: '4' m
Menge: 3,000 St

### Titel 08 Anschlüsse, Potentialausgleich

**08.0001 Steuerleitung YSLY-JZ 4x1 anschließen**
STLB-Bau 2025-04 053
Steuerleitung DIN EN 50525-2-51 (VDE 0285-525-2-51)
YSLY-JZ 4 x 1, Cu-Zahl 76, nur anschließen an
beigestellte
Betriebsmittel, einschl. Verbindungsmittel,
Arbeitshöhe des
Montageortes bis 3,5 m über der Standfläche des hierfür
erforderlichen Gerüstes.
Menge: 7,000 St

**08.0002 Steuerleitung YSLY-JZ 3x1,5 anschließen**
STLB-Bau 2025-04 053
Steuerleitung DIN EN 50525-2-51 (VDE 0285-525-2-51)
YSLY-JZ 3 x 1,5, nur anschließen an beigestellte
Betriebsmittel,
einschl. Verbindungsmittel, Arbeitshöhe des
Montageortes bis
3,5 m über der Standfläche des hierfür erforderlichen
Gerüstes.
Menge: 4,000 St

**08.0003 Steuerleitung YSLY-JZ 3x2,5 anschließen**
STLB-Bau 2025-04 053
Steuerleitung DIN EN 50525-2-51 (VDE 0285-525-2-51)
YSLY-JZ 3 x 2,5, Cu-Zahl 144, nur anschließen an
beigestellte
Betriebsmittel, einschl. Verbindungsmittel,
Arbeitshöhe des
Montageortes bis 3,5 m über der Standfläche des hierfür
erforderlichen Gerüstes.
Menge: 5,000 St

**08.0004 Steuerleitung YSLY-JZ 5x2,5 anschließen**
STLB-Bau 2025-04 053
Steuerleitung DIN EN 50525-2-51 (VDE 0285-525-2-51)
YSLY-JZ 5 x 2,5, nur anschließen an beigestellte
Betriebsmittel,
einschl. Verbindungsmittel, Arbeitshöhe des
Montageortes bis
3,5 m über der Standfläche des hierfür erforderlichen
Gerüstes.
Menge: 4,000 St

**08.0005 Steuerleitung YSLY-JZ 5G6 anschließen**
STLB-Bau 2025-04 053
Steuerleitung DIN EN 50525-2-51 (VDE 0285-525-2-51)
YSLY-JZ 5 G 6, Cu-Zahl 288, nur anschließen an
beigestellte
Betriebsmittel, einschl. Verbindungsmittel,
Arbeitshöhe des
Montageortes bis 3,5 m über der Standfläche des hierfür
erforderlichen Gerüstes.
Menge: 1,000 St

**08.0006 Installationsltg NYM-J 5x1,5 anschließen**
STLB-Bau 2025-04 053
Installationsleitung DIN VDE 0250-204 (VDE 0250-204)
NYM-J
5 x 1,5, Cu-Zahl 72, nur anschließen an beigestellte
Betriebsmittel, einschl. Verbindungsmittel.
Menge: 2,000 St

**08.0007 Installationsltg NYM-J 1x6 anschließen**
STLB-Bau 2025-04 053
Installationsleitung DIN VDE 0250-204 (VDE 0250-204)
NYM-J
1 x 6, Cu-Zahl 58, nur anschließen an beigestellte
Betriebsmittel, einschl. Verbindungsmittel,
Arbeitshöhe des
Montageortes bis 3,5 m über der Standfläche des hierfür
erforderlichen Gerüstes.
Menge: 6,000 St

**08.0008 Installationsltg NYM-J 1x16 anschließen**
STLB-Bau 2025-04 053
Installationsleitung DIN VDE 0250-204 (VDE 0250-204)
NYM-J
1 x 16, Cu-Zahl 154, nur anschließen an beigestellte
Betriebsmittel, einschl. Verbindungsmittel,
Arbeitshöhe des
Montageortes bis 3,5 m über der Standfläche des hierfür
erforderlichen Gerüstes.
Menge: 2,000 St

**08.0009 Kabel NYY-J 5x2,5RE anschließen**
STLB-Bau 2025-04 053
Kabel DIN VDE 0276-603 (VDE 0276-603) NYY-J 5 x 2,5 RE,
Cu-Zahl 120, nur anschließen an beigestellte
Betriebsmittel,
einschl. Verbindungsmittel.
Menge: 2,000 St

**08.0010 Kabel NYY-J 5x6RE anschließen**
STLB-Bau 2025-04 053
Kabel DIN VDE 0276-603 (VDE 0276-603) NYY-J 5 x 6 RE,
Cu-Zahl 288, nur anschließen an beigestellte
Betriebsmittel,
einschl. Verbindungsmittel.
Menge: 2,000 St

**08.0011 Installationskabel symmetrisch J-Y(St)Y 4x2x0,6 Bd Anschluss Betriebsm.**
STLB-Bau 2025-04 061
Installationskabel, symmetrisch, an Leiste, geschirmt,
in
Schraubtechnik, J-Y(St)Y, 4 x 2 x 0,6 Bd, nur
anschließen an
beigestellte Betriebsmittel, Arbeitshöhe des
Montageortes bis
3,5 m über der Standfläche des hierfür erforderlichen
Gerüstes.
Menge: 5,000 St

**08.0012 Installationskabel symmetrisch J-Y(St)Y 4x2x0,8 Anschluss Betriebsm.**
STLB-Bau 2025-04 061
Installationskabel, symmetrisch, an Leiste, geschirmt,
in
Schraubtechnik, J-Y(St)Y, 4 x 2 x 0,8, nur anschließen
an
beigestellte Betriebsmittel, Arbeitshöhe des
Montageortes bis
3,5 m über der Standfläche des hierfür erforderlichen
Gerüstes.
Menge: 3,000 St

**08.0013 Verbindungsmuffe 1Kabel NYY-J 5x2,5RE 1Kabel NYY-J 5x2,5 im Freien**
STLB-Bau 2025-04 053
Verbindungsmuffe 0,6/1 kV, in Gießharztechnik, für 1
Kabel,
NYY-J 5 x 2,5 RE, einschl. systemgebundenem Zubehör,
Quetschverbindern und Befestigung, zur Verbindung mit
einem
Kabel, NYY-J 5 x 2,5, Montage im Freien.
Menge: 2,000 St

**08.0014 Verbindungsmuffe 1Kabel NYY-J 5x6RE 1Kabel NYY-J 5x6RE im Freien**
STLB-Bau 2025-04 053
Verbindungsmuffe 0,6/1 kV, in Gießharztechnik, für 1
Kabel,
NYY-J 5 x 6 RE, einschl. systemgebundenem Zubehör,
Quetschverbindern und Befestigung, zur Verbindung mit
einem
Kabel, NYY-J 5 x 6 RE, Montage im Freien.
Menge: 2,000 St

**08.0015 Verbindungsmuffe 1Kabel NYY-J 5x10RE 1Kabel NYY-J 5x10RE Gebäude**
STLB-Bau 2025-04 053
Verbindungsmuffe 0,6/1 kV, in Schrumpftechnik, für 1
Kabel,
NYY-J 5 x 10 RE, einschl. systemgebundenem Zubehör,
Quetschverbindern und Befestigung, zur Verbindung mit
einem
Kabel, NYY-J 5 x 10 RE, Montage in Gebäuden.
Menge: 6,000 St

**08.0016 Verbindungsmuffe 1Kabel NYY-J 5x16RE 1Kabel NYY-J 5x16 Gebäude**
STLB-Bau 2025-04 053
Verbindungsmuffe 0,6/1 kV, in Schrumpftechnik, für 1
Kabel,
NYY-J 5 x 16 RE, einschl. systemgebundenem Zubehör,
Quetschverbindern und Befestigung, zur Verbindung mit
einem
Kabel, NYY-J 5 x 16, Montage in Gebäuden.
Menge: 5,000 St

**08.0017 Verbindungsmuffe 1Kabel NYY-J 5x70RM 1Kabel NYY-J 4x70RM Gebäude**
STLB-Bau 2025-04 053
Verbindungsmuffe 0,6/1 kV, in Schrumpftechnik, für 1
Kabel,
NYY-J 5 x 70 RM, einschl. systemgebundenem Zubehör,
Quetschverbindern und Befestigung, zur Verbindung mit
einem
Kabel, NYY-J 4 x 70 RM, Montage in Gebäuden.
Menge: 3,000 St

*Hinweis*
Erdungen und Potentialausgleich
Das Leitungsmaterial wird zu den Einheitspreisen des
Titel "Leitungsnetz" verrechnet. Interne Verbindungen
z.B. an
Kabelrinnen sind in den Pos. der Kabelrinnen erfasst.

**08.0018 Potentialausgleichsschiene Stahl niro 7x2,5-25mm2 Abdeck. 30x3,5mm**
STLB-Bau 2025-04 053
Potentialausgleichsschiene DIN VDE 0618-1 (VDE
0618-1), aus
nichtrostendem Stahl, Klasse N DIN EN IEC 62561-1 (VDE
0185-561-1), mit Kunststoffabdeckung, mit Anschluss
für 7 x
2,5 bis 25 mm2, ein Flachband bis 30 mm x 3,5 mm, und
Massivrundleiter, Durchmesser 8 bis 10 mm.
Menge: 8,000 St

**08.0019 Erdungsbandrohrschelle Stahl niro 1x2,5mm2-2x16mm2 Durchm. bis 20mm**
STLB-Bau 2025-04 053
Erdungsbandrohrschelle aus nichtrostendem Stahl,
Klasse N
DIN EN IEC 62561-1 (VDE 0185-561-1), mit
Anschlussmöglichkeit für einen Leiter 2,5 mm2 bis 2
Leiter 16
mm2, für Rohrdurchmesser bis 20 mm, Arbeitshöhe des
Montageortes bis 3,5 m über der Standfläche des hierfür
erforderlichen Gerüstes.
Menge: 4,000 St

**08.0020 Erdungsbandrohrschelle Stahl niro 1x2,5mm2-2x16mm2 Durchm. bis 40mm**
STLB-Bau 2025-04 053
Erdungsbandrohrschelle aus nichtrostendem Stahl,
Klasse N
DIN EN IEC 62561-1 (VDE 0185-561-1), mit
Anschlussmöglichkeit für einen Leiter 2,5 mm2 bis 2
Leiter 16
mm2, für Rohrdurchmesser bis 40 mm, Arbeitshöhe des
Montageortes bis 3,5 m über der Standfläche des hierfür
erforderlichen Gerüstes.
Menge: 5,000 St

**08.0021 Erdungsbandrohrschelle Stahl niro 1x2,5mm2-2x16mm2 Durchm. bis 100mm**
STLB-Bau 2025-04 053
Erdungsbandrohrschelle aus nichtrostendem Stahl,
Klasse N
DIN EN IEC 62561-1 (VDE 0185-561-1), mit
Anschlussmöglichkeit für einen Leiter 2,5 mm2 bis 2
Leiter 16
mm2, für Rohrdurchmesser bis 100 mm, Arbeitshöhe des
Montageortes bis 3,5 m über der Standfläche des hierfür
erforderlichen Gerüstes.
Menge: 3,000 St

### Titel 09 Brandschutz, Bohrungen und Abdichtungen

*Hinweis*
Kabel- und Brandabschottungen in Massiv- Wänden und
Decken,

**09.0001 Brandschutzabschottung Leitungsanlagen Mörtelschott S90 0,02-0,05m2 Gebäude Wand D 240mm**
STLB-Bau 2025-04 047
Brandschutzabschottung an Kabel-/Leitungsanlagen als
Mörtelschott, Feuerwiderstandsklasse S 90 DIN 4102-9,
mit
allgemeinem bauaufsichtlichen Prüfzeugnis/allgemeiner
bauaufsichtlicher Zulassung, eckiger Durchbruch,
Querschnitt
über 0,02 bis 0,05 m2, Brandverhaltensklasse DIN EN
13501-1
A1 (nichtbrennbar), im Gebäude, Arbeitshöhe des
Montageortes
bis 3,5 m über der Standfläche des hierfür
erforderlichen
Gerüstes, Wand aus Stahlbeton, Dicke 240 mm,
unterbrochene
Kabelpritsche.
Menge: 2,000 St

**09.0002 Brandschutzabschottung Leitungsanlagen Mörtelschott S90 0,02-0,05m2 Gebäude Wand D 240mm**
STLB-Bau 2025-04 047
Brandschutzabschottung an Kabel-/Leitungsanlagen als
Mörtelschott, Feuerwiderstandsklasse S 90 DIN 4102-9,
mit
allgemeinem bauaufsichtlichen Prüfzeugnis/allgemeiner
bauaufsichtlicher Zulassung, eckiger Durchbruch,
Querschnitt
über 0,02 bis 0,05 m2, Brandverhaltensklasse DIN EN
13501-1
A1 (nichtbrennbar), im Gebäude, Arbeitshöhe des
Montageortes
bis 3,5 m über der Standfläche des hierfür
erforderlichen
Gerüstes, Wand aus Stahlbeton, Dicke 240 mm,
unterbrochene
Kabelpritsche.
Menge: 1,000 St

*Hinweis*
Stemmarbeiten, Diamant-, Fräs-und Kernbohrarbeiten.

**09.0003 Schlitz herstellen sägen Stahlbeton B 3 cm T 3 cm nicht schadstoffbelastet 24kN/m3 Geräteeinsatz mgl. Stoffe laden transp. LKW AN entsorgen AVV170904 Vergüt.Entsorg. AN**
STLB-Bau 2025-04 084
Schlitz herstellen, durch Sägen, Untergrundfläche
senkrecht, in
Stahlbeton, Normalbeton, ohne Bekleidungen und
Beschichtungen,
Schlitzbreite '3' cm,
Schlitztiefe '3' cm, nicht schadstoffbelastet,
Abfall ist nicht gefährlich, Wichte des Abbruchstoffes
DIN EN
1991-1-1 24 kN/m3, Geräteeinsatz ist möglich, max.
Gesamtgewicht der Geräte ohne Beschränkung, Ausführung
innerhalb des Bauwerks, Arbeitshöhe bis 3,5 m über der
Standfläche des hierfür erforderlichen Gerüstes,
Ausführung
staubarm TRGS 559,
aufgenommene Stoffe sammeln, ohne Zerkleinerung, auf
LKW
des AN laden, transportieren, entsorgen, zum Lager
oder zur
Anlage nach Wahl des AN, Abfallschlüssel nach AVV
(Abfallverzeichnis-Verordnung) 170904 gemischte Bau-
und
Abbruchabfälle,
Vergütung der Entsorgung übernimmt AN.
Menge: 12,000 m

**09.0004 Schlitz herstellen sägen Stahlbeton B 3 cm T 3 cm nicht schadstoffbelastet 24kN/m3 Geräteeinsatz mgl. Stoffe laden transp. LKW AN entsorgen AVV170904 Vergüt.Entsorg. AN**
STLB-Bau 2025-04 084
Schlitz herstellen, durch Sägen, Untergrundfläche
waagerecht,
in Stahlbeton, Normalbeton, ohne Bekleidungen und
Beschichtungen,
Schlitzbreite '3' cm,
Schlitztiefe '3' cm, nicht schadstoffbelastet,
Abfall ist nicht gefährlich, Wichte des Abbruchstoffes
DIN EN
1991-1-1 24 kN/m3, Geräteeinsatz ist möglich, max.
Gesamtgewicht der Geräte ohne Beschränkung, Ausführung
innerhalb des Bauwerks, Arbeitshöhe bis 3,5 m über der
Standfläche des hierfür erforderlichen Gerüstes,
Ausführung
staubarm TRGS 559,
aufgenommene Stoffe sammeln, ohne Zerkleinerung, auf
LKW
des AN laden, transportieren, entsorgen, zum Lager
oder zur
Anlage nach Wahl des AN, Abfallschlüssel nach AVV
(Abfallverzeichnis-Verordnung) 170904 gemischte Bau-
und
Abbruchabfälle,
Vergütung der Entsorgung übernimmt AN.
Menge: 15,000 m

**09.0005 Bohrung Stahlbeton Durchm. 25-50mm T 20-25cm nicht schadstoffbelastet Geräteeinsatz mgl. Stoffe**
STLB-Bau 2025-04 084
Bohrung, Untergrundfläche senkrecht, aus Stahlbeton,
Normalbeton, Bohrdurchmesser über 25 bis 50 mm,
Bohrtiefe
über 20 bis 25 cm, nicht schadstoffbelastet,
Abfall ist nicht gefährlich, ohne Festlegung eines
Zuordnungskriteriums LAGA/DepVO/EBV/RuVA, Wichte des
Abbruchstoffes DIN EN 1991-1-1 24 kN/m3, Arbeitshöhe
bis 3,5
m über der Standfläche des hierfür erforderlichen
Gerüstes,
Geräteeinsatz ist möglich, max. Gesamtgewicht bis 5 t,
Ausführung staubarm TRGS 559, Ausführung innerhalb des
Bauwerks,
aufgenommene Stoffe sammeln, ohne Zerkleinerung, auf
LKW
des AN laden,
die Entsorgung wird gesondert vergütet.
Menge: 20,000 St

**09.0006 Kernbohrung Beton Durchm. 50-100mm T 20-25cm nicht schadstoffbelastet Geräteeinsatz mgl. Stoffe**
STLB-Bau 2025-04 084
Kernbohrung, Untergrundfläche waagerecht, Bohrkern ist
gegen
Absturz zu sichern, aus unbewehrtem Beton, Leichtbeton,
Bohrdurchmesser über 50 bis 100 mm, Bohrtiefe über 20
bis 25
cm, nicht schadstoffbelastet,
Abfall ist nicht gefährlich, Zuordnung LAGA Z 0
(uneingeschränkter Einbau), Wichte des Abbruchstoffes
DIN
EN 1991-1-1 9 kN/m3, Arbeitshöhe bis 3,5 m über der
Standfläche des hierfür erforderlichen Gerüstes,
Geräteeinsatz ist möglich, max. Gesamtgewicht bis 5 t,
Ausführung staubarm TRGS 559, Ausführung innerhalb des
Bauwerks, aufgenommene Stoffe zur Entsorgung sortieren,
sammeln, ohne Zerkleinerung, auf LKW des AN laden,
die Entsorgung wird gesondert vergütet.
Menge: 2,000 St

**09.0007 Kernbohrung Beton Durchm. 100-150mm T 20-25cm nicht schadstoffbelastet Geräteeinsatz mgl. Stoffe**
STLB-Bau 2025-04 084
Kernbohrung, Untergrundfläche waagerecht, Bohrkern ist
gegen
Absturz zu sichern, aus unbewehrtem Beton, Leichtbeton,
Bohrdurchmesser über 100 bis 150 mm, Bohrtiefe über 20
bis
25 cm, nicht schadstoffbelastet,
Abfall ist nicht gefährlich, Zuordnung LAGA Z 0
(uneingeschränkter Einbau), Wichte des Abbruchstoffes
DIN
EN 1991-1-1 9 kN/m3, Arbeitshöhe bis 3,5 m über der
Standfläche des hierfür erforderlichen Gerüstes,
Geräteeinsatz ist möglich, max. Gesamtgewicht bis 5 t,
Ausführung staubarm TRGS 559, Ausführung innerhalb des
Bauwerks, aufgenommene Stoffe zur Entsorgung sortieren,
sammeln, ohne Zerkleinerung, auf LKW des AN laden,
die Entsorgung wird gesondert vergütet.
Menge: 2,000 St

*Hinweis*
Abdichtung von Kabeldurchführungen durch Fassade
für Kabel und Leitungen für Jalousien,
Temperaturfühler,
Sensoren für Wetterstationen, Sprechanlagen usw.

**09.0008 Mediendurchführung einfach Schachtwand D bis 10cm ID 200mm PE AD 160-210mm geteilt**
STLB-Bau 2025-04 042
Mediendurchführung, einfach, rund, für Kabelschutzrohr,
in Schachtwand, aus Beton, Wanddicke bis 10 cm, in
vorh.
Futterrohr, Innendurchmesser 200 mm, Medienrohr aus
Polyethylen PE, Außendurchmesser Medienrohr über 160
bis
210 mm, dicht gegen drückendes Wasser, geteilte
Ausführung.
Menge: 2,000 St

### Titel 10 Baustrom

*Hinweis*
Die Nachfolgenden Positionen beinhalten den Aufbau
einer
Baustrom- und Baulichtversorgung.

**10.0001 Baustromverteiler Verteilerschrank AnzZählerfelder 1 St I 80 A 230/400VAC Freiluftaufstellung ungeschützt IP44 IK10 geschlossen Standmontage prüfen monatlich 11Mt**
STLB-Bau 2025-04 054
Baustromverteiler DIN EN 61439-4 (VDE 0660-600-4), als
Verteilerschrank, Bedienung durch elektrotechnischen
Laien,
geeignet für die Versorgung frequenzgeregelter
Antriebe, mit
Berührungsschutzabdeckung DIN EN 50274 (VDE 0660-514),
Zählerplatz nach den technischen Anschlussbedingungen
des
zuständigen EVU,
Anzahl der Zählerfelder '1' St, Gehäuse aus verzinktem
Stahl,
pulverbeschichtet, Schutzklasse I,
Bemessungsstrom I Index nA tiefgestellt '80' A,
Bemessungsbetriebsspannung 230/400 V AC,
Bemessungsbelastungsfaktor '0,8', Freiluftaufstellung
ungeschützt, Schutzart IP 44 DIN EN 60529 (VDE 0470-1),
Schutzart IK10 DIN EN 62262 (VDE 0470-100),
min. Umgebungstemperatur '-25' Grad C,
max. Umgebungstemperatur '40' Grad C,
max. Umgebungstemperatur täglicher Mittelwert '35'
Grad C,
max. relative Luftfeuchte bei einer Temperatur von 40
Grad C
'50' %, Verschmutzungsgrad 3 (schwer) DIN EN 61010-1
(VDE
0411-1),
Höhe über NN '2000' m, EMV-Umgebung B Wohnbereiche,
geschlossene Bauform, generelle Erweiterung der
Verteil- und
Endstromkreise nach Abschaltung, Anlage
ortsveränderbar,
Standmontage, einschl. Rohrgestell, prüfen, monatlich,
Vorhaltedauer 11 Monate,
Bestückung mit nachstehender Stromkreisausrüstung.
Menge: 1,000 St

**10.0002 Baustromverteiler Kleinverteiler I 32 A 230/400VAC Freiluftaufstellung ungeschützt IP44 IK10 geschlossen Standmontage prüfen monatlich 11Mt**
STLB-Bau 2025-04 054
Baustromverteiler DIN EN 61439-4 (VDE 0660-600-4), als
Kleinverteiler, Bedienung durch elektrotechnischen
Laien,
geeignet für die Versorgung frequenzgeregelter
Antriebe, mit
Berührungsschutzabdeckung DIN EN 50274 (VDE 0660-514),
Gehäuse aus verzinktem Stahl, pulverbeschichtet,
Schutzklasse
I,
Bemessungsstrom I Index nA tiefgestellt '32' A,
Bemessungsbetriebsspannung 230/400 V AC,
Bemessungsbelastungsfaktor '0,8', Freiluftaufstellung
ungeschützt, Schutzart IP 44 DIN EN 60529 (VDE 0470-1),
Schutzart IK10 DIN EN 62262 (VDE 0470-100),
min. Umgebungstemperatur '-25' Grad C,
max. Umgebungstemperatur '40' Grad C,
max. Umgebungstemperatur täglicher Mittelwert '35'
Grad C,
max. relative Luftfeuchte bei einer Temperatur von 40
Grad C
'50' %, Verschmutzungsgrad 3 (schwer) DIN EN 61010-1
(VDE
0411-1),
Höhe über NN '2000' m, EMV-Umgebung B Wohnbereiche,
geschlossene Bauform, generelle Erweiterung der
Verteil- und
Endstromkreise nach Abschaltung, Anlage
ortsveränderbar,
Standmontage, einschl. Rohrgestell, prüfen, monatlich,
Vorhaltedauer 11 Monate,
Bestückung mit nachstehender Stromkreisausrüstung.
Menge: 1,000 St

**10.0003 Anschlussltg Baustrom 400VAC H07RN-F verlegen räumen**
STLB-Bau 2025-04 000
Anschlussleitung zwischen dem Netz der öffentlichen
Ver- und
Entsorgungsträger und der Übergabestelle auf der
Baustelle
bzw. dem Baugrundstück, gemäß Lageplan, für Baustrom,
Anschluss 400 V AC, Kabeltyp H07RN-F, auf Boden nach
Anweisung der öffentlichen Ver- und Entsorgungsbetriebe
verlegen und räumen.
Menge: 40,000 m

**10.0004 Anschlussltg Baustrom verlegen räumen**
*** Bezugsbeschreibung
STLB-Bau 2025-04 000
Anschlussleitungen auf der Baustelle für die
Baustromversorgung der Baulichkeiten der Baustelle,
Kabeltyp/Querschnitt in mm2 '
H07RN-F 5G6mm²'

verlegen und räumen.
Menge: 30,000 m

**10.0005 Wie vor, jedoch**
*** wie Position 10.0004
STLB-Bau 2025-04 000
Wie Position 10.0004, jedoch:
Kabeltyp/Querschnitt in mm2 '
H07RN-F 5G35mm²'
Menge: 15,000 m

**10.0006 Anschlussltg Baustrom umsetzen**
*** Bezugsbeschreibung
STLB-Bau 2025-04 000
Anschlussleitungen auf der Baustelle für die
Baustromversorgung der Baulichkeiten der Baustelle,
Kabeltyp/Querschnitt in mm2 '
H07RN-F 5G6mm²'

umsetzen.
Menge: 30,000 m

**10.0007 Wie vor, jedoch umsetzen;**
*** wie Position 10.0006
STLB-Bau 2025-04 000
Wie Position 10.0006, jedoch:
umsetzen
Kabeltyp/Querschnitt in mm2 '
H07RN-F 5G35mm²'
Menge: 10,000 m

**10.0008 Baustromanschluss herstellen räumen**
*** Bezugsbeschreibung
STLB-Bau 2025-04 000
Anschluss innerhalb der Baustelleneinrichtung für die
Baustromversorgung der Baulichkeiten der Baustelle,
Kabeltyp/Querschnitt in mm2 '
H07rn-F 5G6mm²'

herstellen und räumen.
Menge: 2,000 St

**10.0009 Wie vor, jedoch**
*** wie Position 10.0008
STLB-Bau 2025-04 000
Wie Position 10.0008, jedoch:
Kabeltyp/Querschnitt in mm2 '
H07rn-F 5G35mm²'
Menge: 2,000 St

*Hinweis*

**10.0010 Beleuchtung Baufeld 8Lichtquellen 40W 100lx herstellen räumen**
STLB-Bau 2025-04 000
Beleuchtung des Baufeldes mit 8 Lichtquellen, Leistung
je
Lichtquelle 40 W, mind. 100 lx, herstellen und räumen.
Menge: 1,000 St

**10.0011 Beleuchtung Baufeld 8Lichtquellen 40W 100lx umsetzen**
STLB-Bau 2025-04 000
Beleuchtung des Baufeldes mit 8 Lichtquellen, Leistung
je
Lichtquelle 40 W, mind. 100 lx, umsetzen.
Menge: 1,000 St

**10.0012 Anschlussltg Baustrom verlegen räumen**
STLB-Bau 2025-04 000
Anschlussleitungen auf der Baustelle für die
Baustromversorgung der Baulichkeiten der Baustelle,
Kabeltyp/Querschnitt in mm2 '
H07RN-F 3G2,5mm²'

verlegen und räumen.
Menge: 35,000 m

**10.0013 Anschlussltg Baustrom umsetzen**
STLB-Bau 2025-04 000
Anschlussleitungen auf der Baustelle für die
Baustromversorgung der Baulichkeiten der Baustelle,
Kabeltyp/Querschnitt in mm2 '
H07RN-F 3G2,5mm²'

umsetzen.
Menge: 25,000 m

**10.0014 Anschlussltg Baustrom verlegen räumen**
STLB-Bau 2025-04 000
Anschlussleitungen auf der Baustelle für die
Baustromversorgung der Baulichkeiten der Baustelle,
Kabeltyp/Querschnitt in mm2 '
H07RN-F 5G2,5mm²'

verlegen und räumen.
Menge: 20,000 m

**10.0015 Anschlussltg Baustrom umsetzen**
STLB-Bau 2025-04 000
Anschlussleitungen auf der Baustelle für die
Baustromversorgung der Baulichkeiten der Baustelle,
Kabeltyp/Querschnitt in mm2 '
H07RN-F 5G2,5mm²'

umsetzen.
Menge: 20,000 m

**10.0016 Baustromanschluss herstellen räumen**
STLB-Bau 2025-04 000
Anschluss innerhalb der Baustelleneinrichtung für die
Baustromversorgung der Baulichkeiten der Baustelle,
Kabeltyp/Querschnitt in mm2 '
H07RN-F 5G2,5mm²'

herstellen und räumen.
Menge: 16,000 St

**10.0017 Verbindungsdose Einführungsstutzen Kunststoff grau 80/80mm T 37mm IP54 5x4mm2 AP Beton**
STLB-Bau 2025-04 053
Verbindungsdose DIN EN IEC 60670-1 (VDE 0606-1) als
Abzweigkasten, mit Einführungsstutzen, aus Kunststoff,
Farbton
grau, Grundfläche mind. 80/80 mm, Tiefe mind. 37 mm,
mit
Deckel, Schutzart IP 54 DIN EN 60529 (VDE 0470-1), mit
5
Klemmen 4 mm2, Aufputz, auf Beton, Arbeitshöhe des
Montageortes bis 3,5 m über der Standfläche des hierfür
erforderlichen Gerüstes, Vorhaltung des Gerüsts für
Arbeiten
anderer AN wird gesondert vergütet.
Menge: 8,000 St

**10.0018 Verbindungsdose Einführungsstutzen Kunststoff grau 100/100mm T 37mm IP54 5x4mm2 AP Beton**
STLB-Bau 2025-04 053
Verbindungsdose DIN EN IEC 60670-1 (VDE 0606-1) als
Abzweigkasten, mit Einführungsstutzen, aus Kunststoff,
Farbton
grau, Grundfläche mind. 100/100 mm, Tiefe mind. 37 mm,
mit
Deckel, Schutzart IP 54 DIN EN 60529 (VDE 0470-1), mit
5
Klemmen 4 mm2, Aufputz, auf Beton, Arbeitshöhe des
Montageortes bis 3,5 m über der Standfläche des hierfür
erforderlichen Gerüstes, Vorhaltung des Gerüsts für
Arbeiten
anderer AN wird gesondert vergütet.
Menge: 4,000 St

**10.0019 Prüfung 1000V**
STLB-Bau 2025-04 053
Prüfung der Anlage mit Bemessungsspannung bis 1000 V,
mit
Besichtigen, Erproben und Messen, einschl.
Messprotokoll.
Menge: 11,000 St

### Titel 11 Demontage

**11.0001 Demontage und Entsorgung**
Demontage und Entsorgung
der vorhandenen Niederspannungshauptverteilung
einschließlich aller zugehörigen Komponenten.

Bestandsanlage:

Ausführung als Kunststoffgehäuse
Gesamtabmessungen:
ca. B 2.100 mm × H 1.200 mm × T 200 mm
Aufbau aus mehreren Kunststoffverteilern
(Einzelabmessungen je Feld ca. 300 × 600 mm)
Bestückung mit:
6 Stück NH00-Lasttrennschaltern
Integrierter Wandlermessung
Notstromeinspeisung 32 A

Leistungsumfang:

Vollständiges Freischalten der Anlage und Herstellen
der
Spannungsfreiheit.
Erforderliche Abstimmungen mit dem Auftraggeber sowie
dem
zuständigen Netzbetreiber,
Fachgerechtes Abklemmen sämtlicher Zu- und Abgänge
Kennzeichnung der bestehenden Leitungen,
Vollständige Demontage der NSHVT einschließlich
aller Einbauten (Schaltgeräte, Messkomponenten etc.)
Gehäuse und Verteilerschränke,
Befestigungs- und Montagematerialien,
Abtransport und ordnungsgemäße Entsorgung gemäß den
geltenden Vorschriften

Nachweise:

Besondere Hinweise:

Arbeiten erfolgen unter Berücksichtigung der örtlichen
Gegebenheiten und Betriebsabläufe
Schutz benachbarter Anlagenteile ist sicherzustellen
Menge: 48,000 h

**11.0002 Zuschläge Nachtarbeit Sonn-Feiertag**
Zuschläge Nachtarbeit Sonn-Feiertag,
Zuschläge für Stundenlohnarbeiten außerhalb der
regulären
Arbeitszeit zur Durchführung von Umschlussarbeiten an
bestehenden elektrischen Anlagen.

Leistungsumfang:
Umschließen von vorbereiteten bestehenden Zuleitungen
auf
eine neu errichtete Verteilung, einschließlich aller
hierfür
erforderlichen Nebenleistungen wie:

Freischalten und Sichern der betroffenen Anlagenteile
Überprüfen der Spannungsfreiheit
Fachgerechtes Abklemmen der Bestandsleitungen
Anschluss der Leitungen an die neue Verteilung gemäß
Planungsunterlagen
Kennzeichnung und Dokumentation der umgeschlossenen
Stromkreise
Funktionsprüfung und Wiederinbetriebnahme

Ausführung unter erschwerten Bedingungen:
Die Arbeiten erfolgen außerhalb der regulären
Arbeitszeiten zur
Minimierung von Betriebsunterbrechungen
Menge: 32,000 h

**11.0003 Installationsltg NYM-J 5x16 abklemmen Isolation zurückziehen L 1,5 m**
STLB-Bau 2025-04 053
Installationsleitung DIN VDE 0250-204 (VDE 0250-204)
NYM-J
5 x 16, Cu-Zahl 768, nur abklemmen von Betriebsmittel,
einschl.
Isolation der Einzeladern, aus dem Gehäuse
zurückziehen,
aufrollen, seitlich lagern, gegen Beschädigung sichern,
Rückzugslänge '1,5' m, Arbeitshöhe des Montageortes
bis 3,5
m über der Standfläche des hierfür erforderlichen
Gerüstes.
Menge: 9,000 St

**11.0004 Kabel NYY-J 4x50SM abklemmen Isolation zurückziehen L 0,5 m**
STLB-Bau 2025-04 053
Kabel DIN VDE 0276-603 (VDE 0276-603) NYY-J 4 x 50 SM,
Cu-Zahl 1920, nur abklemmen von Betriebsmittel,
einschl.
Isolation der Einzeladern, aus dem Gehäuse
zurückziehen,
Rückzugslänge '0,5' m, Arbeitshöhe des Montageortes
bis 3,5
m über der Standfläche des hierfür erforderlichen
Gerüstes.
Menge: 5,000 St

### Titel 12 Sonstiges

**12.0001 Einweisung**
Einweisung
des Betreibers/ Bedienpersonals in die im
Leistungsumfang
enthaltenen Anlage(n)/ Gerät(e) etc.
Dies umfasst die Funktion und Betriebsweise, sowie Be-
dienung (im Betriebs- und Störfall) und Dokumentation.
Der Einweisungstermin ist mit dem AG zu koordinieren;
je
Gewerk ist ein seperater Termin einzukalkulieren.
Die Durchführung und Umfang ist schriftlich zu
dokumentieren
und von allen Beteiligten gegenzu- zeichnen.
Menge: 1,000 psch

**12.0002 Vorhaltung Rollgerüsten/Hubarbeitsbühne**
Vorhaltung Rollgerüsten/Hubarbeitsbühne
Für eine Arbeitshöhe von Mehr als 3,5m,
und  bis maximal 8m
Vorhaltung für die Dauer der Montage inklusive Neben-
und
Nacharbeiten, sowie für die Inbetriebnahme.
Menge: 1,000 psch

**12.0003 Revisionsunterlagen 2-fach**
Revisionsunterlagen 2-fach

Der AN hat die vollständigen Revisionsunterlagen aller
ausgeschriebenen Anlagenteile nach VOB/C bzw. VDI 6026
über seine gesamten Lieferungen und Leistungen zu
erstellen
und vor Abnahme dem AG in 2-facher Papierausfertigung
und
1-fach digital, in Ordnern DIN A4, zu liefern.

Die Ordner sind einheitlich schwarz zu liefern. Es sind
grundsätzlich ca. 75-mm-Ordner zu
verwenden. Die Vorlagen für die Rückenbeschriftung der
Ordner werden vom AG zur Verfügung gestellt.

Die Ordner müssen in der nachfolgend dargestellten
Reihenfolge eingeteilt sein, vorbehaltlich einer
konkreten
Abstimmung mit dem Auftraggeber und dem
Dokumentations-Koordinator.

1. Ordnerbeschriftung
2. Deckblatt
3. Inhaltsverzeichnis
4. Anlagen- und Funktionsbeschreibung
5. Bau- u. Ausstattungsbeschreibungen
6. Bedienungs-, Wartungs- und Pflegeanleitungen
7. Herstellerverzeichnis
8. Produkttypenliste, Daten der Geräte und Anlagen
9. Ersatzteil- u. Verschleissteil-Listen
10. Prüfbücher
11. Protokolle, Zulassungen, Prüfzeugnisse,
Bescheinigungen
12. Abnahmebescheinigungen, -protokolle
13. Einweisungsprotokolle
14. Nachweise allgemeiner Art
15. Materialnachweise
16. Datenblätter
17. Sicherheitsdatenblätter
18. Berechnungsblätter
19. (Übersichts-)Schemata
20. (Übersichts-)Grundrisszeichnungen
21. Schaltunterlagen
22. Regelschemata
23. Deckenspiegelzeichnungen
24. Ansichtszeichnungen
25. Schnittzeichnungen
26. Detailzeichnungen
27. Sonstige Bestandsdokumente
28. Genehmigungsunterlagen (Baugenehmigung)
29. Flucht- und Rettungspläne

Der AG ist berechtigt, bei nicht rechtzeitiger Vorlage
der
Revisionsunterlagen die förmliche Abnahme zu
verweigern.

Die endgültigen Revisionsunterlagen sind der
Bauüberwachung
vom AN 4 Wochen vor der abnahmereifen Fertigstellung zu
übergeben, anderenfalls wird die Abnahme durch den AG
verweigert.
Menge: 1,000 psch

**12.0004 Erstprüfung der Niederspannungsanlage nach DIN VDE**
Erstprüfung der Niederspannungsanlage nach DIN VDE
0100-600

Durchführen der Erstprüfung der
errichteten.Niederspannungsanlage gemäß DIN VDE
0100-600.

Die Leistung umfasst das Besichtigen, Erproben und
Messen
der elektrischen Anlage einschließlich aller
zugehörigen
Stromkreise und Betriebsmittel.

Einschließlich folgender Leistungen:
 Sichtprüfung der Anlage auf ordnungsgemäße Errichtung
  gemäß den anerkannten Regeln der Technik
 Erprobung der Funktionen sicherheitsrelevanter
Einrichtungen
 Messen der Durchgängigkeit von Schutzleitern und
  Potentialausgleichsleitern
 Messen des Isolationswiderstands
 Messen der Schleifenimpedanz bzw. des
  Netzinnenwiderstands
 Prüfen der Wirksamkeit von Schutzmaßnahmen
 Prüfen von Fehlerstrom-Schutzeinrichtungen (RCD)
 Spannungs- und Polaritätsprüfung

Einschließlich Dokumentation:
 Erstellen und Übergeben der Mess- und Prüfprotokolle
 Dokumentation der Messergebnisse je Stromkreis

Ausführung:
 Durchführung durch eine Elektrofachkraft
 Einsatz geeigneter, kalibrierter Messgeräte
Menge: 1,000 psch

**12.0005 Teilnahme an Sachverständigenabnahme Elektro allgemein**
Teilnahme an Sachverständigenabnahme für die allgemeine
Elektroinstallation (Verteiler, Kabelwege nach LAR
etc.)
Bei der Abnahme muss der Obermonteur und Projektleiter
des
AN anwesend sein. Die Abnahme wird nur einmal
vergütet. Es
ist ein mängelfreier Prüfungsbericht der Bauleitung
einzureichen. Die Nachabnahmen von Mängeln werden nicht
gesondert vergütet. Die Kosten, für vom Handwerker
verursachte Nachabnahmen, werden
dem Handwerker in Rechnung gestellt.

Die Sachverständigenabnahme selbst wird vom Bauherrn
beauftragt und ist nicht Bestandteil dieser Position.
Menge: 1,000 psch

USt %: 19,00
